# Erweiterung Rheinschule Bobenheim-Roxheim
Leistungsbeschreibung (GAEB DA XML 3.3, DA81)
Projekt: 05/25
Währung: EUR
Erstellt mit: GXML Toolbox V3.3 R20220330, ORCA AVA 26.0.8 26.00.08, 01.06.2026

## Allgemeine Baubeschreibung
Leistungsbeschreibung Elektrotechnik

Allgemeine Baubeschreibung

1. Lage / Zugang
Die Grundschule Rheinschule befindet sich in 67240 Bobenheim - Roxheim, Ortsteil Roxheim, in der Rheinstraße 32 bzw. an der Kaufweide. Hierbei handelt es sich um eine Feldrandlage.
Über die Rheinstraße sowie die Kaufweide wird das Gelände der Grundschule erschlossen.
Bei der Grundschule Rheinschule handelt es sich um eine zukünftig 4 zügige Schwerpunktschule, bestehend aus 3 miteinander verbundenen Bauteilen unterschiedlicher Geschossigkeit und unterschiedlichen Baujahres, die in L-Form den Pausenhof umschließen. In diesem Pausenhof wird eine freistehender Erweiterungsbau neu errichtet. Dieser Neubau wird auf 2 Ebenen, 1 x 1-geschossig (EG) und 1 x 3-geschossig (UG, EG, OG), gebaut.
Die Baustellenzufahrt erfolgt zum einen über die Rheinschule auf dem Erdgeschoss-Niveau und zum anderen über den Feldweg von Osten auf Untergeschoss-Niveau.
Während der Maßnahme herrscht in der angrenzenden Grundschule regelmäßiger Schulbetrieb.
Bei der Baustellenanlieferung sind die Stoßzeiten des Schulbetriebs (wie Beginn, Ende, Pausen usw.) zu beachten und Gefahren zu vermeiden.
Die Sicherheit auf dem Gelände ist für die gesamte Dauer der Arbeiten zu jedem Zeitpunkt aufrecht zu erhalten. Bei allen Arbeiten ist ein wirksamer Schutz vor Brand- und Rauchentwicklung und -ausbreitung sicherzustellen.

2. Allgemein
Die Baumaßnahme findet sowohl in der schulfreien Zeit als auch während des laufenden Schulbetriebes statt!
Der Schulbetrieb ist ganztägig. Lärmintensive Arbeiten sind, sofern nicht während der schulfreien Zeit ausgeführt, nach Möglichkeit am Nachmittag auszuführen und mit der Bauleitung und Leitung der Einrichtung generell abzustimmen.
Die Bestandsgebäude bzw. Schulgelände können nach Voranmeldung besichtigt werden. Die Terminabstimmung erfolgt mit dem Bauherrn.
Während dem Schulbetrieb werden alle Bereiche genutzt.
Der angrenzende Schulhof wird schulisch genutzt.
Der Bauzaun ist dauerhaft geschlossen zu halten, um das Betreten der Baustelle durch Unbefugte zu verhindern.

3. Baumaßnahmen
Der Neubau wird in Massivbauweise mit WDVS im bestehenden Pausenhof errichtet, davon ist ein Gebäudeteil 1-geschossig (EG), der andere Teil 3-geschossig (UG, EG, OG). Die Aussenmaße des L-förmigen Baukörper betragen ca. 30 x 20 x 15 m.
Der Neubau wird barrierefrei an den Zwischenbau des Bestands über das neue Pausenhofniveau angegliedert. Ein Aufzug erschließt den Neubau barrierefrei und ist gleichzeitig ein Verbindungselement zwischen dem EG Bestand und dem UG Bestand.
Im UG und OG des Neubaus werden jeweils 2 neue Klassenzimmer mit angegliedertem Förderraum sowie Toiletten und ein Sozialarbeiterbüro gebaut. Im Erdgeschoss befinden sich 2 zusammenschaltbare Mehrzweckräume, ein Werkraum, Materialräume, ein behindertengerechtes WC, GTS Ruhe- und Förderraum sowie eine Bibliothek. Das Gebäude wird in Massivbauweise aus Stahlbeton und Kalksandstein gebaut, erhält eine Putzfassade auf WDVS sowie ein extensiv begrüntes Flachdach.

4. Baustelleneinrichtung
Die Baustelleneinrichtung wird durch einen Bauzaun gesichert. Baustelleneinrichtung und Materiallager erfolgt innerhalb des Bauzauns auf dem gekennzeichneten Gelände und steht nur in begrenztem Maß zur Verfügung.
Auf die dauerhafte und lückenlose Absicherung der Baustelle ist selbstverständlich besonders zu achten. Das Lagern hat ausschließlich innerhalb der Baustelleneinrichtung zu erfolgen.
Der Zugang zur Baustelleneinrichtung erfolgt über ein abzuschließendes Tor im Bauzaun. Die Fläche für die BE beinhaltet auch nur begrenzte Stellflächen für Fahrzeuge. Nach der Ein- bzw. Ausfahrt bzw. Materialan-/Abtransporten sind die Tore wieder zu verschließen.
Wasser- und Stromanschluss sind bauseits vorhanden.
Das Baustellen-WC (WC-Kabine) wird im Bereich der Baustelleneinrichtung aufgestellt.
Bei der Auswahl und Koordination der Baustellenfahrzeuge und Lieferfahrzeuge sind die Gegebenheiten vor Ort zu berücksichtigen ist.

5. Ausführung / Termine
Die Ausführungstermine und -fristen sind dem Bauzeitenplan zu entnehmen.
Überschneidende Ausführung von Gewerken und unvermeidbare Unterbrechungen infolge zwangsläufiger Arbeitsabläufe und Unterbrechungen durch mehrere Bauabschnitte (Neubau + Sanierung Bestand) sind zu berücksichtigen.
Mindestens 1 x wöchentlich findet eine gemeinsame Baubesprechung "Jour fixe" statt. Im Zuge der Arbeitsvorbereitung und Ausführung ist die Teilnahme für die Bauleiter verpflichtend. Das Bautagebuch ist zu führen und wöchentlich vorzulegen.

6. Sicherheit:
Für die Baustelle wird ein Sicherheits- und Gesundheitsschutz-Koordinator mit Weisungsbefugnis bestellt und ein SiGe-Plan ausgearbeitet. Der Auftragnehmer ist verpflichtet umgehend nach Beauftragung eine Gefährdungsanalyse beim SiGeKo vorzulegen.
Neben dem Sicherheits- und Gesundheitsschutzplan gilt die Baustellenordnung. Diese soll einen störungsfreien Ablauf ermöglichen und die Sicherheit für am Bau Beteiligte, Anwohner, Umwelt und technische Anlagen gewährleisten.
Sie enthält Regelungen zur Organisation, Koordination und Überwachung des Baustellenbetriebes und umfasst Maßgaben, die in Zusammenarbeit mit den Berufsgenossenschaften und dem Staatlichen Gewerbeaufsichtsamt festgelegt wurden.
Jeder Auftragnehmer hat sein Personal über den Inhalt der Baustellenordnung zu unterweisen.
Die Einhaltung der Baustellenordnung und ihrer Anlagen sind Teil der Vertragserfüllung.

Neben der Baustellenordnung gelten für die Durchführung der Arbeiten auf der Baustelle uneingeschränkt die Forderungen der staatlichen und sonstigen Arbeitsschutzvorschriften, insbesondere des Arbeitsschutzgesetzes (ArbSchG), der Unfallverhütungsvorschriften der Berufsgenossenschaften der Unfallkassen und der LBauO RP.

## Leistungsbeschreibung

## Zusätzliche Technische Vertragsbedingungen Elektrotechnik
Zusätzliche Technische Vertragsbedingungen

Vorbemerkungen zum Leistungsverzeichnis für die Errichtung von Starkstromanlagen mit Nennspannungen bis 1000 Volt

Bei einer Ausführung der elektrischen Einrichtung sind folgende Vorschriften, Richtlinien, Bestimmungen sowie Normen in ihrer jeweiligen Fassung verbindlich:

Die allgemeinen Vertragsbedingungen
Die Verdingungsordnung für Bauleistungen VOB
Die Regeln und Vorschriften des VDE
Die TechnischenAnschlussbedingungen des EVU
Die Bestimmungen der Telekom/Kabelkom
Die Normen gemäß DIN
Die Vorschriften und Regelwerke der DGUV, besonders Vorschrift 3
Die Baugenehmigung
Die Landesbauordnung
Das Brandschutzkonzept
Die Richtlinien des Verbandes der Sachversicherer VDS
Die Leitungsanlagen-Richtlinien LAR
Die Technischen Vorbemerkungen
Die Anlagenbeschreibung
Die Richtlinien Technischen Regeln für Betriebssicherheit TRBS
Die Bauprodukteverordnung (Dokumentation)

Die Aufzählung erhebt keinen Anspruch auf Vollständigkeit;die Gültigkeit weiterer nicht genannter Normen, Gesetze,Regelungen und Vorschriften ist nicht eingeschränkt oder ausgeschlossen.

## Besondere Vertragsbedingungen
Besondere Vertragsbedingungen

Alle Schlitzarbeiten und Bohrungen müssen staubfrei ausgeführt werden.
Notwendige Absaugungen sind vorzuhalten.

In Bereichen der Schlitzarbeiten und Bohrungen müssen Böden mit Folien bzw. Vliesabdeckungen geschützt werden.

Zur Befestigung von Leitungen, Schalterdosen und Klemmdosen muss ein mineralischer Mörtel verwendet.

Lärmintensive Arbeiten sind in den Ferien oder Nachmittags ab 13:00 Uhr durchzuführen.

## 01 LV Elektrotechnik
EP-Anteile: Lohn; Material; Gerät; Sonstiges

### Titel 10 Teil 1 Neubau

#### Bereich 10.01 Elektrotechnik

##### Abschnitt 10.01.44 Starkstromanlagen

###### Bereich 10.01.44.31 Niederspannungshauptverteiler

**10.01.44.31.1 Bestandskabel 4x50/25 qmm in Elektroverteilung einführen.**
Bestandskabel in Elektroverteilung einführen.
Leitung abmanteln, in Verteilung einführen, befestigen und auf
Klemmen auflegen.

NYCWY 4x50/25 qmm
Menge: 1,000 St

###### Bereich 10.01.44.41 Kabel und Leitungen

**10.01.44.41.1 Installationsleitung NYM-J 3x1,5 UP Fräsen**
STLB-Bau 2021-10 053
Installationsleitung DIN VDE 0250-204 (VDE 0250-204) NYM-J 3 x 1,5, Cu-Zahl 43, unter Putz, einschl. Fräsen in Mauerwerk, Arbeitshöhe bis 4 m.
Menge: 60,000 m
Zeitansatz: 0,05

**10.01.44.41.2 Installationsleitung NYM-J 3x2,5 UP Fräsen**
STLB-Bau 2021-10 053
Installationsleitung DIN VDE 0250-204 (VDE 0250-204) NYM-J 3 x 2,5, Cu-Zahl 72, unter Putz, einschl. Fräsen in Mauerwerk, Arbeitshöhe bis 4 m.
Menge: 800,000 m
Zeitansatz: 0,05

**10.01.44.41.3 Installationsleitung NYM-J 5x1,5 UP Fräsen**
STLB-Bau 2021-10 053
Installationsleitung DIN VDE 0250-204 (VDE 0250-204) NYM-J 5 x 1,5, Cu-Zahl 72, unter Putz, einschl. Fräsen in Mauerwerk, Arbeitshöhe bis 4 m.
Menge: 150,000 m
Zeitansatz: 0,05

**10.01.44.41.4 Installationsleitung NYM-J 5x2,5 UP Fräsen**
STLB-Bau 2021-10 053
Installationsleitung DIN VDE 0250-204 (VDE 0250-204) NYM-J 5 x 2,5, Cu-Zahl 120, unter Putz, einschl. Fräsen in Mauerwerk, Arbeitshöhe bis 4 m.
Menge: 250,000 m
Zeitansatz: 0,06

**10.01.44.41.5 Installationsleitung NYM-J 1x6 vorh.Kabelrinne/Kanal**
STLB-Bau 2021-10 053
Installationsleitung DIN VDE 0250-204 (VDE 0250-204) NYM-J 1 x 6, Cu-Zahl 58, auf vorh. Kabelrinnen oder in offene Kanäle, Arbeitshöhe bis 4 m.
Menge: 100,000 m
Zeitansatz: 0,05

**10.01.44.41.6 Installationsleitung NYM-J 1x25 vorh.Kabelrinne/Kanal**
STLB-Bau 2019-04 053
Installationsleitung DIN VDE 0250-204 (VDE 0250-204) NYM-J 1 x 25, Cu-Zahl 240, auf vorh. Kabelrinnen oder in offene Kanäle, Arbeitshöhe bis 4 m.
Menge: 15,000 m
Zeitansatz: 0,07

**10.01.44.41.7 Installationsleitung NYM-J 3x1,5 vorh.Kabelrinne/Kanal**
STLB-Bau 2019-04 053
Installationsleitung DIN VDE 0250-204 (VDE 0250-204) NYM-J 3 x 1,5, Cu-Zahl 43, auf vorh. Kabelrinnen oder in offene Kanäle, Arbeitshöhe bis 4 m.
Menge: 1000,000 m
Zeitansatz: 0,05

**10.01.44.41.8 Installationsleitung NYM-J 3x2,5 vorh.Kabelrinne/Kanal**
STLB-Bau 2019-04 053
Installationsleitung DIN VDE 0250-204 (VDE 0250-204) NYM-J 3 x 2,5, Cu-Zahl 72, auf vorh. Kabelrinnen oder in offene Kanäle, Arbeitshöhe bis 4 m.
Menge: 3900,000 m
Zeitansatz: 0,05

**10.01.44.41.9 Installationsleitung NYM-J 5x1,5 vorh.Kabelrinne/Kanal**
STLB-Bau 2019-04 053
Installationsleitung DIN VDE 0250-204 (VDE 0250-204) NYM-J 5 x 1,5, Cu-Zahl 72, auf vorh. Kabelrinnen oder in offene Kanäle, Arbeitshöhe bis 4 m.
Menge: 700,000 m
Zeitansatz: 0,05

**10.01.44.41.10 Installationsleitung NYM-J 5x2,5 vorh.Kabelrinne/Kanal**
STLB-Bau 2019-04 053
Installationsleitung DIN VDE 0250-204 (VDE 0250-204) NYM-J 5 x 2,5, Cu-Zahl 120, auf vorh. Kabelrinnen oder in offene Kanäle, Arbeitshöhe bis 4 m.
Menge: 800,000 m
Zeitansatz: 0,06

**10.01.44.41.11 Installationsleitung NYM-J 5x4 vorh.Kabelrinne/Kanal**
STLB-Bau 2021-10 053
Installationsleitung DIN VDE 0250-204 (VDE 0250-204) NYM-J 5 x 4, Cu-Zahl 192, auf vorh. Kabelrinnen oder in offene Kanäle, Arbeitshöhe bis 4 m.
Menge: 300,000 m
Zeitansatz: 0,10

**10.01.44.41.12 Installationsleitung NYM-J 5x6 vorh.Kabelrinne/Kanal**
STLB-Bau 2021-10 053
Installationsleitung DIN VDE 0250-204 (VDE 0250-204) NYM-J 5 x 6, Cu-Zahl 288, auf vorh. Kabelrinnen oder in offene Kanäle, Arbeitshöhe bis 4 m.
Menge: 200,000 m
Zeitansatz: 0,10

**10.01.44.41.13 Installationsleitung NYM-J 5x16 vorh.Kabelrinne/Kanal**
STLB-Bau 2019-04 053
Installationsleitung DIN VDE 0250-204 (VDE 0250-204) NYM-J 5 x 16, Cu-Zahl 768, auf vorh. Kabelrinnen oder in offene Kanäle, Arbeitshöhe bis 4 m.
Menge: 110,000 m
Zeitansatz: 0,13

**10.01.44.41.14 PVC-Steuerleitung H05VV5-F 4G1 vorh.Kabelrinne/Kanal**
STLB-Bau 2019-04 053
PVC-Steuerleitung DIN EN 50525-2-51 (VDE 0285-525-2-51) H05VV5-F 4 G 1, Cu-Zahl 38,4, auf vorh. Kabelrinnen oder in offene Kanäle, Arbeitshöhe bis 4 m.
Menge: 340,000 m
Zeitansatz: 0,04

**10.01.44.41.15 Kabel NYCWY 4x70SM/35 vorh.Kabelrinne/Kanal**
STLB-Bau 2021-10 053
Kabel DIN VDE 0276-603 (VDE 0276-603) NYCWY 4 x 70 SM/35, Cu-Zahl 3082, auf vorh. Kabelrinnen oder in offene Kanäle, Arbeitshöhe bis 4 m.
Menge: 60,000 m
Zeitansatz: 0,28

**10.01.44.41.16 Kabel NYY-J 5x16RE vorh.Kabelrinne/Kanal**
STLB-Bau 2021-10 053
Kabel DIN VDE 0276-603 (VDE 0276-603) NYY-J 5 x 16 RE, Cu-Zahl 768, auf vorh. Kabelrinnen oder in offene Kanäle, Arbeitshöhe bis 4 m.
Menge: 30,000 m
Zeitansatz: 0,28

**10.01.44.41.17 Installationsleitung NYM-J 1x6 vorh.Rohr/Unterflurkanal**
STLB-Bau 2021-10 053
Installationsleitung DIN VDE 0250-204 (VDE 0250-204) NYM-J 1 x 6, Cu-Zahl 58, in vorh. Rohre/Unterflurkanäle, Arbeitshöhe bis 4 m.
Menge: 100,000 m
Zeitansatz: 0,05

**10.01.44.41.18 Installationsleitung NYM-J 1x25 vorh.Rohr/Unterflurkanal**
STLB-Bau 2019-04 053
Installationsleitung DIN VDE 0250-204 (VDE 0250-204) NYM-J 1 x 25, Cu-Zahl 240, in vorh. Rohre/Unterflurkanäle, Arbeitshöhe bis 4 m.
Menge: 20,000 m
Zeitansatz: 0,07

**10.01.44.41.19 Installationsleitung NYM-J 3x1,5 vorh.Rohr/Unterflurkanal**
STLB-Bau 2019-04 053
Installationsleitung DIN VDE 0250-204 (VDE 0250-204) NYM-J 3 x 1,5, Cu-Zahl 43, in vorh. Rohre/Unterflurkanäle, Arbeitshöhe bis 4 m.
Menge: 300,000 m
Zeitansatz: 0,05

**10.01.44.41.20 Installationsleitung NYM-J 3x2,5 vorh.Rohr/Unterflurkanal**
STLB-Bau 2019-04 053
Installationsleitung DIN VDE 0250-204 (VDE 0250-204) NYM-J 3 x 2,5, Cu-Zahl 72, in vorh. Rohre/Unterflurkanäle, Arbeitshöhe bis 4 m.
Menge: 300,000 m
Zeitansatz: 0,05

**10.01.44.41.21 Installationsleitung NYM-J 5x1,5 vorh.Rohr/Unterflurkanal**
STLB-Bau 2019-04 053
Installationsleitung DIN VDE 0250-204 (VDE 0250-204) NYM-J 5 x 1,5, Cu-Zahl 72, in vorh. Rohre/Unterflurkanäle, Arbeitshöhe bis 4 m.
Menge: 300,000 m
Zeitansatz: 0,05

**10.01.44.41.22 Installationsleitung NYM-J 5x2,5 vorh.Rohr/Unterflurkanal**
STLB-Bau 2019-04 053
Installationsleitung DIN VDE 0250-204 (VDE 0250-204) NYM-J 5 x 2,5, Cu-Zahl 120, in vorh. Rohre/Unterflurkanäle, Arbeitshöhe bis 4 m.
Menge: 30,000 m
Zeitansatz: 0,06

**10.01.44.41.23 (N) 2XH-J E 30, 3 x 1,5mm2 aP**
Starkstromkabel 0,6/1 KV nach VDE 0266
Teil 3 (N) 2XH-J E 30, 3 x 1,5mm2, aP mit Befestigungsschellen (mit Prüfzeugnis für Funktionserhalt E 30).
Menge: 30,000 m

**10.01.44.41.24 J-Y(St)Y 4x2x0,6 Bd vorh.Kabelrinne/Kanal**
STLB-Bau 2018-10 061
Installationskabel, symmetrisch, DIN VDE 0815 (VDE 0815), J-Y(St)Y, 4 x 2 x 0,6 Bd, auf vorh. Kabelrinnen oder in offene Kanäle.
Menge: 500,000 m

**10.01.44.41.25 J-Y(St)Y 2x2x0,8 Bd vorh.Kabelrinne/Kanal**
STLB-Bau 2018-10 061
Installationskabel, symmetrisch, DIN VDE 0815 (VDE 0815), J-Y(St)Y, 2 x 2 x 0,8 Bd, auf vorh. Kabelrinnen oder in offene Kanäle.
Menge: 800,000 m

**10.01.44.41.26 J-Y(St)Y 4x2x0,8 Bd vorh.Kabelrinne/Kanal**
STLB-Bau 2018-10 061
Installationskabel, symmetrisch, DIN VDE 0815 (VDE 0815), J-Y(St)Y, 4 x 2 x 0,8 Bd, auf vorh. Kabelrinnen oder in offene Kanäle.
Menge: 200,000 m

**10.01.44.41.27 J-Y(St)Y 2x2x0,8 Bd vorh.Rohr/Unterflurkanal**
STLB-Bau 2018-10 061
Installationskabel, symmetrisch, DIN VDE 0815 (VDE 0815), J-Y(St)Y, 2 x 2 x 0,8 Bd, in vorh. Rohre/Unterflurkanäle.
Menge: 300,000 m

**10.01.44.41.28 J-Y(St)Y 4x2x0,8 Bd vorh.Rohr/Unterflurkanal**
STLB-Bau 2018-10 061
Installationskabel, symmetrisch, DIN VDE 0815 (VDE 0815), J-Y(St)Y, 4 x 2 x 0,8 Bd, in vorh. Rohre/Unterflurkanäle.
Menge: 120,000 m

**10.01.44.41.29 BMK J-Y(St)Y 2x2x0,8 vorh.Kabelrinne/Kanal**
STLB-Bau 2018-10 061
Installationskabel, symmetrisch, mit rotem Außenmantel und Aufdruck -Brandmeldekabel-, J-Y(St)Y, 2 x 2 x 0,8, auf vorh. Kabelrinnen oder in offene Kanäle.
Menge: 900,000 m

**10.01.44.41.30 A2Y(L)2Y 4x2x0,8mm in Kanal**
Schwachstromkabel A2Y(L)2Y 4x2x0,8mm in Kabelkanälen und auf Kabelpritschen verlegen.
Menge: 300,000 m

**10.01.44.41.31 A2Y(L)2Y 10x2x0,8mm in Kanal**
Schwachstromkabel A2Y(L)2Y 10x2x0,8mm in Kabelkanälen und auf Kabelpritschen verlegen.
Menge: 150,000 m

**10.01.44.41.32 Datenkabel Horizontal-/Steigbereich Kat.7 geschirmt 4x2xAWG23 vorh.Kabelrinne/Kanal**
STLB-Bau 2019-04 061
Datenkabel für den Horizontal- und Steigbereich DIN EN 50288-4-1 (VDE 0819-4-1), Kategorie 7 DIN EN 50173-1, geschirmt, Trennklasse d DIN EN 50174-2 (VDE 0800-174-2), Link-Klasse DIN EN 50173-1 F, 4 x 2 x AWG 23, auf vorh. Kabelrinnen oder in offene Kanäle.
Menge: 2900,000 m
Zeitansatz: 0,03

**10.01.44.41.33 NYY-J 5 x 2,5 mm2 in vorhandenen Kabelgraben**
Kunststoffkabel NYY-J 5 x 2,5 mm2 in vorhandenen Kabelgraben einschl. Einsanden mit steinfreiem Material und Abdecken mit Kabelschutzhauben (Plastik).

Liefern und betriebsfertig verlegen.
Menge: 100,000 m

**10.01.44.41.34 NYY-J 5 x 16 mm2 in vorhandenen Kabelgraben**
Kunststoffkabel NYY-J 5 x 16 mm2 in vorhandenen Kabelgraben einschl. Einsanden mit steinfreiem Material und Abdecken mit Kabelschutzhauben (Plastik).

Liefern und betriebsfertig verlegen.
Menge: 40,000 m

**10.01.44.41.35 NYCWY 4 x 70/35 mm2 in vorhandenen Kabelgraben**
Kunststoffkabel NYCWY 4 x70/35 mm2 in vorhandenen Kabelgraben einschl. Einsanden mit steinfreiem Material und Abdecken mit Kabelschutzhauben (Plastik).

Liefern und betriebsfertig verlegen.
Menge: 50,000 m

###### Bereich 10.01.44.42 Unterverteilung

*Hinweis: Verteiler GHV-KG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**10.01.44.42.1 Standverteilerschrank 1950x1050x400mm**
STLB-Bau 2021-10 054
Energie-Schaltgerätekombination DIN EN 61439-2, Bedienung durch elektrotechnisch unterwiesene Person, Gehäuse aus Stahl, Oberfläche pulverbeschichtet, mit undurchsichtiger Tür an Bedienfront, abschließbar, Schutzklasse I (Erdung),
Bemessungsstrom I Index nA tiefgestellt '400' A, Basisschutz gegen elektrischen Schlag, Fehlerschutz gegen elektrischen Schlag durch Abschaltung, Innenaufstellung, Schutzart IP 41 DIN EN 60529 (VDE 0470-1), Schutzart IK05 DIN EN 50102 (VDE 0470-100), DIN EN 62262 (VDE 0470-100),
min. Umgebungstemperatur '5' Grad C,
max. Umgebungstemperatur '40' Grad C,
max. Umgebungstemperatur täglicher Mittelwert '35' Grad C,
max. relative Luftfeuchte bei einer Temperatur von 40 Grad C '50' %, Verschmutzungsgrad 3 (schwer) DIN EN 61010-1 (VDE 0411-1),
Höhe über NN '2000' m, EMV-Umgebung A Gewerbe Industrie, Schrankbauform, Standmontage, Anlage ortsfest,
Bestückung mit nachstehender Stromkreisausrüstung.
Menge: 1,000 St

**10.01.44.42.2 Überspannungsschutzgerät Typ 1/2 Reiheneinbau 230/400VAC Nennableitstoßstrom min.1kA je Leiter Nennableitstoßstrom min.30kA N-PE TN-S-System 50kA je Pol 50kA N-PE Schutzpegel 1,5kV**
STLB-Bau 2019-04 050
Überspannungsschutzgerät DIN EN 61643-11 (VDE 0675-6-11), Typ 1 und 2, als Reiheneinbaugerät, Maße DIN 43880, mit Funktionsanzeige und potentialfreiem Kontakt für Fernanzeige, Bemessungsbetriebsspannung 230/400 V AC, Nennableitstoßstrom (8/20) je Leiter mind. 1 kA, Nennableitstoßstrom (8/20) zwischen N und PE mind. 30 kA, für TN-S-System mit Schutzschaltung nach DIN VDE 0100-534, Blitzstoßstrom (10/350) mind. 50 kA je Pol, Blitzstoßstrom (10/350) zwischen N und PE mind. 50 kA, Folgestromlöschfähigkeit mind. 50 kA effektiv, Schutzpegel max. 1,5 kV.
Menge: 1,000 St
Zeitansatz: 1,09

**10.01.44.42.3 Sammelschienen als 5-Leiter-System 400A**
Sammelschienen als 5-Leiter-System
für einen Nennstrom von 400 A über 3Felder.

Liefern und betriebsfertig montieren.
Menge: 2,000 St

**10.01.44.42.4 Lasttrennschalter Hauptschalter 3polig 690VAC 250A**
STLB-Bau 2021-10 054
Lasttrennschalter DIN EN 60947-3 (VDE 0660-107), als Hauptschalter, gekapselt, 3-polig, Bemessungsbetriebsspannung 690 V AC, in Festeinbautechnik, mit Handantrieb, zur Montage auf Tragschiene DIN EN 60715 (VDE 0660-520), fingersicher DIN EN 50274 (VDE 0660-514), Bemessungsbetriebsstrom 250 A, Gehäuse aus Kunststoff.
Menge: 1,000 St
Zeitansatz: 0,50

**10.01.44.42.5 NH-Sicherungslasttrennschalter LeistenBF Gr.00 3-polig NH-Sicherungseinsatz**
STLB-Bau 2019-04 054
NH-Sicherungslasttrennschalter in Leistenbauform DIN EN 60947-3 (VDE 0660-107), fingersicher DIN EN 50274 (VDE 0660-514), Baugröße 00, Einfachunterbrechung, 3-polig, 3-polig schaltbar, zur Montage auf Sammelschiene, mit Klemmenanschluss, mit NH-Sicherungseinsatz.
Menge: 4,000 St
Zeitansatz: 1,56

**10.01.44.42.6 Sicherungslasttrennschalter Gr.D02 3-polig Sicherungseinsatz 63A**
STLB-Bau 2019-04 054
Sicherungslasttrennschalter DIN EN 60947-3 (VDE 0660-107), als Reiheneinbaugerät, Maße DIN 43880, einschl. Passeinsatz, fingersicher DIN EN 50274 (VDE 0660-514), mit Sammelschienenadapter, Baugröße D 02, 3-polig, mit Sicherungseinsatz, Bemessungsstrom 63 A.
Menge: 12,000 St
Zeitansatz: 0,87

**10.01.44.42.7 Fehlerstromschutzschalter RCBO Typ A unverzögert Charakter.B 16A Fehlerstrom 30mA 1-polig+N 230VAC**
STLB-Bau 2019-04 054
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 22,000 St
Zeitansatz: 0,30

**10.01.44.42.8 Fehlerstromschutzschalter RCCB Typ A unverzögert 63A Fehlerstrom 30mA 3-polig+N 400VAC**
STLB-Bau 2019-04 054
Fehlerstromschutzschalter (RCCB) DIN EN 61008-1 (VDE 0664-10), als Reiheneinbaugerät, Maße DIN 43880, fingersicher DIN EN 50274 (VDE 0660-514), Typ A pulsstromsensitiv, Auslösung unverzögert, Bemessungsstrom 63 A, Bemessungsfehlerstrom 30 mA, 3-polig + N, 400 V AC, Kurzschlussfestigkeit 6 kA, stoßstromfest bis 3000 A, mit Handbetätigung, mit Aufnahmevorrichtung für Beschriftungsschild.
Menge: 4,000 St
Zeitansatz: 1,00

**10.01.44.42.9 Fehlerstromschutzschalter RCCB Typ A unverzögert 25A Fehlerstrom 30mA 3polig+N 400VAC**
STLB-Bau 2021-10 054
Fehlerstromschutzschalter (RCCB) DIN EN 61008-1 (VDE 0664-10), als Reiheneinbaugerät, Maße DIN 43880, fingersicher DIN EN 50274 (VDE 0660-514), Typ A pulsstromsensitiv, Auslösung unverzögert, Bemessungsstrom 25 A, Bemessungsfehlerstrom 30 mA, 3-polig + N, 400 V AC, Kurzschlussfestigkeit 6 kA, stoßstromfest bis 3000 A, mit Handbetätigung, mit Aufnahmevorrichtung für Beschriftungsschild.
Menge: 2,000 St
Zeitansatz: 0,76

**10.01.44.42.10 Leitungsschutzschalter 230/400VAC Ausschaltvermögen 6kA 1-polig Charakter.B 16A**
STLB-Bau 2019-04 054
Leitungsschutzschalter DIN EN 60898-1 (VDE 0641-11), als Reiheneinbaugerät, Maße DIN 43880, fingersicher DIN EN 50274 (VDE 0660-514),
Bemessungsbetriebsspannung 230/400 V AC, Bemessungsausschaltvermögen 6 kA, 1-polig, Auslösecharakteristik B, Bemessungsstrom 16 A, mit Aufnahmevorrichtung für Beschriftungsschild.
Menge: 4,000 St
Zeitansatz: 0,10

**10.01.44.42.11 Leitungsschutzschalter 230/400VAC Ausschaltvermögen 6kA 1-polig Charakter.B 13A**
STLB-Bau 2021-10 054
Leitungsschutzschalter DIN EN 60898-1 (VDE 0641-11), als Reiheneinbaugerät, Maße DIN 43880, fingersicher DIN EN 50274 (VDE 0660-514),
Bemessungsbetriebsspannung 230/400 V AC, Bemessungsausschaltvermögen 6 kA, 1-polig, Auslösecharakteristik B, Bemessungsstrom 13 A, mit Aufnahmevorrichtung für Beschriftungsschild.
Menge: 14,000 St
Zeitansatz: 0,10

**10.01.44.42.12 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 2,000 St
Zeitansatz: 0,16

**10.01.44.42.13 Leitungsschutzschalter 230/400VAC Ausschaltvermögen 6kA 3-polig Charakter.C 16A**
STLB-Bau 2021-10 054
Leitungsschutzschalter DIN EN 60898-1 (VDE 0641-11), als Reiheneinbaugerät, Maße DIN 43880, fingersicher DIN EN 50274 (VDE 0660-514),
Bemessungsbetriebsspannung 230/400 V AC, Bemessungsausschaltvermögen 6 kA, 3-polig, Auslösecharakteristik C, Bemessungsstrom 16 A, mit Aufnahmevorrichtung für Beschriftungsschild.
Menge: 3,000 St
Zeitansatz: 0,16

**10.01.44.42.14 Digitale Zeitschaltuhr 230V Jahresprogramm 2Kanäle 1W 16A 230VAC**
STLB-Bau 2019-04 054
Digitale Zeitschaltuhr, als Reiheneinbaugerät, Maße DIN 43880, fingersicher DIN EN 50274 (VDE 0660-514), zur Montage auf Tragschiene DIN EN 60715, Bemessungsbetriebsspannung 230 V AC, mit Gangreserve 1,5 Jahre, mit Jahresprogramm, mind. 2 Kanäle, mit 1 W, Belastbarkeit 16 A, 230 V AC, min. Schaltabstand 1 min.
Menge: 1,000 St
Zeitansatz: 0,71

**10.01.44.42.15 Dämmerungsschalter W 2200 W 3-2000lx**
STLB-Bau 2021-10 053
Dämmerungsschalter 230 V AC, für Montage auf Tragschiene DIN EN 60715 (VDE 0660-520), mit Fernmesselement,
Schaltleistung '2200' W, Einstellbereich 3 bis 2000 lx, mit Einschaltverzögerung, mit Ausschaltverzögerung 1 s bis 2 min.
Menge: 1,000 St

**10.01.44.42.16 Installationsschütz 4-polig 25A 400VAC Betätigungsspannung 230VAC**
STLB-Bau 2021-10 054
Installationsschütz DIN EN 61095 (VDE 0637-3), als Reiheneinbaugerät, Maße DIN 43880, fingersicher DIN EN 50274 (VDE 0660-514), 4-polig, zur Montage auf Tragschiene DIN EN 60715 (VDE 0660-520), Bemessungsbetriebsstrom mind. 25 A, Bemessungsbetriebsspannung 400 V AC, Bemessungsbetätigungsspannung 230 V AC.
Menge: 2,000 St
Zeitansatz: 0,57

**10.01.44.42.17 Reihenklemme 3-stöckig N-L-PE bis 4mm2 Tragschiene**
STLB-Bau 2019-04 054
Reihenklemme DIN EN 60947-7-1 (VDE 0611-1), Isolationsgruppe C, 3-stöckig, für N-L-PE-Anschluss, für Leiterquerschnitt bis 4 mm2, mit Schraubanschlüssen, zur Montage auf Tragschiene DIN EN 60715, einschl. systemgebundenem Zubehör mit dauerhafter Anschlussbezeichnung.
Menge: 120,000 St
Zeitansatz: 0,14

*Hinweis: Verteiler UV1-EG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**10.01.44.42.18 Wandaufbauschrank 1400x550x275mm**
Wandaufbauschrank, IP 44, mit einer max. Tiefe von 275 mm
nach DIN EN 61439-1/-3 und Maßnorm DIN 43870
bestehend aus:

Gehäuse aus Stahlblech, schutzisoliert, für AP- und UP-Montage.
Leitungseinführungen oben und unten über Kunststoffflansche mit ausschneidbaren Würgenippeln. Schutzisolierung durch Kunststoffauskleidung.

Innenausbau mit herausnehmbaren Traggerüsten mit Hutschienen und Geräteabdeckungen mit Stanzungen 45 mm hoch für 12 Geräte a 18 mm.
Ein Feld muß abschottbar sein. Tür aus Stahlblech mit Vorreiberschließung und Klappgriff austauschbar gegen Sicherheitsschloß.

Geräteplatz: 216 Platzeinheiten.
Breite: 550mm, Höhe: 1400mm, Tiefe: 275mm
Menge: 1,000 St

**10.01.44.42.19 Überspannungsschutzgerät Typ 2 Reiheneinbau 230/400VAC Nennableitstoßstrom min.20kA je Leiter Nennableitstoßstrom min.20kA N-PE TN-S-System Schutzpegel 1,5kV**
STLB-Bau 2019-04 050
Überspannungsschutzgerät DIN EN 61643-11 (VDE 0675-6-11), Typ 2, zum Schutz von Betriebsmitteln der Schutzklasse II DIN EN 61140 (VDE 0140-1), als Reiheneinbaugerät, Maße DIN 43880, mit Funktionsanzeige und potentialfreiem Kontakt für Fernanzeige, Bemessungsbetriebsspannung 230/400 V AC, Nennableitstoßstrom (8/20) je Leiter mind. 20 kA, Nennableitstoßstrom (8/20) zwischen N und PE mind. 20 kA, für TN-S-System mit Schutzschaltung nach DIN VDE 0100-534, Schutzpegel max. 1,5 kV.
Menge: 1,000 St
Zeitansatz: 1,09

**10.01.44.42.20 Lasttrennschalter Hauptschalter 3-polig 690VAC 63A**
STLB-Bau 2019-04 054
Lasttrennschalter DIN EN 60947-3 (VDE 0660-107), als Hauptschalter, gekapselt, 3-polig, Bemessungsbetriebsspannung 690 V AC, in Festeinbautechnik, mit Handantrieb, zur Montage auf Tragschiene DIN EN 60715, fingersicher DIN EN 50274 (VDE 0660-514), Bemessungsbetriebsstrom 63 A, Gehäuse aus Kunststoff.
Menge: 1,000 St
Zeitansatz: 0,50

**10.01.44.42.21 Sicherungslasttrennschalter Gr.D02 3-polig Sicherungseinsatz 63A**
STLB-Bau 2019-04 054
Sicherungslasttrennschalter DIN EN 60947-3 (VDE 0660-107), als Reiheneinbaugerät, Maße DIN 43880, einschl. Passeinsatz, fingersicher DIN EN 50274 (VDE 0660-514), mit Sammelschienenadapter, Baugröße D 02, 3-polig, mit Sicherungseinsatz, Bemessungsstrom 63 A.
Menge: 9,000 St
Zeitansatz: 0,87

**10.01.44.42.22 Fehlerstromschutzschalter RCBO Typ A unverzögert Charakter.B 16A Fehlerstrom 30mA 1-polig+N 230VAC**
STLB-Bau 2019-04 054
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 16,000 St
Zeitansatz: 0,30

**10.01.44.42.23 Fehlerstromschutzschalter RCCB Typ A unverzögert 63A Fehlerstrom 30mA 3-polig+N 400VAC**
STLB-Bau 2019-04 054
Fehlerstromschutzschalter (RCCB) DIN EN 61008-1 (VDE 0664-10), als Reiheneinbaugerät, Maße DIN 43880, fingersicher DIN EN 50274 (VDE 0660-514), Typ A pulsstromsensitiv, Auslösung unverzögert, Bemessungsstrom 63 A, Bemessungsfehlerstrom 30 mA, 3-polig + N, 400 V AC, Kurzschlussfestigkeit 6 kA, stoßstromfest bis 3000 A, mit Handbetätigung, mit Aufnahmevorrichtung für Beschriftungsschild.
Menge: 1,000 St
Zeitansatz: 1,00

**10.01.44.42.24 Leitungsschutzschalter 230/400VAC Ausschaltvermögen 6kA 1-polig Charakter.B 16A**
STLB-Bau 2019-04 054
Leitungsschutzschalter DIN EN 60898-1 (VDE 0641-11), als Reiheneinbaugerät, Maße DIN 43880, fingersicher DIN EN 50274 (VDE 0660-514),
Bemessungsbetriebsspannung 230/400 V AC, Bemessungsausschaltvermögen 6 kA, 1-polig, Auslösecharakteristik B, Bemessungsstrom 16 A, mit Aufnahmevorrichtung für Beschriftungsschild.
Menge: 2,000 St
Zeitansatz: 0,10

**10.01.44.42.25 Leitungsschutzschalter 230/400VAC Ausschaltvermögen 6kA 1-polig Charakter.B 13A**
STLB-Bau 2021-10 054
Leitungsschutzschalter DIN EN 60898-1 (VDE 0641-11), als Reiheneinbaugerät, Maße DIN 43880, fingersicher DIN EN 50274 (VDE 0660-514),
Bemessungsbetriebsspannung 230/400 V AC, Bemessungsausschaltvermögen 6 kA, 1-polig, Auslösecharakteristik B, Bemessungsstrom 13 A, mit Aufnahmevorrichtung für Beschriftungsschild.
Menge: 7,000 St
Zeitansatz: 0,10

**10.01.44.42.26 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 3,000 St
Zeitansatz: 0,16

**10.01.44.42.27 Reihenklemme 3-stöckig N-L-PE bis 4mm2 Tragschiene**
STLB-Bau 2019-04 054
Reihenklemme DIN EN 60947-7-1 (VDE 0611-1), Isolationsgruppe C, 3-stöckig, für N-L-PE-Anschluss, für Leiterquerschnitt bis 4 mm2, mit Schraubanschlüssen, zur Montage auf Tragschiene DIN EN 60715, einschl. systemgebundenem Zubehör mit dauerhafter Anschlussbezeichnung.
Menge: 100,000 St
Zeitansatz: 0,14

*Hinweis: Verteiler UV2-1.OG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**10.01.44.42.28 Installationskleinverteiler ca. 1100mmx550mm Aufputzmontage**
Installationsverteiler DIN EN 61439-3 (VDE 0660-600-3), U Index e tiefgestellt kleiner gleich 300 V AC, Gehäuse aus Stahl, Bedienung durch elektrotechnischen Laien, Oberfläche pulverbeschichtet, abschließbar, Schutzklasse II (Isolierung),
Bemessungsspannung U gegen Erde '300' V,
Bemessungsstrom I Index nA tiefgestellt '250' A, Basisschutz
gegen elektrischen Schlag, Fehlerschutz gegen elektrischen Schlag durch Schutzisolierung, Innenaufstellung, Schutzart IP 44 DIN EN 60529 (VDE 0470-1), Schutzart IK07 DIN EN 50102 (VDE 0470-100), DIN EN 62262 (VDE 0470-100),
min. Umgebungstemperatur '0' Grad C,
max. Umgebungstemperatur '40' Grad C,
max. Umgebungstemperatur täglicher Mittelwert '25' Grad C,
max. relative Luftfeuchte bei einer Temperatur von 40 Grad C
'50' %, Verschmutzungsgrad 2 (mittel) DIN EN 61010-1 (VDE
0411-1),
Höhe über NN '2000' m, EMV-Umgebung A Gewerbe Industrie,
geschlossene Bauform, Wandmontage, mit 2 REG-Verteilerfeldern,
Höhe ca. 1100mm
Breite ca. 550mm
Tiefe ca. 160mm
geplante Verlustleistung '200' W.
Menge: 1,000 St

**10.01.44.42.29 Überspannungsschutzgerät Typ 2 Reiheneinbau 230/400VAC Nennableitstoßstrom min.20kA je Leiter Nennableitstoßstrom min.20kA N-PE TN-S-System Schutzpegel 1,5kV**
STLB-Bau 2019-04 050
Überspannungsschutzgerät DIN EN 61643-11 (VDE 0675-6-11), Typ 2, zum Schutz von Betriebsmitteln der Schutzklasse II DIN EN 61140 (VDE 0140-1), als Reiheneinbaugerät, Maße DIN 43880, mit Funktionsanzeige und potentialfreiem Kontakt für Fernanzeige, Bemessungsbetriebsspannung 230/400 V AC, Nennableitstoßstrom (8/20) je Leiter mind. 20 kA, Nennableitstoßstrom (8/20) zwischen N und PE mind. 20 kA, für TN-S-System mit Schutzschaltung nach DIN VDE 0100-534, Schutzpegel max. 1,5 kV.
Menge: 1,000 St
Zeitansatz: 1,09

**10.01.44.42.30 Lasttrennschalter Hauptschalter 3-polig 690VAC 63A**
STLB-Bau 2019-04 054
Lasttrennschalter DIN EN 60947-3 (VDE 0660-107), als Hauptschalter, gekapselt, 3-polig, Bemessungsbetriebsspannung 690 V AC, in Festeinbautechnik, mit Handantrieb, zur Montage auf Tragschiene DIN EN 60715, fingersicher DIN EN 50274 (VDE 0660-514), Bemessungsbetriebsstrom 63 A, Gehäuse aus Kunststoff.
Menge: 1,000 St
Zeitansatz: 0,50

**10.01.44.42.31 Sicherungslasttrennschalter Gr.D02 3-polig Sicherungseinsatz 63A**
STLB-Bau 2019-04 054
Sicherungslasttrennschalter DIN EN 60947-3 (VDE 0660-107), als Reiheneinbaugerät, Maße DIN 43880, einschl. Passeinsatz, fingersicher DIN EN 50274 (VDE 0660-514), mit Sammelschienenadapter, Baugröße D 02, 3-polig, mit Sicherungseinsatz, Bemessungsstrom 63 A.
Menge: 5,000 St
Zeitansatz: 0,87

**10.01.44.42.32 Fehlerstromschutzschalter RCBO Typ A unverzögert Charakter.B 16A Fehlerstrom 30mA 1-polig+N 230VAC**
STLB-Bau 2019-04 054
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 14,000 St
Zeitansatz: 0,30

**10.01.44.42.33 Leitungsschutzschalter 230/400VAC Ausschaltvermögen 6kA 1-polig Charakter.B 13A**
STLB-Bau 2021-10 054
Leitungsschutzschalter DIN EN 60898-1 (VDE 0641-11), als Reiheneinbaugerät, Maße DIN 43880, fingersicher DIN EN 50274 (VDE 0660-514),
Bemessungsbetriebsspannung 230/400 V AC, Bemessungsausschaltvermögen 6 kA, 1-polig, Auslösecharakteristik B, Bemessungsstrom 13 A, mit Aufnahmevorrichtung für Beschriftungsschild.
Menge: 7,000 St
Zeitansatz: 0,10

**10.01.44.42.34 Reihenklemme 3-stöckig N-L-PE bis 4mm2 Tragschiene**
STLB-Bau 2019-04 054
Reihenklemme DIN EN 60947-7-1 (VDE 0611-1), Isolationsgruppe C, 3-stöckig, für N-L-PE-Anschluss, für Leiterquerschnitt bis 4 mm2, mit Schraubanschlüssen, zur Montage auf Tragschiene DIN EN 60715, einschl. systemgebundenem Zubehör mit dauerhafter Anschlussbezeichnung.
Menge: 50,000 St
Zeitansatz: 0,14

**10.01.44.42.35 Steckdosenkombination als Wandmontage**
Steckdosenkombination als Baustromversorgung.
Steckdosenkombination als Wandmontage in hochwertigem Kunststoffgehäuse, spritzwassergeschütz. Anschlußfertig verdrahtet.

2 CEE-Steckdose 16 A 400 V 5p
2 Schutzkontakt-Steckdosen
16 A 230 V
1 Fehlerstrom-Schutzschalter
63/0,03A 4p
2 C-Automaten 16 A 3p
2 B-Automaten 16 A 1p
2 Klemmstein 5 x 25 mm²
Zu- und Abgangsklemmen

Anschlußkabel flexibel 5 x 6 mm²
ca. 25 m lang.
 Inbetriebnahme mit anschliessender Vorlage
  eines Inbetriebsetzungsprotokoll
- einschl. Wiederholungsprüfungen nach
  VDE 0105-100:2015-10 mit Dokumentation
  nach VDE 0100-600 für einen Zeitraum von
  12 Monaten.
  Das Anschlußkabel ist in einer vorhandenen UV anzuklemmen.

- Demontage / Rückbau nach Freigabe durch die Bauleitung .
Menge: 2,000 St

**10.01.44.42.36 Baustromverteiler als Verteilerschrank**
Baustromverteiler als Verteilerschrank im
inneren der Baustelle,
Anschlußleistung  max 44 KVA
Verteiler gemäß:
IEC/EN 60 439-4/A1 + A2, DIN VDE 0660
Teil 501/A1+A2
Ausstattung:
- Schrank abschließbar mit Untergestell

1 Anschluss als Sicherungslasttrennschalter Gr. NH00
1 FI-Schutzschalter RCD 4-polig, 63 A,
  IN = 0,03 A, Typ A
1 CEKON Steckdose 5-pol. 32 A über LS 32 A, 3-pol.
2 CEKON Steckdosen 5-pol. 16 A über LS 16 A, 3-pol
1 FI-Schutzschalter RCD 4-polig, 40 A,
  IN = 0,03 A, Typ A
6 Schutzkontakt-Steckdosen 16 A über LS 16 A, 1-pol.

- 50 m Anschlußkabel H07RN-F5G35
  Leitung entlang eines Baustellenzaun.
  Inbetriebnahme mit anschliessender Vorlage
  eines Inbetriebsetzungsprotokoll
- einschl. Wiederholungsprüfungen nach
  VDE 0105-100:2015-10 mit Dokumentation
  nach VDE 0100-600
- Anschlußarbeiten der Hauptleitung auf dem
  Außenbaustromverteiler.

- Demontage / Rückbau nach Freigabe durch die Bauleitung .
  Mietzeit Vorhaltung 18 Monate

  Liefern und betriebsfertig montieren und
  nach Freigabe wieder rückbauen.
Menge: 1,000 St

**10.01.44.42.37 Baustromverteiler als Verteilerschrank für Kran**
Baustromverteiler als Verteilerschrank,
 Anschlußleistung  max 44 KVA
Verteiler gemäß:
IEC/EN 60 439-4/A1 + A2, DIN VDE 0660
Teil 501/A1+A2
Ausstattung:
- Schrank abschließbar mit Untergestell

1 Anschluss als Sicherungslasttrennschalter Gr. NH00
1 FI-Schutzschalter RCD 4-polig, 63 A,
  IN = 0,3 A, Typ B  allstromsensitiven
1 CEKON Steckdose 5-pol. 63 A, direkt ab FI-Schutz
  schalter
1 FI-Schutzschalter RCD 4-polig, 40 A,
  IN = 0,03 A, Typ A
1 CEKON Steckdose 5-pol. 32 A über LS 32 A, 3-pol.
2 CEKON Steckdosen 5-pol. 16 A über LS 16 A, 3-pol
6 Schutzkontakt-Steckdosen 16 A über LS 16 A, 1-pol.

- 90 m Anschlußkabel H07RN-F5G35
  Leitung entlang eines Baustellenzaun.
  Inbetriebnahme mit anschliessender Vorlage
  eines Inbetriebsetzungsprotokoll
- einschl. Wiederholungsprüfungen nach
  VDE 0105-100:2015-10 mit Dokumentation
  nach VDE 0100-600
- Anschlußarbeiten der Hauptleitung auf einen
  NH01-Trenner in der Bestandshauptverteilung.

- Demontage / Rückbau nach Freigabe durch die Bauleitung .
  Mietzeit Vorhaltung 18 Monate

  Liefern und betriebsfertig montieren und
  nach Freigabe wieder rückbauen.
Menge: 1,000 St

###### Bereich 10.01.44.43 Verlegesysteme

**10.01.44.43.1 Elektroinstallationskanal Leitungsführung H/B 20/20mm Stahl verz besch**
STLB-Bau 2019-04 053
Elektroinstallationskanal DIN EN 50085-2-1 (VDE 0604-2-1) als Leitungsführungskanal, Außenmaße H/B mind. 20/20 mm, aus verzinktem Stahl, beschichtet,
Farbton
weiß

einschl. elektrisch dauerhaft leitfähiger Verbindung, auf Mauerwerk.
Menge: 10,000 m
Zeitansatz: 0,15

**10.01.44.43.2 Elektroinstallationskanal Geräteeinbau H/B 60/130mm PVC-U**
STLB-Bau 2019-04 053
Elektroinstallationskanal DIN EN 50085-2-1 (VDE 0604-2-1) als Geräteeinbaukanal, mit innenliegendem Oberteil, Breite 80 mm, Außenmaße H/B mind. 60/130 mm, aus PVC-U,
Farbton
weiß

Oberteil aus PVC, mit einem Trennsteg, aus Kunststoff, auf Mauerwerk.
Menge: 20,000 m
Zeitansatz: 0,20

**10.01.44.43.3 Endstück Geräteeinbau H/B 60/130mm PVC-U**
STLB-Bau 2019-04 053
Endstück für Geräteeinbaukanal, mit innenliegendem Oberteil, Breite 80 mm, Außenmaße H/B mind. 60/130 mm, aus PVC-U,
Farbton
weiß

Oberteil aus PVC, mit einem Trennsteg, aus Kunststoff, auf Mauerwerk.
Menge: 6,000 St
Zeitansatz: 0,06

**10.01.44.43.4 Gerätedose Kunststoff Installationskanal**
STLB-Bau 2019-04 053
Gerätedose DIN EN 60670-1 (VDE 0606-1) und DIN 49073, aus Kunststoff, mit Schrauben, in Installationskanal.
Menge: 20,000 St
Zeitansatz: 0,14

**10.01.44.43.5 Elektroinstallationskanal Leitungsführung H/B 60/60mm PVC-U**
Elektroinstallationskanal DIN EN 50085-2-1 (VDE 0604-2-1) als Leitungsführungskanal, Außenmaße H/B mind. 60/60 mm, aus PVC-U,
Farbton
weiß

mit einem Trennsteg, aus Kunststoff auf Mauerwerk.
Menge: 30,000 m
Zeitansatz: 0,15

**10.01.44.43.6 Elektroinstallationskanal Leitungsführung H/B 60/110mm PVC-U**
Elektroinstallationskanal DIN EN 50085-2-1 (VDE 0604-2-1) als Leitungsführungskanal, Außenmaße H/B mind. 60/110 mm, aus PVC-U,
Farbton
weiß

mit einem Trennsteg, aus Kunststoff auf Mauerwerk.
Menge: 20,000 m
Zeitansatz: 0,17

**10.01.44.43.7 Sammelhalter 70 aus Metall**
Sammelhalter aus Metall.
Maxbelegung 70St. NYM-J3x1,5qmm
Montage oberhalb von Brandschutzdecken.
Elektrischen Funktionserhalt nach DIN 4102 Teil 12.
Wand- und Deckenmontage.
Verschluss ohne Werkzeuge zu öffnen.
Bauaufsichtlichen Prüfzeugnis, Feuerwiderstandsklasse I 30
Befestigung an Betondecke bzw. Rippendecke
Menge: 200,000 St

**10.01.44.43.8 Sammelhalter**
Kunststoff Sammelhalter für Schraubbefestigung mit einem Fassungsvermögen für 30 Leitungen NYM-J 3 x 1,5 mm².
Für Decken- oder Wandmontage
Menge: 1000,000 St

**10.01.44.43.9 Kabelrinne aus verzinktem Stahlblech mit gelochtem Boden**
Kabelrinne aus verzinktem Stahlblech mit gelochtem und gesinktem Boden zur Führung von Leitungen mit Funktionserhalt, mit Bodenverstärkung und gratfreien Kabelauflagen, einschl. Rinnenverbinder und Abhängungen oder Wandausleger bis 300 mm mit angeschweißtem Brandschutzbügel zur Abhängung von Gewindestangen M 12.

Rinnenmaße:
Höhe: 60 mm, Breite: 300 mm

einschl. Befestigungsmaterial (mit Prüfzeugnis für Funktionserhalt) an Betondecke.
Menge: 10,000 m

**10.01.44.43.10 Kabelrinne Breite 300mm**
Kabelrinne aus verzinktem Stahlblech mit gelochtem und gesinktem Boden, mit Spezial-Lochprägung zur Bodenverstärkung und gratfreien Kabelauflagen, einschl. Rinnenverbinder und Abhängungen oder Wandausleger bis 600 mm.

Rinnenmaße:
Höhe: 60 mm, Breite: 300 mm
Menge: 40,000 m

**10.01.44.43.11 Kabelrinne mit Deckel Breite 200mm auf Flachdach**
Kabelrinne mit Deckel aus verzinktem Stahlblech mit gelochtem und gesinktem Boden, mit Spezial-Lochprägung zur Bodenverstärkung und gratfreien Kabelauflagen, einschl. Rinnenverbinder. Kabelrinnenmontage erfolgt auf bauseitige
Stahlkonstruktion der Lüftungsanlage.

Rinnenmaße:
Höhe: 60 mm, Breite: 200 mm

Liefern und betriebsfertig montieren.
Menge: 20,000 m

**10.01.44.43.12 Elektroinstallationsrohr Kunststoff AD 25mm AP Abstandsschellen**
STLB-Bau 2018-10 053
Elektroinstallationsrohr DIN EN 61386 (VDE 0605), Maße DIN EN 60423, aus Kunststoff, UV-stabilisiert, einwandig, glatt, starr, mit angeformter Muffe, Außendurchmesser 25 mm, Druckfestigkeit Klasse 3 - mittel (750 N) DIN EN 61386-1 (VDE 0605-1), Klasse Schlagbeanspruchung 3 - mittel DIN EN 61386-1 (VDE 0605-1), Verlegung offen, auf Putz, mit Abstandsschellen, Arbeitshöhe bis 4 m.
Menge: 50,000 m

**10.01.44.43.13 Elektroinstallationsrohr Kunststoff AD 32mm AP Abstandsschellen**
STLB-Bau 2018-10 053
Elektroinstallationsrohr DIN EN 61386 (VDE 0605), Maße DIN EN 60423, aus Kunststoff, UV-stabilisiert, einwandig, glatt, starr, mit angeformter Muffe, Außendurchmesser 32 mm, Druckfestigkeit Klasse 3 - mittel (750 N) DIN EN 61386-1 (VDE 0605-1), Klasse Schlagbeanspruchung 3 - mittel DIN EN 61386-1 (VDE 0605-1), Verlegung offen, auf Putz, mit Abstandsschellen, Arbeitshöhe bis 4 m.
Menge: 30,000 m

**10.01.44.43.14 C-Profilschiene Stahl bandverz Wandbefestigung**
STLB-Bau 2019-04 053
C-Profilschiene, Breite 35 mm, Höhe 18 mm, gelocht, aus bandverzinktem Stahl DIN EN 10346, Dicke 1,75 mm, Schlitzbreite 17 mm, an der Wand aus Mauerwerk befestigen mit bauaufsichtlich zugelassenen Dübeln, Arbeitshöhe bis 4 m.
Menge: 4,000 m
Zeitansatz: 0,06

**10.01.44.43.15 Bügelschellen**
Bügelschelle Stahl feuerferzinkt.
Befestigung von Kabel und Leitungen auf
 C-Profilschienen.
Spannbereich: 12 - 16
Höhe: 44
mit Druckwanne
Menge: 20,000 St

**10.01.44.43.16 Bügelschellen**
Bügelschelle Stahl feuerferzinkt.
Befestigung von Kabel und Leitungen auf
 C-Profilschienen.
Spannbereich: 46 - 52
Höhe: 86
mit Druckwanne
Menge: 15,000 St

**10.01.44.43.17 75. Kabelschutzrohr in Graben**
75. Kabelschutzrohr flex,
biegsam, Ringware aus PE,
außen gewellt Innenhaut glatt
für den Kabeleinzug.
Druckbeanspruchung und Schlagfestigkeit N nach
DIN EN 61386-24; unter Beachtung der EN 1610.

Mit Doppelsteckmuffe für wasserdichte Ausführung
und Zugdraht in vorhandenen Kabelgraben legen, Einsanden mit Kunststoffabdeckhauben und Trassenband versehen.
Menge: 200,000 m

**10.01.44.43.18 75. Pressringdichtung, für wasserdichte**
75. Pressringdichtung, für wasserdichte
Mauerdurchführung der Kabelschutzrohre Typ 75,
druckwasserdicht bis 1,5 bar, liefern und fachgerecht
in vorhandene Bohrung einbauen.
Menge: 8,000 St

**10.01.44.43.19 Endkappe SD 75, für sanddichten Verschluss von**
Endkappe SD 75, für sanddichten Verschluss von
Kabelschutzrohren Typ 75, liefern und fachgerecht einbauen.
Menge: 8,000 St

**10.01.44.43.20 Kabelabdichtung für Schwanenhals 100mm**
Kabelabdichtung für Schwanenhals 100mm
Geteilte Kabelabdichtung, auf die Schwanenhalsdurchführung abgestimmte und entsprechend der Kabelbelegung angefertigte Ringraumdichtung, zur nachträglichen Abdichtung.
Maße: Pressplatten: 5 mm; Außendurchmesser abgestimmt auf die Nennweite 100mm der Schwanenhalsdurchführung; Dichtbreite: 30 oder 60 mm
Werkstoff: Pressplatten: V2A (AISI 304L); Gummi: EPDM
Ringraumdichtung passend für (D): 100
Anzahl der Durchgänge (z): 15
Gemessener Durchmesser der Kabel (d): 15 mm
Dichtbreite: b30
Menge: 1,000 St

**10.01.44.43.21 Kernbohrung Stahlbeton, 300/125mm**
Kernbohrung durch Stahlbeton
Wanddicke / Deckenstärke bis 30 cm,
Lochdurchmesser 125 mm
Bohrkern entsorgen

Liefern und betriebsfertig herstellen.
Menge: 8,000 St

**10.01.44.43.22 Geräteverbindungsdose für Betonbau aus Kunststoff,**
Geräteverbindungsdose für Betonbau aus Kunststoff, Einbaudurchmesser 60 mm, Tiefe 90 mm, Breite 100 mm,
6 Rohre oder Kabeleinführungen mit Dichtmembranen, Einführungen 4 x 25 mm, 2 x 32 mm, Vollisolierer Leitungsübergang bei Kombinationen, anreihbar mit 71 mm Abstand (Schiebesystem), Dichtlippe für Sichtbeton (Dosenvorderseite 60 mm), Befestigung auf der Stahlarmierung mit Hilfe der beiden Flügel, Abstand von Dosenmitte zum Flügelende 15 cm, bis zu 650° hitzebeständig
VDE

Liefern und betriebsfertig in Betonwände einschl.
Rohreinführungen montieren.
Menge: 140,000 St

**10.01.44.43.23 Flexibles, gewelltes Isolierrohr aus Kunststoff, EN 25**
Flexibles, gewelltes Isolierrohr aus Kunststoff, für schwere Druckbeanspruchung, EN 25, während der Rohbauarbeiten in Betonwände bzw. Betondecken einlegen und befestigen.

Liefern und betriebsfertig montieren
Menge: 300,000 m

**10.01.44.43.24 Flexibles, gewelltes Isolierrohr aus Kunststoff, EN 32**
Flexibles, gewelltes Isolierrohr aus Kunststoff, für schwere Druckbeanspruchung, EN 32, während der Rohbauarbeiten in Betonwände bzw. Betondecken einlegen und befestigen.

Liefern und betriebsfertig. montieren
Menge: 350,000 m

###### Bereich 10.01.44.47 Taglohn

**10.01.44.47.1 Obermonteur/-in sämtliche Kosten/Zuschläge**
STLB-Bau 2019-04 091
Stundenlohnarbeiten durch Obermonteur/-in
der Verrechnungssatz für die jeweilige Arbeitskraft umfasst sämtliche Aufwendungen wie Lohn- und Gehaltskosten, Lohn- und Gehaltsnebenkosten, Zuschläge, lohngebundene und lohnabhängige Kosten, sonstige Sozialkosten, Gemeinkosten, Wagnis und Gewinn.
Menge: 16,000 h

**10.01.44.47.2 Monteur/-in sämtliche Kosten/Zuschläge**
STLB-Bau 2019-04 091
Stundenlohnarbeiten durch Monteur/-in
der Verrechnungssatz für die jeweilige Arbeitskraft umfasst sämtliche Aufwendungen wie Lohn- und Gehaltskosten, Lohn- und Gehaltsnebenkosten, Zuschläge, lohngebundene und lohnabhängige Kosten, sonstige Sozialkosten, Gemeinkosten, Wagnis und Gewinn.
Menge: 20,000 h

**10.01.44.47.3 Helfer/-in sämtliche Kosten/Zuschläge**
STLB-Bau 2019-04 091
Stundenlohnarbeiten durch Helfer/-in
der Verrechnungssatz für die jeweilige Arbeitskraft umfasst sämtliche Aufwendungen wie Lohn- und Gehaltskosten, Lohn- und Gehaltsnebenkosten, Zuschläge, lohngebundene und lohnabhängige Kosten, sonstige Sozialkosten, Gemeinkosten, Wagnis und Gewinn.
Menge: 20,000 h

###### Bereich 10.01.44.48 Demontage, Bohrungen

**10.01.44.48.1 Bohrung KS Durchm. bis 25mm T 25-30cm v.Hand nicht schadstoffbelastet**
STLB-Bau 2019-04 084
Bohrung, Untergrundfläche senkrecht, aus Mauerwerk aus Kalksandstein, Bohrdurchmesser bis 25 mm, Bohrtiefe über 25 bis 30 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 60,000 St
Zeitansatz: 0,10

**10.01.44.48.2 Bohrung KS Durchm. 25-50mm T 25-30cm v.Hand nicht schadstoffbelastet**
STLB-Bau 2019-04 084
Bohrung, Untergrundfläche senkrecht, aus Mauerwerk aus Kalksandstein, Bohrdurchmesser über 25 bis 50 mm, Bohrtiefe über 25 bis 30 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 10,000 St
Zeitansatz: 0,20

**10.01.44.48.3 Bohrung Betonstein Durchm. bis 25mm T 30-35cm v.Hand nicht schadstoffbelastet**
STLB-Bau 2019-04 084
Bohrung, Untergrundfläche senkrecht, aus bewehrtem Mauerwerk aus Betonstein, Bohrdurchmesser bis 25 mm, Bohrtiefe über 30 bis 35 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 30,000 St
Zeitansatz: 0,17

**10.01.44.48.4 Bohrung Betonstein Durchm. 25-50mm T 30-35cm v.Hand nicht schadstoffbelastet**
*** EP-Aufgliederung gefordert
STLB-Bau 2019-04 084
Bohrung, Untergrundfläche senkrecht, aus bewehrtem Mauerwerk aus Betonstein, Bohrdurchmesser über 25 bis 50 mm, Bohrtiefe über 30 bis 35 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 10,000 St
Zeitansatz: 0,33

**10.01.44.48.5 Bohrung Betonstein Durchm. 100-150mm T 100-105cm v.Hand nicht schadstoffbelastet**
STLB-Bau 2019-04 084
Bohrung, Untergrundfläche senkrecht, aus bewehrtem Mauerwerk aus Betonstein, Bohrdurchmesser über 100 bis 150 mm, Bohrtiefe über 100 bis 105 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 3,000 St
Zeitansatz: 3,00

**10.01.44.48.6 Bohrung Betonstein Durchm. 100-150mm T 25-30cm v.Hand nicht schadstoffbelastet**
STLB-Bau 2021-10 084
Bohrung, Untergrundfläche senkrecht, aus bewehrtem Mauerwerk aus Betonstein, Bohrdurchmesser über 100 bis 150 mm, Bohrtiefe über 25 bis 30 cm, Wichte des Abbruchstoffes DIN EN 1991-1-1 7,5 kN/m3, Arbeitshöhe bis 4 m, Erschwernis gemäß Vorbemerkungen, von Hand/mit handgeführten Kleingeräten, Ausführung erschütterungsarm DIN 4150, lärmarm, Lärmpegel max. 80 dB(A), staubarm TRGS 559, ohne Untergrundbeschädigung, ohne Wasserfreisetzung, Ausführung innerhalb des Bauwerks, Ausführung in allen Geschossen, aufgenommene Stoffe zur Entsorgung sortieren, sammeln, ohne Zerkleinerung, im Behälter des AN lagern, Behältergröße nach Wahl des AN, auf LKW des AN laden,
Abfall ist nicht gefährlich, nicht schadstoffbelastet, Zuordnung Z 0 (uneingeschränkter Einbau), Mengenermittlung nach Aufmaß,
die Entsorgung wird gesondert vergütet.
Menge: 3,000 St
Zeitansatz: 3,00

**10.01.44.48.7 Brandschutzabschottung Leitungsanlagen Schaumschott EI90 0,1-0,2m2 Gebäude Wand D 240mm**
STLB-Bau 2021-10 047
Brandschutzabschottung an Kabel-/Leitungsanlagen als Schaumschott, Klassifizierung EI 90 DIN EN 13501-2, mit allgemeinem bauaufsichtlichen Prüfzeugnis/allgemeiner bauaufsichtlicher Zulassung, eckiger Durchbruch, Querschnitt über 0,1 bis 0,2 m2, Baustoffklasse DIN 4102-1 A (nichtbrennbar), Schmelzpunkt größer gleich 1000 Grad C, im Gebäude, Arbeitshöhe des Montageortes bis 3,5 m über der Standfläche des hierfür erforderlichen Gerüstes, Wand aus Stahlbeton, Dicke 240 mm.
Menge: 6,000 St

**10.01.44.48.8 Brandschutzabschottung Leitungsanlagen MW-Pl.Schott EI90 Gebäude Wand D 240mm 0,01-0,02m2 A**
STLB-Bau 2019-04 047
Brandschutzabschottung an Kabel-/Leitungsanlagen als Mineralwolleplattenschott, mit allgemeinem bauaufsichtlichen Prüfzeugnis/allgemeiner bauaufsichtlicher Zulassung, Klassifizierung EI 90 DIN EN 13501-2, im Gebäude, Oberkante Abschottung über Gelände/Fußboden bis 3,5 m, Wand aus Beton, Dicke 240 mm, Querschnitt über 0,01 bis 0,02 m2, Baustoffklasse DIN 4102-1 A (nichtbrennbar), Schmelzpunkt größer gleich 1000 Grad C.
Menge: 20,000 St
Zeitansatz: 0,19

**10.01.44.48.9 Brandschutzabschottung Leitungsanlagen MW-Pl.Schott EI90 Gebäude Decke D 250mm 0,01-0,02m2 A**
STLB-Bau 2019-04 047
Brandschutzabschottung an Kabel-/Leitungsanlagen als Mineralwolleplattenschott, mit allgemeinem bauaufsichtlichen Prüfzeugnis/allgemeiner bauaufsichtlicher Zulassung, Klassifizierung EI 90 DIN EN 13501-2, im Gebäude, Oberkante Abschottung über Gelände/Fußboden bis 3,5 m, Decke aus Beton, Dicke 250 mm, Querschnitt über 0,01 bis 0,02 m2, Baustoffklasse DIN 4102-1 A (nichtbrennbar), Schmelzpunkt größer gleich 1000 Grad C.
Menge: 4,000 St
Zeitansatz: 0,22

**10.01.44.48.10 Brandschutzkabelkanal Beflammung innen I30 B/H 450/120mm Gebäude**
STLB-Bau 2019-04 047
Brandschutzkabelkanal als selbsttragendes Fertigteil, Beflammung von innen, rechteckig, mit allgemeinem bauaufsichtlichen Prüfzeugnis, Feuerwiderstandsklasse I 30 DIN 4102-11, mit abnehmbarem Deckel, senkrecht, Innenmaße B/H 450/120 mm, im Gebäude.
Menge: 5,000 m
Zeitansatz: 0,41

**10.01.44.48.11 Brandschutzkabelkanal Beflammung innen I30 B/H 450/120mm Gebäude**
STLB-Bau 2019-04 047
Brandschutzkabelkanal als selbsttragendes Fertigteil, Beflammung von innen, rechteckig, mit allgemeinem bauaufsichtlichen Prüfzeugnis, Feuerwiderstandsklasse I 30 DIN 4102-11, mit abnehmbarem Deckel, waagerecht, Innenmaße B/H 450/120 mm, im Gebäude.
Menge: 10,000 m
Zeitansatz: 0,41

**10.01.44.48.12 Abzweigformteil I30 A**
STLB-Bau 2019-04 047
Abzweigformteil für Brandschutzkabelkanal, Feuerwiderstandsklasse I 30 DIN 4102-11, Innenmaße B/H 450/120 mm, Baustoffklasse DIN 4102-1 A (nichtbrennbar), Schmelzpunkt größer gleich 1000 Grad C.
Menge: 1,000 St
Zeitansatz: 0,07

**10.01.44.48.13 Kabel-/Ltg-Durchführung A**
STLB-Bau 2019-04 047
Kabel-/Leitungsdurchführung in Kabelkanalwandung herstellen und in der Feuerwiderstandsklasse der Bekleidung schließen, bis 50 mm, Baustoffklasse DIN 4102-1 A (nichtbrennbar), Schmelzpunkt größer gleich 1000 Grad C.
Menge: 20,000 St
Zeitansatz: 0,06

**10.01.44.48.14 Brandschutzabschottung Leitungsanlagen flexibler Schott EI30 Durchm. bis 50mm Gebäude Wand D 110mm**
STLB-Bau 2021-10 047
Brandschutzabschottung an Kabel-/Leitungsanlagen als flexibles Schott, Klassifizierung EI 30 DIN EN 13501-2, mit allgemeinem bauaufsichtlichen Prüfzeugnis/allgemeiner bauaufsichtlicher Zulassung, Durchmesser bis 50 mm, Baustoffklasse DIN 4102-1 A (nichtbrennbar), Schmelzpunkt größer gleich 1000 Grad C, im Gebäude, Arbeitshöhe des Montageortes bis 3,5 m über der Standfläche des hierfür erforderlichen Gerüstes, Wand als Trennwand in Ständerbauart, Dicke 110 mm.
Menge: 4,000 St

**10.01.44.48.15 Öffnen von Rasterdecken, Modulplatten 600er oder 625er Platten**
Öffnen von Rasterdecken, Modulplatten 600er oder 625er Platten.
Nach Verlegung der Elektrokabel ist die Decke wieder zu verschließen.
Da die Öffnung und das Verschließen der Decke im laufenden Betrieb erfolgt, ist hier größte Sorgfalt und Sauberkeit einzuhalten.
Kosten je Modulplatte.
Menge: 30,000 St

###### Bereich 10.01.44.49 Niederspannungsinstallationsanlagen, Son

*Hinweis: Das im Leistungsverzeichnis aufgeführte Schalterprogramm*
Das im Leistungsverzeichnis aufgeführte Schalterprogramm ist betriebsfertig zu montieren.

Dies umfasst bei Unterputzinstallationen insbesondere:

das Herstellen der erforderlichen Lochfräsungen im  Mauerwerk,
die Lieferung und Montage der Schalterdosen,
das Eingipsen der Dosen im Innenbereich mit Gips sowie im Außenbereich mit Racofix.

Weiterhin sind:

die Einführung der Leitungen in die Schalterdosen,
sämtliche erforderlichen Klemm- und Anschlussarbeiten
fachgerecht auszuführen.
Vor Beginn der Verputzarbeiten sind die Schalterdosen mittels Signaldeckeln zu schützen.
Nach Abschluss der Verputzarbeiten sind die Unterputzdosen wieder freizulegen.
Das Schalterprogramm ist vollständig anzubieten und zu montieren, einschließlich:
Moduleinsätze,
Rahmen,
Wippen bzw. Zentraleinsätze.

**10.01.44.49.1 Schuko-Steckdose uP**
Schuko-Steckdose in UP-Ausführung mit hoher Bruchfestigkeit und erhöhtem Berührungsschutz nach VDE 0620 Teil 1 einschl. Schalterdose und Stemmarbeiten.

Farbe: reinweiß
Menge: 240,000 St

**10.01.44.49.2 Wechselschalter uP**
Wechselschalter in UP-Ausführung mit hoher Bruchfestigkeit einschl. Schalterdose und Stemmarbeiten.

Farbe: reinweiß
Menge: 16,000 St

**10.01.44.49.3 Serienschalter uP**
Serienschalter, in UP-Ausführung mit hoher Bruchfestigkeit einschl. Schalterdose und Stemmarbeiten.

Farbe: reinweiß
Menge: 6,000 St

**10.01.44.49.4 Taster uP**
Tatser, in UP-Ausführung mit hoher Bruchfestigkeit einschl. Schalterdose und Stemmarbeiten.

Farbe: reinweiß
Menge: 20,000 St

**10.01.44.49.5 Kabelauslassdose**
Kabelauslassdose in UP-Ausführung mit hoher Bruchfestigkeit einschl. Schalterdose und Stemmarbeiten.
Mit Zugentlastung

Farbe: reinweiß
Menge: 2,000 St

**10.01.44.49.6 Jalousien - Schlüsseltaster für DIN-Profilhalbzylinder**
Jalousien- Schlüsseltaster für DIN- Profilhalbzylinder komplett mit Rahmen und Zentraleinsatz, in UP-Ausführung, mit hoher Bruchfestigkeit, einschl. Schalterdose und Stemmarbeiten.
Bauseits vorhandenen Profilzylinder einbauen.

Farbe: reinweiß
Menge: 15,000 St

**10.01.44.49.7 Halbprofilzylinder gleichschliessend**
Halbprofilzylinder gleichschliessend für Jalousien - Schlüsseltaster.
Lieferung mit 3St Schlüsseln.
Menge: 15,000 St

**10.01.44.49.8 Jalousientaster uP**
Jalousientaster, in UP-Ausführung mit hoher Bruchfestigkeit einschl. Schalterdose und Stemmarbeiten.

Farbe: reinweiß
Menge: 2,000 St

**10.01.44.49.9 Unterputz-Schalterdose, 60 mm Durchmesser,40 mm hoch**
Unterputz-Schalterdose, 60 mm Durchmesser, 40 mm hoch, kombinierbar mit Snap-Tunnelstutzen, Spreiz- und Schraubbefestigung.

Liefern und betriebsfertig einschl. Stemmarbeiten und Befestigungsmaterial montieren.
Menge: 50,000 St

**10.01.44.49.10 Aufputz-Rahmen mit Leitungs- und Kanaleinführung**
Aufputz-Rahmen mit Leitungs- und Kanaleinführung.
Mit dem Aufputzrahmen können Unterputz Apparate zur Aufputz-Installation verwendet werden.

Farbe: reinweiß
Menge: 2,000 St

**10.01.44.49.11 Unterputzklemmdose**
Unterputzklemmdose einschl. Deckel, Klemmarbeiten, Stemmarbeiten.
Menge: 100,000 St

**10.01.44.49.12 Präsenzmelder Master 24m als Deckenaufbau**
Präsenzmelder Master
Decken-Präsenzmelder 360° UP, HLK-Kanal, fernbedienbar

Beschreibung:
Netzspannung:  230 V ~ 50 - 60 Hz
Leistungsaufnahme ca.: 0,33 W
Erfassungsbereich:  360°
Reichweite:  ca. 24 m Durchmesser, bei einer
  Montagehöhe von 3 m
Einstellmöglichkeiten:  mechanisch über Einstellregler, elektronisch
  über Infrarot-Fernbedienung
Kanal 1:  Beleuchtung
Kontakt:  Schließer/potenzialbehaftet
Schaltleistung:  230 V ~ 50 Hz, 2300 W/10 A
Nachlaufzeit:  Impuls/ca. 1 Min. - 30 Min.
Lichtmessung:  Mischlicht
Lichtwert:  ca. 5 - 2000 Lux
Kanal 2:  HLK
Kontakt:  Schließer/potenzialfrei
Max. Schaltleistung:  potenzialfrei/NO 230 V ~/2 A, 24 V =/2 A
Nachlaufzeit:  Impuls/ca. 5 Min. - 120 Min.
Slave-Eingang:  ja
Zulässige Umgebungstemperatur: 0 °C +50 °C
 20/IP 54 mit
Schutzklasse:  II
Lieferumfang:  Linsenmaske
Konformität:  CE
Montageart:  Deckenmontage Aufbau
Gehäusematerial:  UV-stabilisiertes Polycarbonat
Abmessungen ca.:  Höhe 46,4 mm, O 108 mm
Farbe:  RAL 9010
Menge: 12,000 St

**10.01.44.49.13 Präsenzmelder Slave 24m als Deckenaufbau**
Präsenzmelder Slave
Decken-Präsenzmelder 360° UP

Beschreibung:
Zur Erweiterung des Erfassungsbereiches eines Master"-Präsenzmelders
Netzspannung:  230 V ~ 50 Hz
Leistungsaufnahme ca.:  0,4 W
Erfassungsbereich:  360°
Reichweite:  ca. 24 m Durchmesser, bei einer Montagehöhe  3 m
Zulässige Umgebungstemperatur: -25 °C  +55 °C
Schutzart: IP 20 als UP-Version, IP 54 mit AP-Dose
Schutzklasse:  II
Montageart:  Deckenmontage Aufbau
Gehäusematerial:  UV-stabilisiertes Polycarbonat
Abmessungen ca.: Höhe 60 mm, O 140 mm
Farbe:  RAL 9010
Menge: 9,000 St

**10.01.44.49.14 Wechselschalter,IP 44, aP**
Wechselschalter in Aufputz-Ausführung, IP 44 einschl. Befestigungsmaterial.
Menge: 2,000 St

**10.01.44.49.15 Schuko-Steckdose, aP, IP 44**
Schuko-Steckdose in Aufputz-Ausführung, IP 44 einschl. Befestigungsmaterial.
Menge: 10,000 St

**10.01.44.49.16 CEE-Steckdose 16 A, aP, IP 44**
CEE-Steckdose 16 A, in Aufputz-Ausführung, IP 44 einschl. Befestigungsmaterial.
Menge: 2,000 St

**10.01.44.49.17 CEE-Steckdose 32 A, aP, IP 44**
CEE-Steckdose 32 A, in Aufputz-Ausführung, IP 44 einschl. Befestigungsmaterial.

Liefern und betriebsfertig montieren.
Menge: 1,000 St

**10.01.44.49.18 Feuchtraum-Kabelzweigkästen**
Feuchtraum-Kabelzweigkästen Schutzart IP 54, Nennspannung 660 V mit 7 ausbrechbaren Gewindeeinführungen EN 20 (Kabelverschraubungen mit kurzem Anschlußgewinde verwenden)
Material: Duroplast unbrennbar, einschl. Kabelverschraubungen sowie Verklemmen der eingeführten Kabel.
Menge: 40,000 St

**10.01.44.49.19 Verteilerkasten VKK aus Kunststoff ,aP, IP 31**
Verteilerkasten VKK aus Kunststoff zum Einbau von Anschlußleisten 20 DA/Form B für AP-Montage in trockenen Räumen.

Gehäuse: Thermoplastischer Kunststoff, schlagfest.
Schutzart: IP 31
Kabeleinführung vorgeprägte Ausbruchmarkierungen an allen Seiten der Abdeckkappe und im Sockelboden.
Bestückt mit 2 St. LSA-Plus, Anschlußleiste 20 DA.
Menge: 2,000 St

**10.01.44.49.20 Universal-Geräteträger**
Universal-Geräteträger
- bei Außendämmung von Wänden
- zur sicheren Befestigung von Leuchten, Sprechanlagen,
  Bewegungsmeldern
- für Isolierstärken von 60 bis 160 mm
- erweiterbar durch Aufstockelemente um je 100 mm (max. 360 mm)
- reduzierbar in 10 mm Schritten bis auf 70 mm
- mit Steinwoll-Zuschnitt zum Ausfüllen des Geräteträgers
- Rohr- oder Leitungseinführung bis max. Durchmesser 25 mm
- Maße (LxBxH) 220x100x160 mm
- Gerätebefestigung mit selbstformenden Schrauben Durchmesser 3,2 - 4 mm
Menge: 20,000 St

**10.01.44.49.21 Aufstockelement**
Aufstockelement
- zur Verlängerung des Universal-Geräteträgers um 100 mm einfach durch
  Aufrasten - reduzierbar in 10 mm Schritten durch Abschneiden.
- mit Steinwoll-Zuschnitt zum Ausfüllen des Aufstockelementes
- Maße (LxBxH) 220x100x100 mm
Menge: 20,000 St

**10.01.44.49.22 V2A-Edelstahl-Verteiler Unterputz, mit verschließbarer Tür**
V2A-Edelstahl-Verteiler, mit verschließbarer Tür
(Kastenschloss mit Profilhalbzylinder) inkl.
seitlichen Einputzhaken.
Der Schrank ist im gesteckten Zustand
verschließbar,
die Abgangsleitungen können über eine frontseitige
Bürstensperre aus dem Schrank heraus geführt
werden.
Bestückung:
1 x Montagewinkel
2 x Schutzkontaktsteckdose 16A 230V IP54 blau
1 x CEE-Steckdose 16A 400V 5p 6h IP44
1 x CEE-Steckdose 32A 400V 5p 6h IP44
2 x C-Automat 16A 1p
1 x C-Automat 16A 3p
1 x C-Automat 32A 3p
1 x FI-Schalter 63/0,03A 4p
Bauseitige Vorsicherung max. 63A
Leitungseinführung/Anschlussmöglichkeit
x M25 unten (verschlossen)
1 x M32 unten (verschlossen)
1 x M40 unten (offen)
(oben keine Leitungseinführungen)
1 x Zählerklemmstein 5x25 mm² / Typ: C (für
Schleifleitung geeignet)
Schutzart: IP44
Geräte-Höhe: 510mm
Geräte-Breite: 420mm
Geröte-Tiefe: 200mm
Unterputzkasten
Menge: 2,000 St

**10.01.44.49.23 Jalousiensteuerung mit Windwächter**
STLB-Bau 2019-04 030
Steuerungszentrale, als automatische Einzelsteuerung, passend zur Sonnenschutzanlage, mit Windüberwachung, mit Zeitschaltautomatik und Freigabe für Komfortfunktionen, mit Wendeautomatik, mit Schalter für zentrales Hoch-/Tieffahren der gesamten Sonnenschutzanlage, mit manuellem Komfortfreigabeschalter zum Abschalten der Komfortfunktionen, Aufputzausführung, liefern und mechanisch montieren.
Menge: 1,000 St

**10.01.44.49.24 Motorsteuereinheit Sonnenschutzanlagen 4Antriebe Selbsthaltung liefern mech. Montage el. Anschluss**
STLB-Bau 2019-04 030
Motorsteuereinheit, für Sonnenschutzanlagen, für bis zu 4 anschließbare Antriebe, mit elektrischer Verriegelung der Steuerbefehle, mit sofortiger Selbsthaltung, Schutzart IP 3X DIN EN 60529 (VDE 0470-1), in Aufputzausführung, liefern, mechanisch montieren und elektrischen Anschluss herstellen.
Menge: 8,000 St

**10.01.44.49.25 Motorsteuereinheit Sonnenschutzanlagen 2Antriebe Selbsthaltung liefern mech. Montage el. Anschluss**
STLB-Bau 2021-10 030
Motorsteuereinheit, für Sonnenschutzanlagen, für bis zu 2 anschließbare Antriebe, mit elektrischer Verriegelung der Steuerbefehle, mit sofortiger Selbsthaltung, Schutzart IP 3X DIN EN 60529 (VDE 0470-1), in Aufputzausführung, liefern, mechanisch montieren und elektrischen Anschluss herstellen.
Menge: 2,000 St

**10.01.44.49.26 Anschlußarbeiten Jalousienkupplung**
Anschlussarbeiten einer Gummischlauchleitung H07RN-F 4 x 1,5 mm², an eine bauseits vorhandene Jalousienkupplung sowie Anschließen, Einführen und Abmanteln und mit alterungsbeständigen Kabelbezeichnung versehen.
Menge: 26,000 St

**10.01.44.49.27 Fluchttürsicherung als Tagalarm.**
Fluchttürsicherung als Tagalarm.
- Aufputzgehäuse
- Mit Sirene < 100dB/1m und LED Blinklicht.
- Halbprofilzylinder zur Freischaltung oder
  Aktivierung der Türsicherung.
- Auslösung über bauseitigen Magnetkontakt.
- Integriertem Netzteil 230V
Menge: 2,000 St

**10.01.44.49.28 Händetrockner**
Händetrockner

Gehäuse: Polycarbonat, IP24
Spannung: 240V, 50Hz
Standby-Verbrauch: 0,5W
Motordaten: 1000W Digitaler Motor ohne Bürsten
Heizelement: nein

Filtration: HEPA-Filter ( Glasfaser- und Vliesschichten)
Entfernt 99,9% der Partikelaus der Luft

Berührungsfreie Aktivierung durch kapazitive Sensoren
Trocknungszeit: 12 Sekunden
Lautstärkepegel: 79dB
Automatische Abschaltung: Nach 30 Sekunden
Farbe: Weiß

Im Bestand befinden sich bereits Händetrockner.
Der Bauherr gibt das Fabrikat vor.
Fabrikat: Dyson
Typ: airblade V

Liefern und betriebsfertig montieren.
Menge: 3,000 St

**10.01.44.49.29 Installationsleitung NYM-J 3x1,5 anschließen Betriebsmittel**
STLB-Bau 2019-04 053
Installationsleitung DIN VDE 0250-204 (VDE 0250-204) NYM-J 3 x 1,5, Cu-Zahl 43, Arbeitshöhe bis 4 m, anschließen an beigestellte Betriebsmittel, einschl. Verbindungsmittel.
Menge: 20,000 St
Zeitansatz: 0,21

**10.01.44.49.30 Installationsleitung NYM-J 3x2,5 anschließen Betriebsmittel**
STLB-Bau 2019-04 053
Installationsleitung DIN VDE 0250-204 (VDE 0250-204) NYM-J 3 x 2,5, Cu-Zahl 72, Arbeitshöhe bis 4 m, anschließen an beigestellte Betriebsmittel, einschl. Verbindungsmittel.
Menge: 15,000 St
Zeitansatz: 0,22

**10.01.44.49.31 Installationsleitung NYM-J 5x1,5 anschließen Betriebsmittel**
STLB-Bau 2019-04 053
Installationsleitung DIN VDE 0250-204 (VDE 0250-204) NYM-J 5 x 1,5, Cu-Zahl 72, Arbeitshöhe bis 4 m, anschließen an beigestellte Betriebsmittel, einschl. Verbindungsmittel.
Menge: 10,000 St
Zeitansatz: 0,32

**10.01.44.49.32 Installationsleitung NYM-J 5x2,5 anschließen Betriebsmittel**
STLB-Bau 2019-04 053
Installationsleitung DIN VDE 0250-204 (VDE 0250-204) NYM-J 5 x 2,5, Cu-Zahl 120, Arbeitshöhe bis 4 m, anschließen an beigestellte Betriebsmittel, einschl. Verbindungsmittel.
Menge: 10,000 St
Zeitansatz: 0,33

###### Bereich 10.01.44.51 Ortsfeste Leuchten für Allgemeinbeleuchtung

**10.01.44.51.1 Einbauleuchte rechteckig LED 11W Lichtstrom 1000 lm max.Anschlussleistung 15 W IP2X Gehäuse Alu-Druckguss Lichtstärkeverteil.sym. Einzelleuchte**
STLB-Bau 2021-10 058
Einbauleuchte, Bauform rechteckig,
Maße 'LxBxH:150mm x 150mm x 120mm
Rahmenfarbe: weiß

Einbautiefe'
120### 'mm, mit LED-Leuchtmittel, 11 W, Farbtemperatur fest,
Farbtemperatur'
4000### 'K,
Farbtemperaturtoleranz'
100### 'K,
Mind.-Lichtstrom Leuchte'
1000### 'lm,
max. Lichtstrom'
1300### 'lm,
Mind.-Anschlussleistung'
10### 'W,
max. Anschlussleistung'
15###
 W, Lebensdauer mind. 50000 h, Schutzart IP 2X DIN EN 60529 (VDE 0470-1), mit Gehäuse aus Aluminiumdruckguss, Farbton weiß, für geschnittene Deckenöffnung, Reflektor matt eloxiert, Lichtstärkeverteilung symmetrisch, UGR-Wert 25 DIN EN 12464-1, mit integriertem Betriebsgerät, Energieeffizienzklasse A++, A+, A, als Einzelleuchte, Schutzklasse II.
Menge: 33,000 St

**10.01.44.51.2 Einbauleuchte rechteckig LED 21W Lichtstrom 2200 lm max.Anschlussleistung 30 W IP2X Gehäuse Alu-Druckguss Lichtstärkeverteil.sym. Einzelleuchte**
STLB-Bau 2021-10 058
Einbauleuchte, Bauform rechteckig,
Maße 'LxBxH:150mm x 150mm x 120mm
Rahmenfarbe: weiß

Einbautiefe'
120### 'mm, mit LED-Leuchtmittel, 21 W, Farbtemperatur fest,
Farbtemperatur'
4000### 'K,
Farbtemperaturtoleranz'
100### 'K,
Mind.-Lichtstrom Leuchte'
2200### 'lm,
max. Lichtstrom'
2400### 'lm,
Mind.-Anschlussleistung'
18### 'W,
max. Anschlussleistung'
30###
 W, Lebensdauer mind. 50000 h, Schutzart IP 2X DIN EN 60529 (VDE 0470-1), mit Gehäuse aus Aluminiumdruckguss, Farbton weiß, für geschnittene Deckenöffnung, Reflektor matt eloxiert, Lichtstärkeverteilung symmetrisch, UGR-Wert 25 DIN EN 12464-1, mit integriertem Betriebsgerät, Energieeffizienzklasse A++, A+, A, als Einzelleuchte, Schutzklasse II.
Menge: 8,000 St

**10.01.44.51.3 Einbauleuchte rechteckig LED 26W Lichtstrom 2800 lm max.Anschlussleistung 30 W IP2X Gehäuse Alu-Druckguss Lichtstärkeverteil.sym. Einzelleuchte**
STLB-Bau 2021-10 058
Einbauleuchte, Bauform rechteckig,
Maße 'LxBxH:150mm x 150mm x 120mm
Rahmenfarbe: weiß

Einbautiefe'
120### 'mm, mit LED-Leuchtmittel, 26 W, Farbtemperatur fest,
Farbtemperatur'
4000### 'K,
Farbtemperaturtoleranz'
100### 'K,
Mind.-Lichtstrom Leuchte'
2800### 'lm,
max. Lichtstrom'
3100### 'lm,
Mind.-Anschlussleistung'
25### 'W,
max. Anschlussleistung'
30###
 W, Lebensdauer mind. 50000 h, Schutzart IP 2X DIN EN 60529 (VDE 0470-1), mit Gehäuse aus Aluminiumdruckguss, Farbton weiß, für geschnittene Deckenöffnung, Reflektor matt eloxiert, Lichtstärkeverteilung symmetrisch, UGR-Wert 25 DIN EN 12464-1, mit integriertem Betriebsgerät, Energieeffizienzklasse A++, A+, A, als Einzelleuchte, Schutzklasse II.
Menge: 10,000 St

**10.01.44.51.4 LED- Panel Einbauleuchte für Rasterdecken**
Einbauleuchte, Bauform rechteckig, für abgehängte Rasterdecken mit sichtbaren T-Profilen 625x625mm,
einschl. Betriebsgerät schaltbar,
Leuchtengehäuse Stahlbelch weiß,
Einbautiefe max. 50mm, mit LED-Leuchtmittel, 36 W, Farbwiedergabeeigenschaften Ra 80 DIN EN 12665, Farbtemperatur fest,
Farbtemperatur '4000' K,
Farbtemperaturtoleranz '100' K,
Mind.-Lichtstrom Leuchte '4200' lm,
max. Lichtstrom '4500' lm,
Mind.-Anschlussleistung 29 W,
max. Anschlussleistung '40' W, Lebensdauer mind. 50000 h,
Abdeckung klar, mit Prismen und Reflektor, weiß, für Decke mit sichtbaren Trageschienen, Abdeckscheibe aus Kunststoff, Grenzausstrahlungswinkel 90 Grad, UGR-Wert 19 DIN EN 12464-1, mit integriertem Betriebsgerät, Energieeffizienzklasse A++, A+, A.
Menge: 54,000 St

**10.01.44.51.5 LED- Panel Einbauleuchte für Rasterdecken dimmbar**
Einbauleuchte, Bauform rechteckig, für abgehängte Rasterdecken mit sichtbaren T-Profilen 625x625mm,
einschl. Betriebsgerät Dali dimmbar,
Leuchtengehäuse Stahlbelch weiß,
Einbautiefe max. 50mm, mit LED-Leuchtmittel, 36 W, Farbwiedergabeeigenschaften Ra 80 DIN EN 12665, Farbtemperatur fest,
Farbtemperatur '4000' K,
Farbtemperaturtoleranz '100' K,
Mind.-Lichtstrom Leuchte '4200' lm,
max. Lichtstrom '4500' lm,
Mind.-Anschlussleistung 29 W,
max. Anschlussleistung '40' W, Lebensdauer mind. 50000 h,
Abdeckung klar, mit Prismen und Reflektor, weiß, für Decke mit sichtbaren Trageschienen, Abdeckscheibe aus Kunststoff, Grenzausstrahlungswinkel 90 Grad, UGR-Wert 19 DIN EN 12464-1, mit integriertem Betriebsgerät, Energieeffizienzklasse A++, A+, A.
Menge: 28,000 St

**10.01.44.51.6 Tastdimm-Steuergerät Dali 230V AC, UP**
Tastdimm-Steuergerät Dali 230V AC, UP
Kompaktes, einfach zu installierendes DALI-2 zertifiziertes Steuergerät mit integrierter Stromversorgung, zur Umsetzung von Tastbefehlen in DALI-Protokolle (Broadcast-Modus). Kurzes Tasten = EIN/AUS, längeres Tasten = AUF-/ABDIMMEN. Geeignet für Leuchtmittel mit dimmbarem DALI-Vorschaltgerät.

Allgemeines
Mit dem Tastdimm-Steuergerät lassen sich geeignete DALI Leuchtmittel einfach dimmen.
Die Einsteller für Sanft-Ein/Aus, Mindesthelligkeit und Starthelligkeit machen ein Programmieren überflüssig. Das Verhalten nach Netzunterbrechung ist einstellbar ("AUS" oder "AN mit Starthelligkeit").
Durch die kompakten Gehäusemaße lässt sich der TDS U1 DALI direkt in die Installationsdosen hinter einen Taster eines beliebigen Schalterprogramms montieren.

Funktionsweise
Kurzes Tasten am Eingang Z1 (potentialfrei) oder B1 (230V AC) schaltet die Beleuchtung ein oder aus, langes Tasten dimmt die Beleuchtung auf oder ab. Die Dimmrichtung wechselt automatisch mit jedem langen Tastendruck.

Besondere Merkmale

DALI-2 zertifiziertes Single-Master-Steuergerät
dimmt geeignete DALI-Betriebsgeräte
integrierte DALI-Stromversorgung (max. 70mA) für bis zu 35 DALI-Betriebsgeräte
unabhängig vom Schalterprogramm einsetzbar
für Broadcastbetrieb (Zentral-Telegramm)
kein DALI-Programmiergerät erforderlich

Liefern und betriebsfertig montieren.
Menge: 10,000 St

**10.01.44.51.7 Anbaurahmen für die Deckenmontage von**
Anbaurahmen für die Deckenmontage von
Einbauleuchten 625mm x 625mm.
Stahlblechrahmen RAL 9016
Montage an Abhängdecke.
Verstärkung der Abhängdecke bauseits.
Menge: 82,000 St

**10.01.44.51.8 Anbauleuchte rechteckig LED 13W Lichtstrom 2000 lm max.Anschlussleistung 15 W Abdeck. opal IP65 IK10 Gehäuse Alu-Druckguss Abdeck. Glas Einzelleuchte**
STLB-Bau 2021-10 058
Anbauleuchte, Bauform rechteckig, Betriebsgerät in der Leuchte,
Maße '280mm x 280mm x 95mm

mit LED-Leuchtmittel, 13 W, Farbwiedergabeeigenschaften Ra 80 DIN EN 12665, Farbtemperatur fest,
Farbtemperatur'
3000### 'K,
Farbtemperaturtoleranz'
100### 'K,
Mind.-Lichtstrom Leuchte'
2000### 'lm,
max. Lichtstrom'
3000### 'lm,
Mind.-Anschlussleistung'
11### 'W,
max. Anschlussleistung'
15###
 W, Lebensdauer mind. 100000 h, Abdeckung opal, Schutzart IP 65 DIN EN 60529 (VDE 0470-1), Schutzart IK10 DIN EN 50102 (VDE 0470-100), DIN EN 62262 (VDE 0470-100), mit Gehäuse aus Aluminiumdruckguss, Farbton anthrazit, symmetrisch strahlend, für Decke und Wand, Abdeckung aus Glas, mit integriertem Betriebsgerät, Energieeffizienzklasse A++, A+, A, als Einzelleuchte.
Menge: 26,000 St

**10.01.44.51.9 Anbauleuchte LED 42W Lichtstrom 5000 lm max.Anschlussleistung 50 W Abdeck. klar bruchsicher IP66 IK08 Gehäuse GFK Abdeckscheibe Einzelleuchte**
STLB-Bau 2021-10 058
Anbauleuchte, mit LED-Leuchtmittel, 42 W, Farbwiedergabeeigenschaften Ra 80 DIN EN 12665, Farbtemperatur fest,
Farbtemperatur '4000' K,
Farbtemperaturtoleranz '100' K,
Mind.-Lichtstrom Leuchte '5000' lm,
max. Lichtstrom '6200' lm,
Mind.-Anschlussleistung '44' W,
max. Anschlussleistung '50' W, Lebensdauer mind. 50000 h, Abdeckung klar und bruchsicher, Schutzart IP 66 DIN EN 60529 (VDE 0470-1), Schutzart IK08 DIN EN 50102 (VDE 0470-100), DIN EN 62262 (VDE 0470-100), mit Gehäuse aus GFK, symmetrisch strahlend, für Decke, anschlussfertig, Abdeckscheibe aus Kunststoff, Energieeffizienzklasse A++, A+, A, als Einzelleuchte.
Menge: 10,000 St

**10.01.44.51.10 Baubeleuchtung**
Decken- und Wandleuchte als Baustellenbeleuchtung Feuchtraumleuchte ca.6000lm mit Abdeckwanne.
Menge: 12,000 St

**10.01.44.51.11 Baubeleuchtung versetzten**
Oben genannte Baubeleuchtung versetzten .
Menge: 12,000 St

**10.01.44.51.12 Baubeleuchtung Rückbau**
Oben genannte Baubeleuchtung nach Bauende demontieren .
Menge: 12,000 St

###### Bereich 10.01.44.52 Ortsfeste Leuchten für Sicherheitsbeleuchtung

**10.01.44.52.1 Rettungszeichenleuchte Scheibenleuchte Erkennungsweite 20m Dauerschaltung Deckenanbau LED 230VAC autom. Prüfeinr.**
STLB-Bau 2019-04 059
Rettungszeichenleuchte DIN EN 1838 und DIN EN 60598-2-22 (VDE 0711-2-22), mit eingebauter Einzelbatterie, Rettungszeichen DIN EN ISO 7010, DIN 4844-1 und DIN ISO 3864-1, als Scheibenleuchte, Rettungszeichen 2-seitig, Erkennungsweite mind. 20 m, in Dauerschaltung, Bemessungsbetriebsdauer 3 h, Gehäuse aus nichtrostendem Stahl, Rettungszeichenträger aus Kunststoff, für Deckenanbau, Schutzklasse I, Umgebungstemperatur 5 bis 35 Grad C, mit Leuchtmittel LED und Betriebsgerät, Bemessungsbetriebsspannung 230 V AC, mit interner automatischer Prüfeinrichtung, selbsttätig auslösend, Meldung an eine zentrale Stelle, mit Leuchteneinzelerkennung, Datenübertragung über separate Datenleitung.
Menge: 14,000 St
Zeitansatz: 0,53

###### Bereich 10.01.44.63 Potentialausgleich

**10.01.44.63.1 Potential-Ausgleichschiene, Stahl**
Potential-Ausgleichschiene geprüft nach VDE 0609 Material: Stahl, galv. verzinkt Abdeckkappe: schlagfester Kunststoff Kontaktleisten: Messing, vernickelt Anschlußmöglichkeiten:
1 x Rundleiter 8 - 10 mm Durchmesser
1 x Flachband bis 30 mm Breite oder
Rundleiter 8 - 10 mm Durchmesser
7 x ein- oder mehrdrähtige Leiter bis 25 mm² oder feindrähtige Leiter bis 16 mm²

Liefern und betriebsfertig montieren.
Menge: 8,000 St

**10.01.44.63.2 Banderdungsschelle nach VDE 0190, Rohre bis 6"**
Banderdungsschelle nach VDE 0190, Material Stahl, rostfrei, für Rohre bis 6".

Liefern und betriebsfertig montieren.
Menge: 30,000 St

**10.01.44.63.3 Kabel NYY-J 1x16RE AP Abstandsschellen**
STLB-Bau 2018-10 053
Kabel DIN VDE 0276-603 (VDE 0276-603) NYY-J 1 x 16 RE, Cu-Zahl 154, auf Putz mit Abstandsschellen, Arbeitshöhe bis 4 m.
Menge: 25,000 m

##### Abschnitt 10.01.45 Fernmelde-, Informationstechnische Anlage

###### Bereich 10.01.45.22 Lichtruf - und Klingelanlage

**10.01.45.22.1 Notruf Behinderten-WC**
STLB-Bau 2021-10 060
Notruf Behinderten-WC als Kompakt-Set, bestehend aus 1-Kammer-Signalleuchte rot, Zugtaster, Abstelltaster, Meldeeinheit und Netzteil, einschl. Stromquelle für Sicherheitszwecke DIN VDE 0100-560 (VDE 0100-560), Weiterleitung Störung an Meldeeinheit, Weiterleitung Notruf an Meldeeinheit.
Menge: 1,000 St

**10.01.45.22.2 Erweiterung**
Erweiterung Notruf Behinderten-WC als
Parallelanzeige und akustisches Rufsignal.
Bestehend aus:
Rufmodul optisch Signalleuchte rot und
akustisch 90 dB und Netzteil mit USV-Modul.
Menge: 3,000

###### Bereich 10.01.45.41 Beschallungsanlagen

**10.01.45.41.1 Einbaulautsprecher 1-Wege-System Einbau Innenbereich**
STLB-Bau 2021-10 060
Einbaulautsprecher DIN EN 54-24, als 1-Wege-System, für Deckenmontage, Einbau, in vorh. Öffnung montieren, für Innenbereich,
Nennbelastbarkeit '10' W, Schalldruck in 1 m Entfernung bei 1 W Belastung mind. 95 dB, mit Übertrager für 100 V Leistungsanpassung 1:1, 1:2 und 1:4, Gehäuse und Abdeckung aus Metall, Montagehöhe bis 3 m,
Durchmesser/Tiefe
220mm x 80mm, Farbe: reinweiß
.
Menge: 25,000 St
Zeitansatz: 0,27

**10.01.45.41.2 Gehäuselautsprecher 1-Wege-System Anbau Innenbereich**
STLB-Bau 2021-10 060
Gehäuselautsprecher einschl. Frontabdeckung DIN EN 54-24, als 1-Wege-System, für Wandmontage, Anbau, für Innenbereich,
Nennbelastbarkeit '10' W, Schalldruck in 1 m Entfernung bei 1 W Belastung mind. 95 dB, mit Übertrager für 100 V Leistungsanpassung 1:1, 1:2 und 1:4, Gehäuse und Abdeckung aus Metall, Montagehöhe bis 3 m.
Menge: 1,000 St
Zeitansatz: 0,27

###### Bereich 10.01.45.61 Brandmeldeanlagen

*Hinweis: Hinweistext BMA*
Im Bestandsgebäude der Rheinschule Bobenheim-Roxheim befindet sich bereits eine Brandmeldeanlage der Firma Siemens. Der Neubau ist in das vorhandene Überwachungssystem einzubinden. Daher wird für die Brandmeldeanlage eine Fabrikatsvorgabe der Firma Siemens festgelegt

Fabrikat: SIEMENS ;
Typ: FS2060-AA SINTESO

**10.01.45.61.1.2 FC2020-AA Brandmeldezentrale (2L, P)**
FC2020-AA  Brandmeldezentrale (2L, P)

Die kompakte 2-Loop-Brandmelderzentrale
Sinteso FC2020-AA 2L/P dient zum An-
schluss von bis zu 252 Sinteso Buselementen.
Merkmale:
- Erhöhte Alarmverifikation durch
  ereignisgesteuerte Parameterumschaltung und Multizonenkonzept
- Erweiterbar auf 4 Loops
- Ethernetschnittstelle zur Anbindung
  weiterer FCnet-Teilnehmer
- Hohe Flexibilität durch komplexe,
  kaskadierbare Steuerungen
- Integrierte Klartextanzeige und
  Bedienung
- Optionale Schnittstellen zur Vernetzung mit weiteren FCnet-Teilnehmern,
  zur Anschaltung von Einbaudrucker,
  Feuerwehranzeigetableau, Feuerwehrbedienfeld, Schlüsseldepot und Freischaltelement
- Stromversorgung fast aller Elemente
  direkt aus FDnet
- Einsatz als kombinierte Brandmelde-/
  Löschsteuerzentrale für einen Löschbereich mit Direktansteuerung
- Einsatz als Brandmeldezentrale für die
  Ansteuerung eines Löschbereiches über
  die Standardschnittstelle Löschen
  mittels Baustein FDCIO224 möglich
Technische Daten:
- Integrierte Stromversorgung, 24V/150W
- Maße (HxBxT): 796 x 430 x 160 mm
- Schutzart IP30
- VdS-Anerkennung: G206109
Die Zentrale entspricht den einschlägigen Normen und Vorschriften sowie
der EN 54-2.
eLogBook - Elektronisches Betriebsbuch:
Das elektronische Betriebsbuch ist
integraler Bestandteil der Brandmelderzentrale Sinteso FS20 ab Marktpaket 8.
Die Nutzung wird nach Abschluss eines
Servicevertrages freigeschaltet.
Für eine weitestgehend automatisierte
Befüllung mit den relevanten normativen
Informationen, ist eine Cloud-Konnek-
tivität sowie die Nutzung des Siemens
Service-Portals erforderlich.

Fabrikat  : Siemens
Type  : 000000000050080189
Menge: 1,000 St

**10.01.45.61.2.3 FA2001-D1 Länderkit (DE)**
FA2001-D1  Länderkit (DE)

Länderkit (DE) FA2001-D1 als Beipack zu
Sinteso FC20 Zentralen oder FT20
Terminals.
Das Länderkit beinhaltet die
Dokumentation (Bedienungsanleitung,
Kurzbedienungsanleitung,
Installationsanleitung, Produktkenndaten
und Betriebsbuch), das Beschriftungsset
für Deutschland, Sicherungen,
Abschlusswiderstände,
Schirmabschlussklemmen und
Hutschienenoptionen.

Fabrikat  : Siemens
Type  : 000000000050043782
Menge: 1,000 St

**10.01.45.61.3.4 FHA2007-A1 Montageplatte**
FHA2007-A1  Montageplatte

Montageplatte FHA 2007-A1 zur
Bereitstellung einer zusätzlichen
Montageebene für die Sinteso FC2020,
FC2030, FC2040 und FC2060 Zentralen .
Auf die Montageplatte werden Baugruppen
montiert, welche nicht auf die
werksseitig vordefinierten Einbauplätze
oder die dort eingebauten Baugruppen
montiert werden können.
Die Montageplatte bietet Platz z. B. für
das Feuerwehrperipherie-Modul FCI2001-D1
oder andere Geräte wie
Fernübermittlungsmodule.
Die Montageplatte ist schwenkbar und
ermöglicht damit den Zugang auf die
darunter liegenden Module. Sie wird auf
die Gehäuserückwand geschraubt.
Bei Einbau des Feuerwehrperipherie-
Moduls FCI2001-D1 in die Zentralen
FC2020-AZ und -EZ ist die Montageplatte
zwingend erforderlich.

Fabrikat  : Siemens
Type  : 000000000050043351
Menge: 1,000 St

**10.01.45.61.4.5 FCA2002-A1 RS485-Modul (isoliert)**
FCA2002-A1  RS485-Modul (isoliert)

Das isolierte Modul RS485 dient dem
Einbau in die Sinteso FC20-Zentralen
bzw.FT2040-Brandmeldeterminals für
den Anschluss eines Feuerwehranzeige-
Tableaus.

Fabrikat  : Siemens
Type  : 000000000050043343
Menge: 1,000 St

**10.01.45.61.5.6 Drehsicherung LED Phoenix**
Menge: 1,000 St

**10.01.45.61.6.7 Batterie 12V 26Ah VdS 166x175x125**
Batterie 12V 26Ah VdS 166x175x125

Blei-Vlies-Akkumulator (AGM) 12 V/26 Ah
mit VdS-Zulassung, wartungsfrei,
beliebige Einbaulage möglich (nicht
kopfüber), geeignet zur Notstromversorgung von Gefahrenmeldeanlagen.
Technische Daten:
- Abmessungen (L x B x H):
  177 x 168 x 127
- Anschlusstyp: M5
- Batteriekapazität: 26 Ah
- Batterienennspannung: 12 V
- Gewicht: ca. 8 kg
- VdS-Zulassung: G112010

Fabrikat  : Siemens
Type  : 000000000050063941
Menge: 2,000 St

**10.01.45.61.7.8 Vormontage Brandmelderzentrale**
Vormontage Brandmelderzentrale
FC2020 / FC2030 / FC2040 / FC2060
im F30 Schrank für
Feuerwehranschaltung.
Paketinhalt:
- Flansch am Gehäuse öffnen
- Vorverdrahtung der FW Peripherie
mittels Kabelbaum
- Einbau und Lieferung
Sicherungsplatine 5-fach
- Einbau und Lieferung Kabelset PMI
- Einbau und Lieferung Deckelkontakt
- Einbau und Lieferung RJ45 Adapter
incl. Anschlusskabel
- Einbau und Lieferung von
Beschriftungskarten für Baugruppen

Fabrikat  : Support 4-you
Type  : 000000000050079913
Menge: 1,000 St

**10.01.45.61.8.9 Montage FC20xx Kompakt, jeweils akt. MP**
Montage FC20xx Kompakt, jeweils akt. MP

Kundenspezifische Montage, Programmierung
der BMZ in jeweils aktuellem MP, es sei denn
ein anderes MP ist explizit angegeben,
Systemprüfung, versandfertige Verpackung
Menge: 1,000 St

**10.01.45.61.9.0 Aufkleber BMZ-regraph**
Menge: 1,000 St

**10.01.45.61.10.1 LPK Erweiterung**
LPK Erweiterung

Leistungspaket für Sinteso FC20-
Zentralen zur Erweiterung und
optionalen Anschaltung von Meldern
und Meldeelementen.
Menge: 1,000 St

**10.01.45.61.11.2 ASA Neuronaler Multisensor-Brandmelder**
ASA Neuronaler Multisensor-Brandmelder

Neuronaler Multisensor-Brandmelder zur frühen
Detektion
von Schwel- und
Flammenbränden von festen und flüssigen Stoffen im
Umfeld mit Täuschungsgrößen.
Die Brandfrüherkennung erfolgt mittels dynamischer
Signalverarbeitung und
wählbarer, applikationsspezifischer Parametersätze.
Der
Einsatz ist als
Multisensor-, Rauch- oder Wärmemelder vorgesehen.
Der Melder ist in der Lage, alle Informationen
hinsichtlich des
Verschmutzungsgrades, der anstehenden Gefahrenstufe
und
dem aktuellen
Betriebsmodus sowie der Statusinformationen in einer
Form an die Zentraleinheit
zu übergeben, dass diese Daten an eine cloudbasierte
Plattform geleitet werden
können, um dort, zum Zweck der Transparenz und der
Betriebssicherheit des
Systems, ausgewertet und analysiert zu werden.
Eigenschaften:
- Integrierter Kurzschlussisolator zur Unterstützung
einer unterbrechungsfreien
Alarmierung der versorgten Alarmtongeber auf der
Ringleitung. Dadurch ist die
unterbrechungsfreie Alarmierung der Alarmtongeber
gemäß
den Forderungen der
Richtlinie MLAR 2015 inkl. der Änderungen aus 2020
gewährleistet.
- Der Kurzschlussisolator wird nach Auslösung
ausschließlich durch einen Befehl
von der
Überwachungseinheit vom getrennten in den
geschlossenen
Zustand geschaltet.
- Frei parametrierbarer Ausgang zum Anschluss von
systemgebundenen externen
Ansprechindikatoren, Steuermodulen oder Signalgebern.
- Das Ruheblinken des Melders kann mittels
Softwareprogrammierung abgeschaltet
werden
- Bei einer Anschaltung von 126 einzeladressierten
Elementen ist eine
Leitungslänge von 3.300 Metern pro Melder-
Anschaltnetzwerk gewährleistet.
- Ein Netzabzweig kann direkt am Melder angeschlossen
werden.
- Die Melder können an Leitungsnetzen mit und ohne
statischen Schirm betrieben
werden. Dadurch ist eine Übernahme von bereits
vorhandenen Leitungen möglich.
- Der Melder ist mittels eines Prüfpflückers bis zu
einer Höhe von 8 Metern ohne
Gerüst und Leiter prüf- und austauschbar.
- Vollständige Abdeckung des Sockels durch den Melder,
somit keine sichtbaren
Schmutzränder beim Austausch des Melders
- Farbe: reinweiß (ähnlich RAL9010)
- Funktionsweise: Streulichtprinzip mit 2 optischen
Sensoren (Vor-/
Rückwärtsstreuung)
- Multisensormelder mit 2 optischen und 2
Wärmesensoren
in Redundanz
- Normen: CEA 4021, EN 54-5, EN 54-7, EN 54-17, EN 54-
27, EN 54-29
- Optimale Erkennung von hellem/dunklem Rauch und
Wärme
- Parametersätze je nach Applikation wählbar
- Resistent gegen Umwelt- und Störeinflüsse wie Staub,
Fasern, Insekten,
Feuchtigkeit, extreme Temperaturen, elektromagnetische
Beeinflussung, korrosive
Dämpfe, Vibration, künstliche Aerosole und atypische
Brandphänomene
Technische Daten:
- EMV - Verträglichkeit: 50 V/m
- Abmessungen D x H: 100 x 55 mm inkl. Sockel
- Melderanzeige: rote LED
- Einsatztemperatur: -35°C bis +70°C
- Luftfeuchte: < 95% rel.
- Schutzart IEC 60529: IP 43, IP44 mit Zubehör
- VdS Zulassung: Ja
Melder liefern, in Fassung einsetzen und auf Funktion
prüfen.

Fabrikat  : Siemens
Type  : 000000000050078983
Menge: 53,000 St

**10.01.45.61.12.3 Signalsockel zum Anschluss an Sinteso FD net Ring-**
Signalsockel zum Anschluss an Sinteso FD net Ring-

und/oder Stichleitung ohne
zusätzliche Spannungsversorgung.
Der Signalsockel dient zur akustischen
Zusatzalarmierung und besteht aus dem
Signalgeber und einem Sockel zur Aufnahme eines
Brandmelders. Die Ansteuerung
erfolgt durch den Melder.
Er kann in Leitungsnetzen mit und ohne statischen
Schirm betrieben werden.
Dadurch ist eine Übernahme von bereits vorhandenen
Leitungen möglich. Der
Brandmelder im Signalsockel unterstützt die Funktion
"Turbo-Isolator" zur
Gewährleistung einer unterbrechungsfreien Alarmierung
gemäß den Forderungen der
Richtlinie MLAR 2005.
Eigenschaften:
- 11 Tonarten wählbar, inkl. DIN Ton ,Evakuierung"
gemäß DIN 33404-3
- Getrennte Tonsignale für ,Voralarm" und ,Hauptalarm"
individuell wählbar
- Lautstärke in 2 Stufen konfigurierbar
- Lautstärke bis 90 dBA, abhängig von der Tonart
- Automatische Synchronisation der Töne aller
Alarmgeräte
Technische Daten:
- Spezifikation: EN54-3
- Anschlussklemmen: 0,2 bis 1,5 qmm
- Kommunikationsprotokoll: FDnet
- Farbe: weiß (ähnlich RAL9010)
- Abmessungen (L x B x H): 153 x 93 x 27 mm
- Einsatztemperatur: -25°C bis +70°C
- Feuchte: < 95 % rel.
- Schutzart: IP 43
- Anzahl Töne: 11, mit ,Evakuierung" nach DIN 33404-3
- Schallpegel: bis 90 dBA
- VdS Zulassung: ja

Fabrikat  : Siemens
Type  : 000000000050037926
Menge: 28,000 St

**10.01.45.61.13.4 Handfeuermelder-Gehäuse blau**
Handfeuermelder-Gehäuse blau

Handfeuermelder-Gehäuse für Innen- und Außenanwendung,
auch für feuchte, nasse
und staubige Bereiche, z. B. Hausalarm.
Eigenschaften:
- Farbe: blau (RAL 5005)
- Inkl. Schlüssel
- Maße in mm (H x B x T):134,3 x 134,3 x 43,2
- Kabelverschraubung: M20
- Schutzart: IP44, mit Zusatzdichtung DMZ1197-AD IP64
(Zusatzdichtung ist extra
zu bestellen)

Fabrikat  : Siemens
Type  : 000000000050037969
Menge: 8,000 St

**10.01.45.61.14.5 Handfeuermelder Schaltungseinsatz**
Handfeuermelder Schaltungseinsatz

Zur manuellen Sofortauslösung eines Alarmes oder einer
Gefahrenmeldung, Einsatz
in Sinteso FDnet Netzwerktechnik.
Indirekte Auslösung durch Einschlagen der Glasscheibe
des
Handfeuermeldergehäuses und Drücken des Knopfes gemäß
DIN:
- Entspricht EN54-11
Integrierter Kurzschlusstrenner zur Unterstützung der
Funktion "Turbo-Isolator"
für eine unterbrechungsfreie Alarmierung der FDnetversorgten Alarmtongeber.
Dadurch ist die unterbrechungsfreie Alarmierung der
Alarmtongeber gemäß den
Forderungen der Richtlinie MLAR 2005 gewährleistet.
Der Schaltungseinsatz wird zusammen mit dem Gehäuse
FDMH293 benutzt. Die
Gehäusefarben rot, gelb, blau und grün stehen zur
Auswahl.
Im Lieferumfang ist eine beidseitig bedruckte
Kunststoff-Beschriftungsfolie
enthalten.
Die eine Seite der Beschriftungsfolie zeigt das Symbol
der ,Hand" und
signalisiert durch die schwarzen Pfeile, dass der
Knopf
gedrückt werden muss.
Auf der anderen Seite der Beschriftungsfolie ist der
deutsche Zusatztext
,Scheibe einschlagen Knopf tief drücken" zu lesen.

Fabrikat  : Siemens
Type  : 000000000050037942
Menge: 5,000 St

**10.01.45.61.15.6 Meldersockel adressiert + 1 Mikroklemme**
Meldersockel adressiert + 1 Mikroklemme

Der Meldersockel ist geeignet zur Aufnahme aller
punktförmigen Sinteso Melder
und Alarmtongeber. Er besteht aus widerstandsfähigem
Kunststoff und ist geeignet
für die Auf- bzw. Unterputz-Leitungsführung. Die
Anschaltung des
Brandmeldekabels erfolgt über schraubfreie
Klemmtechnik. Es besteht die
Anschlussmöglichkeit für eine externe Melderanzeige
oder für ein Steuerelement.
Der Sockel beinhaltet zusätzlich eine Mikroklemme zur
fachgerechten Verdrahtung
von z. B. T-Taps, zum Durchschleifen eines Erddrahts,
zur Zusatzspeisung für z.
B. Melderheizung oder für den Anschluss von 2 externen
Melderanzeigen.
Lieferbar in allen RAL-Farben.
Technische Daten:
- Farbe: weiß (ähnlich RAL9010)
- Abmessungen (D x H): 100 x 22 mm
- Schutzart: IP 44
- Anschlussklemme: 0,2 bis 1,5 qmm

Fabrikat  : Siemens
Type  : 000000000050040489
Menge: 81,000 St

**10.01.45.61.16.7 Melderkennzeichen**
Melderkennzeichen

Jeder automatische Melder und jede externe
Melderanzeige ist entsprechend DIN
14675 mit Angabe der Meldergruppe (MG) und der
Meldernummer mit einem
Resopalschild dauerhaft zu kennzeichnen.
Die Ziffern müssen bis 4 Meter gut erkenn- und lesbar
sein.
Das Melderschild kann auch nachträglich an den Geräten
angesteckt werden.

Fabrikat  : Siemens
Type  : 000000000050046509
Menge: 40,000 St

**10.01.45.61.17.8 Feuerwehr-Informationszentrale**
Feuerwehr-Informationszentrale

Abgesetzte Feuerwehr-Anlaufstelle zur Montage auf Putz
im Innenbereich,
ausgestattet mit einem Zentralenmodul (ZM) für
Redundanzbetrieb, einer
Kombination aus Feuerwehr-Anzeigetableau (FAT) und
Feuerwehrbedienfeld (FBF) mit
Grafikanzeige sowie einem integrierten L
aufkartendepot.
Zusätzlich ist der Einbau eines Hauptmelders
(Druckknopfmelder) möglich.
Eigenschaften:
- Gehäuse aus Stahlblech, pulverbeschichtet feuerrot
(RAL 3000)
- 2-Flügel-Türsystem verschließbar durch ein
Kastenschloss zur Aufnahme eines
Feuerwehr-Profilhalbzylinders
- Laufkartendepot zusätzlich verschließbar durch ein
CL1- Schloss mit
Zwangsöffnung durch das Kastenschloss
- Kabeleinführungen von oben, unten und Rückwand
Kapazität des Laufkartendepots:
- DIN A4-Hochformat:  120 Karten
- DIN A4-Querformat:  120 Karten
Alternativ:
- DIN A3-Hochformat:  100 Karten
Fabrikat  : RE´GRAPH
Type  : 000000000050060577
Menge: 1,000 St

**10.01.45.61.18.9 Feuerwehr-Laufkarte zur Erstinformation für die Feuerwehr**
Feuerwehr-Laufkarte zur Erstinformation für die Feuerwehr

Objektspezifisch Feuerwehrwehr-Laufkarte (FLK) nach
DIN
14675 zur
Erstinformation und schnellen Orientierung der
Feuerwehr an einer Einsatzstelle.
Die Feuerwehr-Laufkarten im Format DIN A4 oder A3 sind
UV-beständig, lichtecht,
wasser- und reißfest. Der Reiter der Laufkarten ist
unverlierbar ausgestanzt.
Weiterer Lieferumfang:
- Dokumentation im PDF-Format als Download-Link
- Kostenlose Nutzung des Online-Portals des
Herstellers
- Lageplan- und Grundrissbearbeitung
- 1 kostenloser Vorabzug
- Klärungen mit der zuständigen Brandschutzbehörde
- Archivierung aller CAD-Daten

Fabrikat  : RE´GRAPH
Type  : 000000000050079684
Menge: 25,000 St

**10.01.45.61.19.0 F 30 Verteiler FWE 30, CKE-B oben (L)**
Brandschutz Wandgehäuse FWE 30 (FC20xx)
zur Aufnahme der Siemens
Brandmelderzentralen Typ
FC2020/FC2030/FC2040/FC2060/FG2020
Funktionserhalt 30 Minuten - E30
Feuerwiderstand 30 Minuten - F30
Basisbrandschutzplatten nicht brennbar
Mit umlaufender Dichtung zur
Behinderung des Rauchdurchtritts
*mit integriertem Lüftungssystem
(KLS) in der Tür und
Gehäuseoberseite Ø 40 mm
2 x integrierte Celsion-
Kabeleinführung (CKE) oben (B)
Tür: links angeschlagen mit
verdeckten Stahlscharnieren
Öffnung durch Schwenkhebel /
optional Nachrüstung mit DIN
Halbzylinder.
Inklusive Siemens
Rauchmelderschiebesystem
zur Aufnahme von Brandmelder
der Type FDOOT241-A9
- inkl. zusätzliche Rückwand (20 mm)
- 9 Sonderbefestigungen zur
  Aufnahme der BMZ
Die Funktion der Einbauten wurde bei
einer staatl. Material Prüfanstalt
erfolgreich in Kombination mit dem
Gehäuse über 30 Minuten in einem
Brandversuch mit Maximalbestückung und
Auslastung geprüft.
Inklusive Wandbefestigungssatz für
F30 Massivwand.
Technische Daten:
Außenmaß: 1078 x 678 x 395 mm (HxBxT)
Innenmaß: 900 x 500 x 300 mm (HxBxT)
Fertigungstoleranzen gemäß Zulassung
bis zu 3 mm beachten.
Farbe: ähnlich RAL 7035
Störspannung: UI 400V
Schutzart: IP 54 nicht für dauerhafte
Wasserbeaufschlagung geeignet, indoor
Schutzklasse II, nach EN 61140
Schutz gegen mechanischen Schlag IK06
Verwendbarkeitsnachweise:
Basierend auf ABZ-Nr. Z-86.100-73
Gehäusevariante: F (BMA)
elektrotechnische Prüfanstalt,
Zertifikat Nr. 1170559
Rauchprüfung nach EN 1634-3
Zolltarifnummer: 68099000

Fabrikat: Siemens AG

Liefern und betriebsfertig einschl. Befestigungsmaterial
montieren.
Menge: 1,000 St

**10.01.45.61.20.1 Lüfter für F 30 Verteiler LLG 1, 230V AC**
(LLG1 alpha) AC-Axiallüfter
Außenmaß: 192 x 176 x 120 mm
mit Außenläufer-Spaltpolmotor
Impedanzschutz
Geeignet für Montage an den
Seitenwänden oder auf der
Gehäuseoberseite
Volumenstrom: 165 m³/h
Geräusch: 65 dB
Betriebsstunden: L10/25°C ca. 40.000 h
Leistung: 15 W/h und 0,12 A

Fabrikat: Siemens AG

Liefern und betriebsfertig montieren.
Menge: 1,000 St

**10.01.45.61.21.2 Überspannungschutz**
Blitz- und Überspannungs-Ableiter nach VdS 2833
für gebäudeüberschreitenden Primärleitungen der BMA.
Kombi-Ableiter (B+C) gemäß Hersteller Forderung der
Brandmeldeanlage mit akustischer Defektmeldung.

Kombi-Ableiter liefern und betriebsfertig
einschl. Anschlussarbeiten montieren.
Menge: 4,000 St

**10.01.45.61.22.3 Aufputz Isoliergehäuse**
IEinbaugehäuse 12 TE Einbauraum IGA 12 IP54 mit Steckklemmentechnik für PE und N Blitzstromgeprüftes Einbaugehäuse für Ableiter Schutzart: IP 54, Deckelausführung: Klarsichtdeckel mit elastischer Dichtmembran zur Kabeleinführung PE/N Anzahl x Querschnitt: 3 x 25 mm2, 12 x 4 mm2, Cu Plombierbar Gehäusefarbe: grau Abmessung: 295 x 333 x 129 mm verfügbarer Einbauraum: 12 TE, DIN 43880 Fabrikat: DEHN Typ: IGA 12 IP54 Art.-Nr.: 902471 oder gleichwertig.GA 12 IP54, Isoliergehäuse Aufputz für
Reiheneinbaugeräte 12 Teilungseinheiten.

Liefern und betriebsfertig montieren.
Menge: 2,000 St

**10.01.45.61.23.4 Taglohn**
Siemens - Techniker
Abrechnung erfolgt nach tatsächlichem
Zeitaufwand mit gegengezeichneten
Stundennachweisen.
Stundenlohnarbeiten dürfen erst nach
Bauherrenfreigabe erfolgen.
Menge: 8,000 h

**10.01.45.61.24.5 Werkplanung**
*** Pauschalposition
Ausführungsunterlagen nach VDE 0833 und DIN 14675.

Die Dokumentation ist in Form einer Bedienungsanweisung zusammenzustellen (DIN A4).

 - Installationsplan mit eingezeichneten Grenzen des Sicherungsbereiches,
  Alarmierungsbereiche, Nutzungsart der Melderbereiche, Bezeichnung der
  zugeordneten Meldergruppen.
 - Meldergruppenverzeichnis
 - Liste der Anlagenteile
 - Blockdiagramm das eine Zuordnung für Benennung und Numerierung der
  Melderbereiche, Meldergruppen und Melder enthält
 - Anlagenbeschreibung bestehend aus:
   - Meldergruppenverzeichnis
   - Liste der Anlagenteile
   - Hinweise für besondere Melder
   - Verknüpfung zwischen den Alarmzuständen der Meldergruppen

Kostenangabe pauschal.
Menge: 1,000 psch

**10.01.45.61.25.6 Meldetableau im Bestand versetzen.**
*** Pauschalposition
Menge: 1,000 psch

**10.01.45.61.26.7 Programmierung und Inbetriebnahme**
*** Pauschalposition
der vorgenannten Brandmeldeanlage:

- Bestückung der Zentrale
- Anschluss der zentralenseitigen Kabel
- Funktionseinstellung der Meldersysteme
- Softwareparametrierung der Meldergruppen
- Inbetriebsetzung der Apparate
- Funktionskontrolle der Anlage und der
Übertragungseinrichtung
- Ausprüfen von Steuerungen bis zur
Schnittstelle zum Fremdsystem
- Programmierung der Parametersätze je
Melder in Abstimmung mit dem Nutzer
- Programmierung der Steuermuster
- Protokollierung der Steuermuster in
Abstimmung mit dem Nutzer
- Funktionsprobe der Alarmgeber, Messung
der Schallpegel und Protokollierung je
Alarmgeber

Fabrikat: Siemens AG
Menge: 1,000 psch

**10.01.45.61.27.8 Eins zu Eins - Prüfung aller Melder**
*** Pauschalposition
Eins zu Eins - Prüfung aller zerstörungsfrei
prüfbaren Melder gemäß DIN 14675 nach einer
wesentlichen Änderung in Form eines flächendeckenden Tests der Auslösung aller Melder,
Linien und Gruppen mit anschließender
Protokollierung in einem allgemein lesbaren
Datenformat.

Fabrikat: Siemens AG
Menge: 1,000 psch

**10.01.45.61.28.9 Dokumentation**
*** Pauschalposition
Für die Erstellung der technischen
Dokumentation werden dem Auftragnehmer
Grundriß- und Schnittpläne, Lagepläne sowie
Übersichtsschaltpläne der Baumaßnahme zur
Verfügung gestellt. In der Dokumentation
müssen alle ausgeführten Leistungen in dem
zur Abnahme anstehenden Zustand enthalten
sein.

Die Dokumentation einschl. Plänen,Blockschaltbildern Messprotokollen u.s.w. ist in einem
Ordner abzulegen.

Alle Unterlagen sind auf CD-ROM oder USB-Stick
zu speichern und ebenfalls diesem Ordner
beizugeben.

Die Planunterlagen sind mit einem CAD-Programm
zu erstellen. Es gehören zu den Bestandsplänen
folgende Unterlagen:

- Aufbauzeichnungen
- Funktionsbeschreibungen
- Blockschaltbilder
- Übersichtspläne
- Messprotokolle
- Wartungsanleitungen für alle gelieferten
Komponenten
- Grundrisspläne mit eingetragenen Komponenten
- grafischer Loopübersicht
- Meldergruppenaufstellung
- Ausdruck der kundenspezifischen Programmierung
- 2fach auf Papier und 2fach auf Datenträger

Dokumentation wie beschrieben, in 3-facher Ausfertigung

Fabrikat: Siemens AG
Menge: 1,000 psch

**10.01.45.61.29.0 Sachverständigen - Vorabdurchsprache**
Das Konzept ist mit der erstellten
Werks- und Montageplanung der
zuständigen Errichterfirma auf
Plausibilität und Umsetzbarkeit mit einem
Sachverständigen vorab geprüft.
Menge: 1,000 St

**10.01.45.61.30.1 Abnahme mit Sachverständigem**
*** Pauschalposition
In diese Position sind sämtliche Kosten für
eigenes Personal sowie die Kosten des
Sachverständigen einzukalkulieren.Der Auftragnehmer
übernimmt die Beauftragung des Sachverständigen/
TÜV und die Kosten für eine einmalige Prüfung
durch den Sachverständigen.

Die Kosten der Sachverständigenabnahme und
Erstellung des Protokolls sind Bestandteil
dieser Position. Es ist ein staatlich
anerkannter Sachverständiger zu bestellen.

Fabrikat: Siemens AG
Menge: 1,000 psch

**10.01.45.61.31.2 Übergabe an den Betreiber**
*** Pauschalposition
Übergabe und einweisung der Brandmeldeanlage an den Betreiber.
Einschließlich Übergabe der Dokumentationsunterlagen.

Fabrikat: Siemens AG
Menge: 1,000 psch

###### Bereich 10.01.45.71 Übertragungsnetze

*Hinweis: Standardbesch Kommunikationskabelanlage*
STLB-Bau 2019-04 061
Für das Projekt wird eine anwendungsneutrale Kommunikationskabelanlage in Gebäuden für eine dienstunabhängige, universell einsetzbare Verkabelung zur Unterstützung von informations- und kommunikationstechnischen Netzanwendung gefordert.
Die technischen Vorgaben entnehmen Sie der DIN EN 50173 und die Installationsplanung sowie Installationspraktiken sind in der DIN EN 50174 beschrieben. In der DIN EN 50310 (VDE 0800-2-310) ist die Anwendung von Maßnahmen für Erdung und Potentialausgleich in Gebäuden mit Einrichtungen der Informationstechnik beschrieben. Bei der Lebenserwartung gilt die DIN EN 50173.
Es ist das Leistungsvermögen der Übertragungsstrecken im Netzwerk für die Anforderungen der Netzanwendung nach 10 GBASE-T zu errichten. Die Datenkabel für die Netzanwendung 10 GBASE-T müssen die Werte nach DIN EN 50288-10 (VDE 0819-10) und DIN EN 50288-11 (VDE 0819-11) erfüllen. Bei der Netzanwendung 10 GBASE-T soll eine Kupferdatenleitung mit dem Aufbau S/FTP oder besser zum Einsatz kommen. Sie soll auch für die Übertragungsleistung nach IEEE802.3at:PoE+ geeignet sein.
Die Anschlusskomponenten einer geschirmten Verkabelung (für Verbindungstechnik: DIN EN 60603-7-41 (VDE 0687-603-7-41), DIN EN 60603-7-51 (VDE 0687-603-7-51)) für die Netzanwendung 10 GBASE-T (Kupfer-Verkabelung) müssen mindestens folgende Parameter einhalten: Für die Geräteanschlussdose wird vorgeschrieben: Es ist der Permanent Link Kategorie 6 Index A tiefgestellt nachzuweisen. Sie sollen geeignet für PoE+ gemäß IEEE 802.3at sein und eine Anschlussmöglichkeit für die Funktionserdung haben. Die Anwendung von Maßnahmen zur Erdung und Potentialausgleich sind in der DIN EN 50310 (VDE 0800-2-310) beschrieben. Kabelschirm darf nicht als Zugentlastung verwendet werden wie in DIN EN 50174-2 beschrieben.
Für 19 Zoll Patch Panel Kategorie 6 Index A tiefgestellt, wird vorgeschrieben: Es ist der Permanent Link Klasse E Index A tiefgestellt nachzuweisen. Sie sollen geeignet für PoE+ gemäß IEEE 802.3at sein und eine Anschlussmöglichkeit für die Funktionserdung haben. Die Anwendung von Maßnahmen zur Erdung und Potentialausgleich sind in der DIN EN 50310 (VDE 0800-2-310) beschrieben. Die Installationsplanung und Praktiken in Gebäuden nach DIN EN 50173-2 sind bezüglich des Schirmanschlusses bei Verwendung von geschirmten Verkabelungssystemen zu berücksichtigen. Kabelschirm darf nicht als Zugentlastung verwendet werden wie in DIN EN 50174-2 beschrieben.
Der/die Geräteanschluss/Rangierschnur muss von einem Messlabor getestet sein und den Bewertungsstandard nach DIN EN 50173 erfüllen. Es müssen auch die Vorgaben DIN EN 61935-2 (VDE 0819-935-2) erfüllt werden. Sie sollen geeignet für PoE+ gemäß IEEE 802.3at sein. Es ist eine mechanisch störungsunanfällige Konstruktion für die RJ45 Buchse einzusetzen. Dadurch wird ein Netzausfall durch Einsatz und Verwendung von RJ11/12 Stecker verhindert.
Die in der DIN EN 50174 vorgegebenen Maßnahmen zur Überprüfung der fest installierten Verkabelungsstrecke sind einzuhalten. Das Prüfen einer Glasfaserinstallationsverkabelung ist DIN EN 50346 beschrieben.

**10.01.45.71.1 Verteiler Wandschrank Einbau 19-Zoll-Komponenten Stahlblech besch IP3X B 0,6m T 0,6m 9HE**
STLB-Bau 2021-10 061
Verteiler als Wandschrank für Datennetze, zum Einbau von 19-Zoll-Komponenten, aus Stahlblech, beschichtet, Schutzart IP 3X DIN EN 60529 (VDE 0470-1), Potentialausgleich DIN EN 50310 (VDE 0800-2-310), mit einer Tür aus Sicherheitsglas, mit Schwenkgriff und Sicherheitsschloss, mit Seitenwänden und Rückwand, Seitenwände abnehmbar, Rückwand mit Lüftungsöffnungen und Kabeleinführung, mit Lüfterdeckel, mit Dachplatte mit Kabeleinführung, mit Bodenplatte mit Kabeleinführung, mit 19-Zoll-Einbaugestell und Kabelführungsbügel, Breite 0,6 m, Tiefe 0,6 m, 9 Höheneinheiten.
Menge: 2,000 St
Zeitansatz: 0,87

**10.01.45.71.2 Verteiler Wandschrank Einbau 19-Zoll-Komponenten Stahlblech besch IP3X B 0,6m T 0,6m 18HE**
STLB-Bau 2021-10 061
Verteiler als Wandschrank für Datennetze, zum Einbau von 19-Zoll-Komponenten, aus Stahlblech, beschichtet, Schutzart IP 3X DIN EN 60529 (VDE 0470-1), Potentialausgleich DIN EN 50310 (VDE 0800-2-310), mit einer Tür aus Sicherheitsglas, mit Schwenkgriff und Sicherheitsschloss, mit Seitenwänden und Rückwand, Seitenwände abnehmbar, Rückwand mit Lüftungsöffnungen und Kabeleinführung, mit Lüfterdeckel, mit Dachplatte mit Kabeleinführung, mit Bodenplatte mit Kabeleinführung, mit 19-Zoll-Einbaugestell und Kabelführungsbügel, Breite 0,6 m, Tiefe 0,6 m, 18 Höheneinheiten.
Menge: 1,000 St
Zeitansatz: 0,87

**10.01.45.71.3 Steckdosenleiste 5fach mit Überspannungsfilter**
Steckdosenleiste 5fach mit Überspannungsfilter und Endstörfilter in 19"-Ausführung, in vorhandenen 19"-EDV-Schrank einbauen.
Menge: 3,000 St

**10.01.45.71.4 19"-WAEG6C-Verteiler 1 HE**
19"-WAEG6C-Verteiler 1 HE
Verteiler auf Gleitschienen ausziehbar, Installationskabel von vorn auf LSAPlus-Klemmen aufzulegen, Schirmanschluss mit Kontaktierungsclips, 2 Erdungsanschlüsse, Beschriftungsstreifen.
Ausführung 24fach, Vollauszug, CAT.6.
Anschluss von 24St Netzwerkkabeln.
Menge: 6,000 St

**10.01.45.71.5 Multimode Fusionsspeiß**
Multimode Fusionsspeiß
Thermischer Spleiß einer Multimodefaser inkl. Montage des Spleißschutz und einlege in Kassette.
Spleißdampfung max. 0,1 dB
Menge: 24,000 St

**10.01.45.71.6 Vorbereitung eines LWL Kabels, LWL-Universalleitung**
Vorbereitung eines LWL Kabels, LWL-Universalleitung
in Datenschrank verlegen und in Spleißbox einführen,
abmanteln und reinigen. Fasern zum Spleißen vorbereiten.
Menge: 24,000 St

**10.01.45.71.7 LWL-Box 19" 2 x SCD**
LWL-Box 19" 2 x SCD inkl. Spleißkassette, Deckel, Spleißkamm, 4 x Spleißschutz, 2 x Kupplung SCD,
4 x Pigtail SC50/125.
Menge: 2,000 St

**10.01.45.71.8 Messung einer LWL-Faser 50 µmm**
Messung einer LWL-Faser 50 µmm
Bidirketional bei 850 µmm und 1300 µmm.
Menge: 12,000 St

**10.01.45.71.9 Potentialausgleichsschiene**
STLB-Bau 2019-04 061
Potentialausgleichsschiene.
Menge: 3,000 St

**10.01.45.71.10 Datenanschlussdose symm. Kat.6 2Ports Installationskanal**
STLB-Bau 2019-04 061
Datenanschlussdose, symmetrisch, Kategorie 6 DIN EN 50173-1, Link-Klasse E, DIN EN 50173-1, kompakt, 2 Ports, RJ45-Buchse DIN EN 60603-7-51, in löt-, schraub- und abisolierfreier Technik (LSA-Technik), für Einbau in vorh. Installationskanal, mit Zentralplatte DIN 49075-1, mit Beschriftungsfeld.
Menge: 65,000 St
Zeitansatz: 0,29

**10.01.45.71.11 Messung Cu CL Link E**
STLB-Bau 2019-04 061
Messung Kupferkabel CL (Channel Link) - Übertragungsstrecke, DIN EN 50173, Link Klasse E, Darstellung der Messung als Tabelle und als Grafik, Dokumentation vorab digital zur Prüfung und nach Freigabe auf Datenträger, im PDF-Format, als Standard-Report, in einfacher Ausfertigung.
Menge: 130,000 St

**10.01.45.71.12 Daten-Anschlusskabel symm. L 0,5 m**
STLB-Bau 2019-04 061
Daten-Anschlusskabel, symmetrisch, Kategorie 6 DIN EN 50173-1, Link-Klasse E, DIN EN 50173-1,
Länge Kabel '0.5' m, geschirmt.
Menge: 130,000 St
Zeitansatz: 0,02

**10.01.45.71.13 Daten-Anschlusskabel symm. L 1 m**
STLB-Bau 2019-04 061
Daten-Anschlusskabel, symmetrisch, Kategorie 6 DIN EN 50173-1, Link-Klasse E, DIN EN 50173-1,
Länge Kabel '1' m, geschirmt.
Menge: 6,000 St
Zeitansatz: 0,03

### Titel 11 Teil 2 Bestandsgebäude

#### Bereich 11.01 Elektrotechnik

*Hinweis: Leistungsbeschreibung*
Leistungsbeschreibung Elektrotechnik

Allgemeine Baubeschreibung

*Hinweis: Zusätzliche Technische Vertragsbedingungen Elektrotechnik*
Zusätzliche Technische Vertragsbedingungen

Vorbemerkungen zum Leistungsverzeichnis für die Errichtung von Starkstromanlagen mit Nennspannungen bis 1000 Volt

Bei einer Ausführung der elektrischen Einrichtung sind folgende Vorschriften, Richtlinien, Bestimmungen sowie Normen in ihrer jeweiligen Fassung verbindlich:

Die allgemeinen Vertragsbedingungen
Die Verdingungsordnung für Bauleistungen VOB
Die Regeln und Vorschriften des VDE
Die TechnischenAnschlussbedingungen des EVU
Die Bestimmungen der Telekom/Kabelkom
Die Normen gemäß DIN
Die Vorschriften und Regelwerke der DGUV, besonders Vorschrift 3
Die Baugenehmigung
Die Landesbauordnung
Das Brandschutzkonzept
Die Richtlinien des Verbandes der Sachversicherer VDS
Die Leitungsanlagen-Richtlinien LAR
Die Technischen Vorbemerkungen
Die Anlagenbeschreibung
Die Richtlinien Technischen Regeln für Betriebssicherheit TRBS
Die Bauprodukteverordnung (Dokumentation)

Die Aufzählung erhebt keinen Anspruch auf Vollständigkeit;die Gültigkeit weiterer nicht genannter Normen, Gesetze,Regelungen und Vorschriften ist nicht eingeschränkt oder ausgeschlossen.

*Hinweis: Besondere Vertragsbedingungen*
Besondere Vertragsbedingungen

Alle Schlitzarbeiten und Bohrungen müssen staubfrei ausgeführt werden.
Notwendige Absaugungen sind vorzuhalten.

In Bereichen der Schlitzarbeiten und Bohrungen müssen Böden mit Folien bzw. Vliesabdeckungen geschützt werden.

Zur Befestigung von Leitungen, Schalterdosen und Klemmdosen muss ein mineralischer Mörtel verwendet.

Lärmintensive Arbeiten sind in den Ferien oder Nachmittags ab 13:00 Uhr durchzuführen.

##### Abschnitt 11.01.44 Starkstromanlage

###### Bereich 11.01.44.41 Kabel und Leitungen

**11.01.44.41.1 Installationsleitung NYM-J 3x1,5 UP Fräsen**
STLB-Bau 2021-10 053
Installationsleitung DIN VDE 0250-204 (VDE 0250-204) NYM-J 3 x 1,5, Cu-Zahl 43, unter Putz, einschl. Fräsen in Mauerwerk, Arbeitshöhe bis 4 m.
Menge: 10,000 m
Zeitansatz: 0,05

**11.01.44.41.2 Installationsleitung NYM-J 3x2,5 UP Fräsen**
STLB-Bau 2021-10 053
Installationsleitung DIN VDE 0250-204 (VDE 0250-204) NYM-J 3 x 2,5, Cu-Zahl 72, unter Putz, einschl. Fräsen in Mauerwerk, Arbeitshöhe bis 4 m.
Menge: 20,000 m
Zeitansatz: 0,05

**11.01.44.41.3 Installationsleitung NYM-J 5x1,5 UP Fräsen**
STLB-Bau 2021-10 053
Installationsleitung DIN VDE 0250-204 (VDE 0250-204) NYM-J 5 x 1,5, Cu-Zahl 72, unter Putz, einschl. Fräsen in Mauerwerk, Arbeitshöhe bis 4 m.
Menge: 20,000 m
Zeitansatz: 0,05

**11.01.44.41.4 Installationsleitung NYM-J 5x2,5 UP Fräsen**
STLB-Bau 2021-10 053
Installationsleitung DIN VDE 0250-204 (VDE 0250-204) NYM-J 5 x 2,5, Cu-Zahl 120, unter Putz, einschl. Fräsen in Mauerwerk, Arbeitshöhe bis 4 m.
Menge: 10,000 m
Zeitansatz: 0,06

**11.01.44.41.5 Installationsleitung NYM-J 3x1,5 vorh.Kabelrinne/Kanal**
STLB-Bau 2019-04 053
Installationsleitung DIN VDE 0250-204 (VDE 0250-204) NYM-J 3 x 1,5, Cu-Zahl 43, auf vorh. Kabelrinnen oder in offene Kanäle, Arbeitshöhe bis 4 m.
Menge: 150,000 m
Zeitansatz: 0,05

**11.01.44.41.6 Installationsleitung NYM-J 3x2,5 vorh.Kabelrinne/Kanal**
STLB-Bau 2019-04 053
Installationsleitung DIN VDE 0250-204 (VDE 0250-204) NYM-J 3 x 2,5, Cu-Zahl 72, auf vorh. Kabelrinnen oder in offene Kanäle, Arbeitshöhe bis 4 m.
Menge: 450,000 m
Zeitansatz: 0,05

**11.01.44.41.7 Installationsleitung NYM-J 5x1,5 vorh.Kabelrinne/Kanal**
STLB-Bau 2019-04 053
Installationsleitung DIN VDE 0250-204 (VDE 0250-204) NYM-J 5 x 1,5, Cu-Zahl 72, auf vorh. Kabelrinnen oder in offene Kanäle, Arbeitshöhe bis 4 m.
Menge: 50,000 m
Zeitansatz: 0,05

**11.01.44.41.8 Installationsleitung NYM-J 5x2,5 vorh.Kabelrinne/Kanal**
STLB-Bau 2019-04 053
Installationsleitung DIN VDE 0250-204 (VDE 0250-204) NYM-J 5 x 2,5, Cu-Zahl 120, auf vorh. Kabelrinnen oder in offene Kanäle, Arbeitshöhe bis 4 m.
Menge: 50,000 m
Zeitansatz: 0,06

**11.01.44.41.9 Installationsleitung NYM-J 5x4 vorh.Kabelrinne/Kanal**
STLB-Bau 2021-10 053
Installationsleitung DIN VDE 0250-204 (VDE 0250-204) NYM-J 5 x 4, Cu-Zahl 192, auf vorh. Kabelrinnen oder in offene Kanäle, Arbeitshöhe bis 4 m.
Menge: 80,000 m
Zeitansatz: 0,10

**11.01.44.41.10 Installationsleitung NYM-J 5x16 vorh.Kabelrinne/Kanal**
STLB-Bau 2019-04 053
Installationsleitung DIN VDE 0250-204 (VDE 0250-204) NYM-J 5 x 16, Cu-Zahl 768, auf vorh. Kabelrinnen oder in offene Kanäle, Arbeitshöhe bis 4 m.
Menge: 70,000 m
Zeitansatz: 0,13

**11.01.44.41.11 Kabel NYCWY 4x50SM/25 vorh.Kabelrinne/Kanal**
STLB-Bau 2021-10 053
Kabel DIN VDE 0276-603 (VDE 0276-603) NYCWY 4 x 50 SM/25, Cu-Zahl 2203, auf vorh. Kabelrinnen oder in offene Kanäle, Arbeitshöhe bis 4 m.
Menge: 100,000 m
Zeitansatz: 0,28

**11.01.44.41.12 Installationsleitung NYM-J 1x6 vorh.Rohr/Unterflurkanal**
STLB-Bau 2021-10 053
Installationsleitung DIN VDE 0250-204 (VDE 0250-204) NYM-J 1 x 6, Cu-Zahl 58, in vorh. Rohre/Unterflurkanäle, Arbeitshöhe bis 4 m.
Menge: 100,000 m
Zeitansatz: 0,05

**11.01.44.41.13 J-Y(St)Y 2x2x0,8 Bd vorh.Kabelrinne/Kanal**
STLB-Bau 2018-10 061
Installationskabel, symmetrisch, DIN VDE 0815 (VDE 0815), J-Y(St)Y, 2 x 2 x 0,8 Bd, auf vorh. Kabelrinnen oder in offene Kanäle.
Menge: 150,000 m

**11.01.44.41.14 J-Y(St)Y 4x2x0,8 Bd vorh.Rohr/Unterflurkanal**
STLB-Bau 2018-10 061
Installationskabel, symmetrisch, DIN VDE 0815 (VDE 0815), J-Y(St)Y, 4 x 2 x 0,8 Bd, in vorh. Rohre/Unterflurkanäle.
Menge: 120,000 m

**11.01.44.41.15 BMK J-Y(St)Y 2x2x0,8 vorh.Kabelrinne/Kanal**
STLB-Bau 2018-10 061
Installationskabel, symmetrisch, mit rotem Außenmantel und Aufdruck -Brandmeldekabel-, J-Y(St)Y, 2 x 2 x 0,8, auf vorh. Kabelrinnen oder in offene Kanäle.
Menge: 100,000 m

**11.01.44.41.16 Datenkabel Horizontal-/Steigbereich Kat.7 geschirmt 4x2xAWG23 vorh.Kabelrinne/Kanal**
STLB-Bau 2019-04 061
Datenkabel für den Horizontal- und Steigbereich DIN EN 50288-4-1 (VDE 0819-4-1), Kategorie 7 DIN EN 50173-1, geschirmt, Trennklasse d DIN EN 50174-2 (VDE 0800-174-2), Link-Klasse DIN EN 50173-1 F, 4 x 2 x AWG 23, auf vorh. Kabelrinnen oder in offene Kanäle.
Menge: 700,000 m
Zeitansatz: 0,03

###### Bereich 11.01.44.42 Unterverteilung

*Hinweis: Verteiler BKUV2-KG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**11.01.44.42.1 Wandaufbauschrank 950x550x205mm**
Wandaufbauschrank, IP 44, mit einer max. Tiefe von 205 mm
nach DIN EN 61439-1/-3 und Maßnorm DIN 43870
bestehend aus:

Gehäuse aus Stahlblech, schutzisoliert, für AP- und UP-Montage.
Leitungseinführungen oben und unten über Kunststoffflansche mit ausschneidbaren Würgenippeln. Schutzisolierung durch Kunststoffauskleidung.

Innenausbau mit herausnehmbaren Traggerüsten mit Hutschienen und Geräteabdeckungen mit Stanzungen 45 mm hoch für 12 Geräte a 18 mm.
Ein Feld muß abschottbar sein. Tür aus Stahlblech mit Vorreiberschließung und Klappgriff austauschbar gegen Sicherheitsschloß.

Breite: 550mm, Höhe: 950mm, Tiefe: 205mm
Menge: 1,000 St

**11.01.44.42.2 Sammelschienen als 5-Leiter-System 400A**
Sammelschienen als 5-Leiter-System
für einen Nennstrom von 400 A über 2Felder.

Liefern und betriebsfertig montieren.
Menge: 2,000 St

**11.01.44.42.3 3-polige NH-Sicherungsleiste 400VAC Gr.00 NH-Sicherungseinsatz 80A**
STLB-Bau 2021-10 054
3-polige NH-Sicherungsleiste DIN VDE 0636-2 (VDE 0636-2), Schienenmittenabstand 100 mm, Bemessungsbetriebsspannung 400 V AC, Baugröße 00 mit Sammelschienenklemme auf Stromschiene, mit Schraubanschluss, mit Berührungsschutzabdeckung, mit NH-Sicherungseinsatz, Bemessungsstrom 80 A.
Menge: 4,000 St
Zeitansatz: 1,56

*Hinweis: Verteiler BUV1-EG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**11.01.44.42.4 Installationskleinverteiler ca. 1100mmx550mm Aufputzmontage**
Installationsverteiler DIN EN 61439-3 (VDE 0660-600-3), U Index e tiefgestellt kleiner gleich 300 V AC, Gehäuse aus Stahl, Bedienung durch elektrotechnischen Laien, Oberfläche pulverbeschichtet, abschließbar, Schutzklasse II (Isolierung),
Bemessungsspannung U gegen Erde '300' V,
Bemessungsstrom I Index nA tiefgestellt '250' A, Basisschutz
gegen elektrischen Schlag, Fehlerschutz gegen elektrischen Schlag durch Schutzisolierung, Innenaufstellung, Schutzart IP 44 DIN EN 60529 (VDE 0470-1), Schutzart IK07 DIN EN 50102 (VDE 0470-100), DIN EN 62262 (VDE 0470-100),
min. Umgebungstemperatur '0' Grad C,
max. Umgebungstemperatur '40' Grad C,
max. Umgebungstemperatur täglicher Mittelwert '25' Grad C,
max. relative Luftfeuchte bei einer Temperatur von 40 Grad C
'50' %, Verschmutzungsgrad 2 (mittel) DIN EN 61010-1 (VDE
0411-1),
Höhe über NN '2000' m, EMV-Umgebung A Gewerbe Industrie,
geschlossene Bauform, Wandmontage, mit 2 REG-Verteilerfeldern,
Höhe ca. 1100mm
Breite ca. 550mm
Tiefe ca. 160mm
geplante Verlustleistung '200' W.
Menge: 1,000 St

**11.01.44.42.5 Überspannungsschutzgerät Typ 2 Reiheneinbau 230/400VAC Nennableitstoßstrom min.20kA je Leiter Nennableitstoßstrom min.20kA N-PE TN-S-System Schutzpegel 1,5kV**
STLB-Bau 2019-04 050
Überspannungsschutzgerät DIN EN 61643-11 (VDE 0675-6-11), Typ 2, zum Schutz von Betriebsmitteln der Schutzklasse II DIN EN 61140 (VDE 0140-1), als Reiheneinbaugerät, Maße DIN 43880, mit Funktionsanzeige und potentialfreiem Kontakt für Fernanzeige, Bemessungsbetriebsspannung 230/400 V AC, Nennableitstoßstrom (8/20) je Leiter mind. 20 kA, Nennableitstoßstrom (8/20) zwischen N und PE mind. 20 kA, für TN-S-System mit Schutzschaltung nach DIN VDE 0100-534, Schutzpegel max. 1,5 kV.
Menge: 1,000 St
Zeitansatz: 1,09

**11.01.44.42.6 Lasttrennschalter Hauptschalter 3-polig 690VAC 63A**
STLB-Bau 2019-04 054
Lasttrennschalter DIN EN 60947-3 (VDE 0660-107), als Hauptschalter, gekapselt, 3-polig, Bemessungsbetriebsspannung 690 V AC, in Festeinbautechnik, mit Handantrieb, zur Montage auf Tragschiene DIN EN 60715, fingersicher DIN EN 50274 (VDE 0660-514), Bemessungsbetriebsstrom 63 A, Gehäuse aus Kunststoff.
Menge: 1,000 St
Zeitansatz: 0,50

**11.01.44.42.7 Sicherungslasttrennschalter Gr.D02 3-polig Sicherungseinsatz 63A**
STLB-Bau 2019-04 054
Sicherungslasttrennschalter DIN EN 60947-3 (VDE 0660-107), als Reiheneinbaugerät, Maße DIN 43880, einschl. Passeinsatz, fingersicher DIN EN 50274 (VDE 0660-514), mit Sammelschienenadapter, Baugröße D 02, 3-polig, mit Sicherungseinsatz, Bemessungsstrom 63 A.
Menge: 2,000 St
Zeitansatz: 0,87

**11.01.44.42.8 Fehlerstromschutzschalter RCBO Typ A unverzögert Charakter.B 16A Fehlerstrom 30mA 1-polig+N 230VAC**
STLB-Bau 2019-04 054
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 12,000 St
Zeitansatz: 0,30

**11.01.44.42.9 Leitungsschutzschalter 230/400VAC Ausschaltvermögen 6kA 1-polig Charakter.B 13A**
STLB-Bau 2021-10 054
Leitungsschutzschalter DIN EN 60898-1 (VDE 0641-11), als Reiheneinbaugerät, Maße DIN 43880, fingersicher DIN EN 50274 (VDE 0660-514),
Bemessungsbetriebsspannung 230/400 V AC, Bemessungsausschaltvermögen 6 kA, 1-polig, Auslösecharakteristik B, Bemessungsstrom 13 A, mit Aufnahmevorrichtung für Beschriftungsschild.
Menge: 6,000 St
Zeitansatz: 0,10

**11.01.44.42.10 Reihenklemme 3-stöckig N-L-PE bis 4mm2 Tragschiene**
STLB-Bau 2019-04 054
Reihenklemme DIN EN 60947-7-1 (VDE 0611-1), Isolationsgruppe C, 3-stöckig, für N-L-PE-Anschluss, für Leiterquerschnitt bis 4 mm2, mit Schraubanschlüssen, zur Montage auf Tragschiene DIN EN 60715, einschl. systemgebundenem Zubehör mit dauerhafter Anschlussbezeichnung.
Menge: 50,000 St
Zeitansatz: 0,14

*Hinweis: Verteiler BUV2-EG*
Ausführungshinweis für den Einbau in die Elektrounterverteilung.

Die nachfolgend aufgeführten Positionen sind betriebsfertig in die genannte Elektrounterverteilung einzubauen.

In den Einheitspreisen sind sämtliche für den Einbau erforderlichen Verdrahtungsleitungen sowie Drehstromschienen und Abdeckungen vollständig einzukalkulieren.

Alle aufgeführten Klemmen sind beidseitig mit den erforderlichen Anschlussarbeiten auszuführen. Dies umfasst insbesondere:

Das fachgerechte Einführen der Elektrokabel,

das Abmanteln der Kabel,

sowie das sachgemäße Auflegen der Einzeladern auf die jeweiligen Klemmen innerhalb der Verteilung.

**11.01.44.42.11 Installationskleinverteiler ca. 1100mmx550mm Aufputzmontage**
Installationsverteiler DIN EN 61439-3 (VDE 0660-600-3), U Index e tiefgestellt kleiner gleich 300 V AC, Gehäuse aus Stahl, Bedienung durch elektrotechnischen Laien, Oberfläche pulverbeschichtet, abschließbar, Schutzklasse II (Isolierung),
Bemessungsspannung U gegen Erde '300' V,
Bemessungsstrom I Index nA tiefgestellt '250' A, Basisschutz
gegen elektrischen Schlag, Fehlerschutz gegen elektrischen Schlag durch Schutzisolierung, Innenaufstellung, Schutzart IP 44 DIN EN 60529 (VDE 0470-1), Schutzart IK07 DIN EN 50102 (VDE 0470-100), DIN EN 62262 (VDE 0470-100),
min. Umgebungstemperatur '0' Grad C,
max. Umgebungstemperatur '40' Grad C,
max. Umgebungstemperatur täglicher Mittelwert '25' Grad C,
max. relative Luftfeuchte bei einer Temperatur von 40 Grad C
'50' %, Verschmutzungsgrad 2 (mittel) DIN EN 61010-1 (VDE
0411-1),
Höhe über NN '2000' m, EMV-Umgebung A Gewerbe Industrie,
geschlossene Bauform, Wandmontage, mit 2 REG-Verteilerfeldern,
Höhe ca. 1100mm
Breite ca. 550mm
Tiefe ca. 160mm
geplante Verlustleistung '200' W.
Menge: 1,000 St

**11.01.44.42.12 Überspannungsschutzgerät Typ 2 Reiheneinbau 230/400VAC Nennableitstoßstrom min.20kA je Leiter Nennableitstoßstrom min.20kA N-PE TN-S-System Schutzpegel 1,5kV**
STLB-Bau 2019-04 050
Überspannungsschutzgerät DIN EN 61643-11 (VDE 0675-6-11), Typ 2, zum Schutz von Betriebsmitteln der Schutzklasse II DIN EN 61140 (VDE 0140-1), als Reiheneinbaugerät, Maße DIN 43880, mit Funktionsanzeige und potentialfreiem Kontakt für Fernanzeige, Bemessungsbetriebsspannung 230/400 V AC, Nennableitstoßstrom (8/20) je Leiter mind. 20 kA, Nennableitstoßstrom (8/20) zwischen N und PE mind. 20 kA, für TN-S-System mit Schutzschaltung nach DIN VDE 0100-534, Schutzpegel max. 1,5 kV.
Menge: 1,000 St
Zeitansatz: 1,09

**11.01.44.42.13 Lasttrennschalter Hauptschalter 3-polig 690VAC 63A**
STLB-Bau 2019-04 054
Lasttrennschalter DIN EN 60947-3 (VDE 0660-107), als Hauptschalter, gekapselt, 3-polig, Bemessungsbetriebsspannung 690 V AC, in Festeinbautechnik, mit Handantrieb, zur Montage auf Tragschiene DIN EN 60715, fingersicher DIN EN 50274 (VDE 0660-514), Bemessungsbetriebsstrom 63 A, Gehäuse aus Kunststoff.
Menge: 1,000 St
Zeitansatz: 0,50

**11.01.44.42.14 Sicherungslasttrennschalter Gr.D02 3-polig Sicherungseinsatz 63A**
STLB-Bau 2019-04 054
Sicherungslasttrennschalter DIN EN 60947-3 (VDE 0660-107), als Reiheneinbaugerät, Maße DIN 43880, einschl. Passeinsatz, fingersicher DIN EN 50274 (VDE 0660-514), mit Sammelschienenadapter, Baugröße D 02, 3-polig, mit Sicherungseinsatz, Bemessungsstrom 63 A.
Menge: 2,000 St
Zeitansatz: 0,87

**11.01.44.42.15 Fehlerstromschutzschalter RCBO Typ A unverzögert Charakter.B 16A Fehlerstrom 30mA 1-polig+N 230VAC**
STLB-Bau 2019-04 054
Fehlerstromschutzschalter mit Überstromschutz (RCBO) DIN EN 61009-1 (VDE 0664-20), als Reiheneinbaugerät, Maße DIN 43880, fingersicher DIN EN 50274 (VDE 0660-514), Typ A pulsstromsensitiv, Auslösung unverzögert, Auslösecharakteristik B DIN EN 60898-1 (VDE 0641-11), Bemessungsstrom 16 A, Bemessungsfehlerstrom 30 mA, 1-polig + N, 230 V AC, Kurzschlussfestigkeit 6 kA, stoßstromfest bis 3000 A, mit Handbetätigung, mit Aufnahmevorrichtung für Beschriftungsschild.
Menge: 11,000 St
Zeitansatz: 0,30

**11.01.44.42.16 Leitungsschutzschalter 230/400VAC Ausschaltvermögen 6kA 1-polig Charakter.B 13A**
STLB-Bau 2021-10 054
Leitungsschutzschalter DIN EN 60898-1 (VDE 0641-11), als Reiheneinbaugerät, Maße DIN 43880, fingersicher DIN EN 50274 (VDE 0660-514),
Bemessungsbetriebsspannung 230/400 V AC, Bemessungsausschaltvermögen 6 kA, 1-polig, Auslösecharakteristik B, Bemessungsstrom 13 A, mit Aufnahmevorrichtung für Beschriftungsschild.
Menge: 3,000 St
Zeitansatz: 0,10

**11.01.44.42.17 Leitungsschutzschalter 230/400VAC Ausschaltvermögen 6kA 3-polig Charakter.B 16A**
STLB-Bau 2019-04 054
Leitungsschutzschalter DIN EN 60898-1 (VDE 0641-11), als Reiheneinbaugerät, Maße DIN 43880, fingersicher DIN EN 50274 (VDE 0660-514),
Bemessungsbetriebsspannung 230/400 V AC, Bemessungsausschaltvermögen 6 kA, 3-polig, Auslösecharakteristik B, Bemessungsstrom 16 A, mit Aufnahmevorrichtung für Beschriftungsschild.
Menge: 1,000 St
Zeitansatz: 0,16

**11.01.44.42.18 Fehlerstromschutzschalter RCCB Typ A unverzögert 40A Fehlerstrom 30mA 3polig+N 400VAC**
STLB-Bau 2021-10 054
Fehlerstromschutzschalter (RCCB) DIN EN 61008-1 (VDE 0664-10), als Reiheneinbaugerät, Maße DIN 43880, fingersicher DIN EN 50274 (VDE 0660-514), Typ A pulsstromsensitiv, Auslösung unverzögert, Bemessungsstrom 40 A, Bemessungsfehlerstrom 30 mA, 3-polig + N, 400 V AC, Kurzschlussfestigkeit 6 kA, stoßstromfest bis 3000 A, mit Handbetätigung, mit Aufnahmevorrichtung für Beschriftungsschild.
Menge: 1,000 St
Zeitansatz: 1,00

**11.01.44.42.19 Installationsschütz 4polig 40A 400VAC Betätigungsspannung 230VAC**
STLB-Bau 2021-10 054
Installationsschütz DIN EN 61095 (VDE 0637-3), als Reiheneinbaugerät, Maße DIN 43880, fingersicher DIN EN 50274 (VDE 0660-514), 4-polig, zur Montage auf Tragschiene DIN EN 60715 (VDE 0660-520), Bemessungsbetriebsstrom mind. 40 A, Bemessungsbetriebsspannung 400 V AC, Bemessungsbetätigungsspannung 230 V AC.
Menge: 1,000 St
Zeitansatz: 0,57

**11.01.44.42.20 Reihenklemme 3-stöckig N-L-PE bis 4mm2 Tragschiene**
STLB-Bau 2019-04 054
Reihenklemme DIN EN 60947-7-1 (VDE 0611-1), Isolationsgruppe C, 3-stöckig, für N-L-PE-Anschluss, für Leiterquerschnitt bis 4 mm2, mit Schraubanschlüssen, zur Montage auf Tragschiene DIN EN 60715, einschl. systemgebundenem Zubehör mit dauerhafter Anschlussbezeichnung.
Menge: 50,000 St
Zeitansatz: 0,14

**11.01.44.42.21 Netz- und Anlageschutz**
Freischaltstelle für den Anschluss von Erzeugungsanlagen an das Niederspannungsnetz.
Anschlussfertige Verteilung 100 kVA entsprechend VDE-AR-N 4105 mit Kuppelschalter und NA-Schutz. Gehäuse aus hochwertigem Thermoplast schutzisoliert. Schutzart IP 54/IP 65. Installation im Freien geeignet und UV-beständig. Freischaltstelle für Erzeugungsanlagen für BHKW, Photovoltaik- und Windkraftanlagen. Bemessungsleistung 80 kVA, für 5-Leiter-Netz (TN-S oder TT). Kuppelschalter mit 1 Leistungs- und 1 Lasttrennschalter mit Motorantrieb, 4-polig. Deckelverschlüsse für Werkzeugbetätigung, plombierbar. Wandbefestigung mit Montageschienen.

Bemessungsleistung 100 kVA
für 5-Leiter-Netz (TN-S oder TT)
für BHKW, Photovoltaik- und Windkraftanlagen
anschlussfertig
NA-Schutz integriert
Kuppelschalter bestehend aus 1 Leistungs- und 1 Lasttrennschalter mit Motorantrieb, 4-polig,

Erzeugungsanlage:
Anschluss: Klemmen für
2St 4x50/25 mm², Cu

Netz:
Anschluss: Klemmen für
1St. 4x50/25 mm², Cu

Deckelverschlüsse für Werkzeugbetätigung
plombierbar
mit Montageschienen
Werkstoff: PC (Polycarbonat)
Schutzklasse: II
Einschließlich Klemmarbeiten und Einstellungen.

Liefern und betriebsfertig montieren.
Menge: 1,000 St

###### Bereich 11.01.44.43 Verlegesysteme

**11.01.44.43.1 Elektroinstallationskanal Leitungsführung H/B 20/20mm Stahl verz besch**
STLB-Bau 2019-04 053
Elektroinstallationskanal DIN EN 50085-2-1 (VDE 0604-2-1) als Leitungsführungskanal, Außenmaße H/B mind. 20/20 mm, aus verzinktem Stahl, beschichtet,
Farbton
weiß

einschl. elektrisch dauerhaft leitfähiger Verbindung, auf Mauerwerk.
Menge: 10,000 m
Zeitansatz: 0,15

**11.01.44.43.2 Elektroinstallationskanal Geräteeinbau H/B 60/130mm PVC-U**
STLB-Bau 2019-04 053
Elektroinstallationskanal DIN EN 50085-2-1 (VDE 0604-2-1) als Geräteeinbaukanal, mit innenliegendem Oberteil, Breite 80 mm, Außenmaße H/B mind. 60/130 mm, aus PVC-U,
Farbton
weiß

Oberteil aus PVC, mit einem Trennsteg, aus Kunststoff, auf Mauerwerk.
Menge: 30,000 m
Zeitansatz: 0,20

**11.01.44.43.3 Endstück Geräteeinbau H/B 60/130mm PVC-U**
STLB-Bau 2019-04 053
Endstück für Geräteeinbaukanal, mit innenliegendem Oberteil, Breite 80 mm, Außenmaße H/B mind. 60/130 mm, aus PVC-U,
Farbton
weiß

Oberteil aus PVC, mit einem Trennsteg, aus Kunststoff, auf Mauerwerk.
Menge: 6,000 St
Zeitansatz: 0,06

**11.01.44.43.4 Außenecke Geräteeinbau H/B 60/130mm PVC-U**
STLB-Bau 2021-10 053
Außenecke für Geräteeinbaukanal, mit innenliegendem Oberteil, Breite 80 mm, Außenmaße H/B mind. 60/130 mm, aus PVC-U,
Farbton
Weiß

Oberteil aus PVC, mit einem Trennsteg, aus Kunststoff, auf Mauerwerk.
Menge: 1,000 St
Zeitansatz: 0,06

**11.01.44.43.5 Innenecke Geräteeinbau H/B 60/130mm PVC-U**
STLB-Bau 2021-10 053
Innenecke für Geräteeinbaukanal, mit innenliegendem Oberteil, Breite 80 mm, Außenmaße H/B mind. 60/130 mm, aus PVC-U,
Farbton
Weiß

Oberteil aus PVC, mit einem Trennsteg, aus Kunststoff, auf Mauerwerk.
Menge: 1,000 St
Zeitansatz: 0,06

**11.01.44.43.6 Gerätedose Kunststoff Installationskanal**
STLB-Bau 2019-04 053
Gerätedose DIN EN 60670-1 (VDE 0606-1) und DIN 49073, aus Kunststoff, mit Schrauben, in Installationskanal.
Menge: 70,000 St
Zeitansatz: 0,14

**11.01.44.43.7 Elektroinstallationskanal Leitungsführung H/B 60/60mm PVC-U**
Elektroinstallationskanal DIN EN 50085-2-1 (VDE 0604-2-1) als Leitungsführungskanal, Außenmaße H/B mind. 60/60 mm, aus PVC-U,
Farbton
weiß

mit einem Trennsteg, aus Kunststoff auf Mauerwerk.
Menge: 30,000 m
Zeitansatz: 0,15

**11.01.44.43.8 Elektroinstallationskanal Leitungsführung H/B 60/110mm PVC-U**
Elektroinstallationskanal DIN EN 50085-2-1 (VDE 0604-2-1) als Leitungsführungskanal, Außenmaße H/B mind. 60/110 mm, aus PVC-U,
Farbton
weiß

mit einem Trennsteg, aus Kunststoff auf Mauerwerk.
Menge: 20,000 m
Zeitansatz: 0,17

**11.01.44.43.9 Sammelhalter 70 aus Metall**
Sammelhalter aus Metall.
Maxbelegung 70St. NYM-J3x1,5qmm
Montage oberhalb von Brandschutzdecken.
Elektrischen Funktionserhalt nach DIN 4102 Teil 12.
Wand- und Deckenmontage.
Verschluss ohne Werkzeuge zu öffnen.
Bauaufsichtlichen Prüfzeugnis, Feuerwiderstandsklasse I 30
Befestigung an Betondecke bzw. Rippendecke
Menge: 100,000 St

**11.01.44.43.10 Sammelhalter**
Kunststoff Sammelhalter für Schraubbefestigung mit einem Fassungsvermögen für 30 Leitungen NYM-J 3 x 1,5 mm².
Für Decken- oder Wandmontage
Menge: 200,000 St

**11.01.44.43.11 Kabelrinne Breite 300mm**
Kabelrinne aus verzinktem Stahlblech mit gelochtem und gesinktem Boden, mit Spezial-Lochprägung zur Bodenverstärkung und gratfreien Kabelauflagen, einschl. Rinnenverbinder und Abhängungen oder Wandausleger bis 600 mm.

Rinnenmaße:
Höhe: 60 mm, Breite: 300 mm
Menge: 40,000 m

**11.01.44.43.12 Elektroinstallationsrohr Kunststoff AD 25mm AP Abstandsschellen**
STLB-Bau 2018-10 053
Elektroinstallationsrohr DIN EN 61386 (VDE 0605), Maße DIN EN 60423, aus Kunststoff, UV-stabilisiert, einwandig, glatt, starr, mit angeformter Muffe, Außendurchmesser 25 mm, Druckfestigkeit Klasse 3 - mittel (750 N) DIN EN 61386-1 (VDE 0605-1), Klasse Schlagbeanspruchung 3 - mittel DIN EN 61386-1 (VDE 0605-1), Verlegung offen, auf Putz, mit Abstandsschellen, Arbeitshöhe bis 4 m.
Menge: 15,000 m

**11.01.44.43.13 Elektroinstallationsrohr Kunststoff AD 32mm AP Abstandsschellen**
STLB-Bau 2018-10 053
Elektroinstallationsrohr DIN EN 61386 (VDE 0605), Maße DIN EN 60423, aus Kunststoff, UV-stabilisiert, einwandig, glatt, starr, mit angeformter Muffe, Außendurchmesser 32 mm, Druckfestigkeit Klasse 3 - mittel (750 N) DIN EN 61386-1 (VDE 0605-1), Klasse Schlagbeanspruchung 3 - mittel DIN EN 61386-1 (VDE 0605-1), Verlegung offen, auf Putz, mit Abstandsschellen, Arbeitshöhe bis 4 m.
Menge: 20,000 m

**11.01.44.43.14 C-Profilschiene Stahl bandverz Wandbefestigung**
STLB-Bau 2019-04 053
C-Profilschiene, Breite 35 mm, Höhe 18 mm, gelocht, aus bandverzinktem Stahl DIN EN 10346, Dicke 1,75 mm, Schlitzbreite 17 mm, an der Wand aus Mauerwerk befestigen mit bauaufsichtlich zugelassenen Dübeln, Arbeitshöhe bis 4 m.
Menge: 4,000 m
Zeitansatz: 0,06

**11.01.44.43.15 Bügelschellen**
Bügelschelle Stahl feuerferzinkt.
Befestigung von Kabel und Leitungen auf
 C-Profilschienen.
Spannbereich: 12 - 16
Höhe: 44
mit Druckwanne
Menge: 10,000 St

**11.01.44.43.16 Bügelschellen**
Bügelschelle Stahl feuerferzinkt.
Befestigung von Kabel und Leitungen auf
 C-Profilschienen.
Spannbereich: 46 - 52
Höhe: 86
mit Druckwanne
Menge: 10,000 St

###### Bereich 11.01.44.47 Taglohn

**11.01.44.47.1 Obermonteur/-in sämtliche Kosten/Zuschläge**
STLB-Bau 2019-04 091
Stundenlohnarbeiten durch Obermonteur/-in
der Verrechnungssatz für die jeweilige Arbeitskraft umfasst sämtliche Aufwendungen wie Lohn- und Gehaltskosten, Lohn- und Gehaltsnebenkosten, Zuschläge, lohngebundene und lohnabhängige Kosten, sonstige Sozialkosten, Gemeinkosten, Wagnis und Gewinn.
Menge: 16,000 h

**11.01.44.47.2 Monteur/-in sämtliche Kosten/Zuschläge**
STLB-Bau 2019-04 091
Stundenlohnarbeiten durch Monteur/-in
der Verrechnungssatz für die jeweilige Arbeitskraft umfasst sämtliche Aufwendungen wie Lohn- und Gehaltskosten, Lohn- und Gehaltsnebenkosten, Zuschläge, lohngebundene und lohnabhängige Kosten, sonstige Sozialkosten, Gemeinkosten, Wagnis und Gewinn.
Menge: 30,000 h

**11.01.44.47.3 Helfer/-in sämtliche Kosten/Zuschläge**
STLB-Bau 2019-04 091
Stundenlohnarbeiten durch Helfer/-in
der Verrechnungssatz für die jeweilige Arbeitskraft umfasst sämtliche Aufwendungen wie Lohn- und Gehaltskosten, Lohn- und Gehaltsnebenkosten, Zuschläge, lohngebundene und lohnabhängige Kosten, sonstige Sozialkosten, Gemeinkosten, Wagnis und Gewinn.
Menge: 30,000 h

###### Bereich 11.01.44.48 Demontage, Bohrungen

**11.01.44.48.1 Bohrung KS Durchm. bis 25mm T 25-30cm v.Hand nicht schadstoffbelastet**
STLB-Bau 2019-04 084
Bohrung, Untergrundfläche senkrecht, aus Mauerwerk aus Kalksandstein, Bohrdurchmesser bis 25 mm, Bohrtiefe über 25 bis 30 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 10,000 St
Zeitansatz: 0,10

**11.01.44.48.2 Bohrung Betonstein Durchm. bis 25mm T 30-35cm v.Hand nicht schadstoffbelastet**
STLB-Bau 2019-04 084
Bohrung, Untergrundfläche senkrecht, aus bewehrtem Mauerwerk aus Betonstein, Bohrdurchmesser bis 25 mm, Bohrtiefe über 30 bis 35 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 5,000 St
Zeitansatz: 0,17

**11.01.44.48.3 Bohrung Betonstein Durchm. 25-50mm T 30-35cm v.Hand nicht schadstoffbelastet**
*** EP-Aufgliederung gefordert
STLB-Bau 2019-04 084
Bohrung, Untergrundfläche senkrecht, aus bewehrtem Mauerwerk aus Betonstein, Bohrdurchmesser über 25 bis 50 mm, Bohrtiefe über 30 bis 35 cm, Wichte des Abbruchstoffes DIN EN 1991-1-1 7,5 kN/m3, Arbeitshöhe bis 4 m, Erschwernis gemäß Vorbemerkungen, von Hand/mit handgeführten Kleingeräten, Ausführung erschütterungsarm DIN 4150, lärmarm, Lärmpegel max. 80 dB(A), staubarm, ohne Untergrundbeschädigung, ohne Wasserfreisetzung, Ausführung innerhalb des Bauwerks, Ausführung in allen Geschossen, aufgenommene Stoffe zur Entsorgung sortieren, sammeln, ohne Zerkleinerung, im Behälter des AN lagern, Behältergröße nach Wahl des AN, auf LKW des AN laden,
Abfall ist nicht gefährlich, nicht schadstoffbelastet, Zuordnung Z 0 (uneingeschränkter Einbau), Mengenermittlung nach Aufmaß,
die Entsorgung wird gesondert vergütet.
Menge: 6,000 St
Zeitansatz: 0,33

**11.01.44.48.4 Brandschutzabschottung Leitungsanlagen MW-Pl.Schott EI90 Gebäude Wand D 240mm 0,01-0,02m2 A**
STLB-Bau 2019-04 047
Brandschutzabschottung an Kabel-/Leitungsanlagen als Mineralwolleplattenschott, mit allgemeinem bauaufsichtlichen Prüfzeugnis/allgemeiner bauaufsichtlicher Zulassung, Klassifizierung EI 90 DIN EN 13501-2, im Gebäude, Oberkante Abschottung über Gelände/Fußboden bis 3,5 m, Wand aus Beton, Dicke 240 mm, Querschnitt über 0,01 bis 0,02 m2, Baustoffklasse DIN 4102-1 A (nichtbrennbar), Schmelzpunkt größer gleich 1000 Grad C.
Menge: 20,000 St
Zeitansatz: 0,19

**11.01.44.48.5 Brandschutzabschottung Leitungsanlagen MW-Pl.Schott EI90 Gebäude Decke D 250mm 0,01-0,02m2 A**
STLB-Bau 2019-04 047
Brandschutzabschottung an Kabel-/Leitungsanlagen als Mineralwolleplattenschott, mit allgemeinem bauaufsichtlichen Prüfzeugnis/allgemeiner bauaufsichtlicher Zulassung, Klassifizierung EI 90 DIN EN 13501-2, im Gebäude, Oberkante Abschottung über Gelände/Fußboden bis 3,5 m, Decke aus Beton, Dicke 250 mm, Querschnitt über 0,01 bis 0,02 m2, Baustoffklasse DIN 4102-1 A (nichtbrennbar), Schmelzpunkt größer gleich 1000 Grad C.
Menge: 4,000 St
Zeitansatz: 0,22

**11.01.44.48.6 Brandschutzabschottung Leitungsanlagen flexibler Schott EI30 Durchm. bis 50mm Gebäude Wand D 110mm**
STLB-Bau 2021-10 047
Brandschutzabschottung an Kabel-/Leitungsanlagen als flexibles Schott, Klassifizierung EI 30 DIN EN 13501-2, mit allgemeinem bauaufsichtlichen Prüfzeugnis/allgemeiner bauaufsichtlicher Zulassung, Durchmesser bis 50 mm, Baustoffklasse DIN 4102-1 A (nichtbrennbar), Schmelzpunkt größer gleich 1000 Grad C, im Gebäude, Arbeitshöhe des Montageortes bis 3,5 m über der Standfläche des hierfür erforderlichen Gerüstes, Wand als Trennwand in Ständerbauart, Dicke 110 mm.
Menge: 4,000 St

**11.01.44.48.7 Öffnen von Rasterdecken, Modulplatten 600er oder 625er Platten**
Öffnen von Rasterdecken, Modulplatten 600er oder 625er Platten.
Nach Verlegung der Elektrokabel ist die Decke wieder zu verschließen.
Da die Öffnung und das Verschließen der Decke im laufenden Betrieb erfolgt, ist hier größte Sorgfalt und Sauberkeit einzuhalten.
Kosten je Modulplatte.
Menge: 60,000 St

**11.01.44.48.8 Öffnen und wieder verschliessen von Metallk anal**
Zur nachträglichen Kabelverlegung muss ein vorhandener Metallkanal bis 60x100mm geöffnet und nach Verlegung der Leitungen wieder verschlossen werden.
Menge: 15,000 m

**11.01.44.48.9 Demontage Kunststoffkanälen bis 60x100mm**
Demontage und Entsorgung vorhandener Kunststoffkanäle bis 60 x 100 mm.
Menge: 25,000 m

**11.01.44.48.10 Demontage Kunststoffpanzerrohre bis EN 40**
Demontage und Entsorgung vorhandener Kunststoffpanzerrohre bis EN 40 mit Schellen und Schrauben demontieren.
Menge: 30,000 m

**11.01.44.48.11 Vorhandener Verteiler uP 800mmx550mm demontieren**
Vorhandener Verteiler uP 500mmx350mm demontieren und entsorgen.
Vor der Demontage des Verteilers sind die Leitungen mit den zurzeit bestehenden Stromkreisen, 15 Stück, zu beschriften und sorgfältig abzuklemmen, da diese mit Kabelmuffen verlängert und in einer neuen Verteilung wieder aufgelegt werden.
Menge: 1,000 St

**11.01.44.48.12 Demontage Leitungen in Rohr bis 5x4 mm²**
Demontage und Entsorgung vorhandener Leitungen bis 5 x 4 mm² aus Rohren und Kanälen.
Menge: 300,000 m

**11.01.44.48.13 Schalter und Schuko-Steckdosen demontieren.**
Bestand alter Schalter und Schuko-Steckdosen AP oder UP demontieren und entsorgen.
Menge: 35,000 St

**11.01.44.48.14 Demontage Wannen-Anbauleuchten 4x18 Watt**
Bestand vorhandener Anbauleuchten (Wannenleuchte)4 x 18 W mit Leuchtmittel demontieren und entsorgen.
Größe 600mmx600mmx180mm.
Menge: 20,000 St

###### Bereich 11.01.44.49 Niederspannungsinstallationsanlagen, Son

*Hinweis: Das im Leistungsverzeichnis aufgeführte Schalterprogramm*
Das im Leistungsverzeichnis aufgeführte Schalterprogramm ist betriebsfertig zu montieren.

Dies beinhaltet beim Unterputzprogramm das Erstellen einer Lochfräsung im Mauerwerk, das Liefern einer Schalterdose sowie das Eingipsen im Innenbereich mit Gips und im Außenbereich mit Racofix.

Das Einführen der Leitung in die Schalterdose mit entsprechenden Klemmarbeiten.

Vor den Verputzarbeiten ist die Schalterdose mit einem Signaldeckel zu schützen.
Des Weiteren ist das Programm komplett anzubieten.
Moduleinsatz mit Rahmen und Wippe bzw.Zentraleinsätze.

**11.01.44.49.1 Schuko-Steckdose uP**
Schuko-Steckdose in UP-Ausführung mit hoher Bruchfestigkeit und erhöhtem Berührungsschutz nach VDE 0620 Teil 1 einschl. Schalterdose und Stemmarbeiten.

Farbe: reinweiß
Menge: 50,000 St

**11.01.44.49.2 Wechselschalter uP**
Wechselschalter in UP-Ausführung mit hoher Bruchfestigkeit einschl. Schalterdose und Stemmarbeiten.

Farbe: reinweiß
Menge: 4,000 St

**11.01.44.49.3 Serienschalter uP**
Serienschalter, in UP-Ausführung mit hoher Bruchfestigkeit einschl. Schalterdose und Stemmarbeiten.

Farbe: reinweiß
Menge: 2,000 St

**11.01.44.49.4 Kabelauslassdose**
Kabelauslassdose in UP-Ausführung mit hoher Bruchfestigkeit einschl. Schalterdose und Stemmarbeiten.
Mit Zugentlastung

Farbe: reinweiß
Menge: 2,000 St

**11.01.44.49.5 Schlüsselschalter für DIN-Profilhalbzylinder**
Schlüsselschalter für DIN- Profilhalbzylinder komplett mit Rahmen und Zentraleinsatz, in UP-Ausführung, mit hoher Bruchfestigkeit, einschl. Schalterdose und Stemmarbeiten.
Bauseits vorhandenen Profilzylinder einbauen.

Farbe: reinweiß
Menge: 1,000 St

**11.01.44.49.6 Halbprofilzylinder**
Halbprofilzylinder gleichschliessend für Schlüsselschalter.
Lieferung mit 3St Schlüsseln.
Menge: 1,000 St

**11.01.44.49.7 Aufputz-Rahmen mit Leitungs- und Kanaleinführung**
Aufputz-Rahmen mit Leitungs- und Kanaleinführung.
Mit dem Aufputzrahmen können Unterputz Apparate zur Aufputz-Installation verwendet werden.

Farbe: reinweiß
Menge: 2,000 St

**11.01.44.49.8 Unterputzklemmdose**
Unterputzklemmdose einschl. Deckel, Klemmarbeiten, Stemmarbeiten.
Menge: 4,000 St

**11.01.44.49.9 Feuchtraum-Kabelzweigkästen**
Feuchtraum-Kabelzweigkästen Schutzart IP 54, Nennspannung 660 V mit 7 ausbrechbaren Gewindeeinführungen EN 20 (Kabelverschraubungen mit kurzem Anschlußgewinde verwenden)
Material: Duroplast unbrennbar, einschl. Kabelverschraubungen sowie Verklemmen der eingeführten Kabel.
Menge: 10,000 St

**11.01.44.49.10 Verteilerkasten VKK aus Kunststoff ,aP, IP 31**
Verteilerkasten VKK aus Kunststoff zum Einbau von Anschlußleisten 20 DA/Form B für AP-Montage in trockenen Räumen.

Gehäuse: Thermoplastischer Kunststoff, schlagfest.
Schutzart: IP 31
Kabeleinführung vorgeprägte Ausbruchmarkierungen an allen Seiten der Abdeckkappe und im Sockelboden.
Bestückt mit 2 St. LSA-Plus, Anschlußleiste 20 DA.
Menge: 2,000 St

**11.01.44.49.11 Installationsleitung NYM-J 3x1,5 anschließen Betriebsmittel**
STLB-Bau 2019-04 053
Installationsleitung DIN VDE 0250-204 (VDE 0250-204) NYM-J 3 x 1,5, Cu-Zahl 43, Arbeitshöhe bis 4 m, anschließen an beigestellte Betriebsmittel, einschl. Verbindungsmittel.
Menge: 20,000 St
Zeitansatz: 0,21

**11.01.44.49.12 Installationsleitung NYM-J 3x2,5 anschließen Betriebsmittel**
STLB-Bau 2019-04 053
Installationsleitung DIN VDE 0250-204 (VDE 0250-204) NYM-J 3 x 2,5, Cu-Zahl 72, Arbeitshöhe bis 4 m, anschließen an beigestellte Betriebsmittel, einschl. Verbindungsmittel.
Menge: 15,000 St
Zeitansatz: 0,22

**11.01.44.49.13 Installationsleitung NYM-J 5x1,5 anschließen Betriebsmittel**
STLB-Bau 2019-04 053
Installationsleitung DIN VDE 0250-204 (VDE 0250-204) NYM-J 5 x 1,5, Cu-Zahl 72, Arbeitshöhe bis 4 m, anschließen an beigestellte Betriebsmittel, einschl. Verbindungsmittel.
Menge: 10,000 St
Zeitansatz: 0,32

**11.01.44.49.14 Installationsleitung NYM-J 5x2,5 anschließen Betriebsmittel**
STLB-Bau 2019-04 053
Installationsleitung DIN VDE 0250-204 (VDE 0250-204) NYM-J 5 x 2,5, Cu-Zahl 120, Arbeitshöhe bis 4 m, anschließen an beigestellte Betriebsmittel, einschl. Verbindungsmittel.
Menge: 10,000 St
Zeitansatz: 0,33

###### Bereich 11.01.44.51 Ortsfeste Leuchten für Allgemeinbeleuchtung

**11.01.44.51.1 LED- Panel Einbauleuchte für Rasterdecken**
Einbauleuchte, Bauform rechteckig, für abgehängte Rasterdecken mit sichtbaren T-Profilen 625x625mm, einschl. Betriebsgerät für dieLeuchte,
Leuchtengehäuse Stahlbelch weiß,
Einbautiefe max. 50mm, mit LED-Leuchtmittel, 36 W, Farbwiedergabeeigenschaften Ra 80 DIN EN 12665, Farbtemperatur fest,
Farbtemperatur '4000' K,
Farbtemperaturtoleranz '100' K,
Mind.-Lichtstrom Leuchte '4200' lm,
max. Lichtstrom '4500' lm,
Mind.-Anschlussleistung 32 W,
max. Anschlussleistung '40' W, Lebensdauer mind. 50000 h,
Abdeckung klar, mit Prismen und Reflektor, weiß, für Decke mit sichtbaren Trageschienen, Abdeckscheibe aus Kunststoff, Grenzausstrahlungswinkel 90 Grad, UGR-Wert 19 DIN EN 12464-1, mit integriertem Betriebsgerät, Energieeffizienzklasse A++, A+, A.
Vorschaltgerät Dali
Menge: 25,000 St

**11.01.44.51.2 Tastdimm-Steuergerät Dali 230V AC, UP**
Tastdimm-Steuergerät Dali 230V AC, UP
Kompaktes, einfach zu installierendes DALI-2 zertifiziertes Steuergerät mit integrierter Stromversorgung, zur Umsetzung von Tastbefehlen in DALI-Protokolle (Broadcast-Modus). Kurzes Tasten = EIN/AUS, längeres Tasten = AUF-/ABDIMMEN. Geeignet für Leuchtmittel mit dimmbarem DALI-Vorschaltgerät.

Allgemeines
Mit dem Tastdimm-Steuergerät lassen sich geeignete DALI Leuchtmittel einfach dimmen.
Die Einsteller für Sanft-Ein/Aus, Mindesthelligkeit und Starthelligkeit machen ein Programmieren überflüssig. Das Verhalten nach Netzunterbrechung ist einstellbar ("AUS" oder "AN mit Starthelligkeit").
Durch die kompakten Gehäusemaße lässt sich der TDS U1 DALI direkt in die Installationsdosen hinter einen Taster eines beliebigen Schalterprogramms montieren.

Funktionsweise
Kurzes Tasten am Eingang Z1 (potentialfrei) oder B1 (230V AC) schaltet die Beleuchtung ein oder aus, langes Tasten dimmt die Beleuchtung auf oder ab. Die Dimmrichtung wechselt automatisch mit jedem langen Tastendruck.

Besondere Merkmale

DALI-2 zertifiziertes Single-Master-Steuergerät
dimmt geeignete DALI-Betriebsgeräte
integrierte DALI-Stromversorgung (max. 70mA) für bis zu 35 DALI-Betriebsgeräte
unabhängig vom Schalterprogramm einsetzbar
für Broadcastbetrieb (Zentral-Telegramm)
kein DALI-Programmiergerät erforderlich

Liefern und betriebsfertig montieren.
Menge: 4,000 St

**11.01.44.51.3 Anbauleuchte rechteckig LED 13W Lichtstrom 1500 lm max.Anschlussleistung 20 W IP4X IK02 Abdeckwanne Lichtstärkeverteil.sym. Einzelleuchte Bewegungsmelder**
STLB-Bau 2021-10 058
Anbauleuchte, Bauform rechteckig, Betriebsgerät in der Leuchte, mit LED-Leuchtmittel, 13 W, Farbtemperatur fest,
Farbtemperatur '4000' K,
Farbtemperaturtoleranz '100' K,
Mind.-Lichtstrom Leuchte '1500' lm,
max. Lichtstrom '3000' lm,
Mind.-Anschlussleistung '10' W,
max. Anschlussleistung '20' W, Schutzart IP 4X DIN EN 60529 (VDE 0470-1), Schutzart IK02 DIN EN 50102 (VDE 0470-100), DIN EN 62262 (VDE 0470-100), direkt strahlend, für Decke, Abdeckwanne aus Kunststoff, Rahmen weiß, Lichtstärkeverteilung symmetrisch, mit integriertem Betriebsgerät, Energieeffizienzklasse A++, A+, A, als Einzelleuchte, Schutzklasse I, mit Bewegungsmelder, Erfassungswinkel senkrecht 120 Grad, Erfassungswinkel waagerecht 180 Grad, Erfassungsbereich 6 bis 11 m.
Menge: 1,000 St

##### Abschnitt 11.01.45 Fernmelde-, Informationstechnische Anlage

###### Bereich 11.01.45.22 Lichtruf - und Klingelanlage

**11.01.45.22.1 Notruf Behinderten-WC**
STLB-Bau 2021-10 060
Notruf Behinderten-WC als Kompakt-Set, bestehend aus 1-Kammer-Signalleuchte rot, Zugtaster, Abstelltaster, Meldeeinheit und Netzteil, einschl. Stromquelle für Sicherheitszwecke DIN VDE 0100-560 (VDE 0100-560), Weiterleitung Störung an Meldeeinheit, Weiterleitung Notruf an Meldeeinheit.
Menge: 1,000 St

###### Bereich 11.01.45.41 Beschallungsanlagen

**11.01.45.41.1 Gehäuselautsprecher 1-Wege-System Anbau Innenbereich**
STLB-Bau 2021-10 060
Gehäuselautsprecher einschl. Frontabdeckung DIN EN 54-24, als 1-Wege-System, für Wandmontage, Anbau, für Innenbereich,
Nennbelastbarkeit '10' W, Schalldruck in 1 m Entfernung bei 1 W Belastung mind. 95 dB, mit Übertrager für 100 V Leistungsanpassung 1:1, 1:2 und 1:4, Gehäuse und Abdeckung aus Metall, Montagehöhe bis 3 m.
Menge: 1,000 St
Zeitansatz: 0,27

###### Bereich 11.01.45.61 Brandmeldeanlagen

###### Bereich 11.01.45.71 Übertragungsnetze

**11.01.45.71.1 19"-WAEG6C-Verteiler 1 HE**
19"-WAEG6C-Verteiler 1 HE
Verteiler auf Gleitschienen ausziehbar, Installationskabel von vorn auf LSAPlus-Klemmen aufzulegen, Schirmanschluss mit Kontaktierungsclips, 2 Erdungsanschlüsse, Beschriftungsstreifen.
Ausführung 24fach, Vollauszug, CAT.6.
Anschluss von 24St Netzwerkkabeln.
Menge: 6,000 St

**11.01.45.71.2 Datenanschlussdose symm. Kat.6 2Ports Installationskanal**
STLB-Bau 2019-04 061
Datenanschlussdose, symmetrisch, Kategorie 6 DIN EN 50173-1, Link-Klasse E, DIN EN 50173-1, kompakt, 2 Ports, RJ45-Buchse DIN EN 60603-7-51, in löt-, schraub- und abisolierfreier Technik (LSA-Technik), für Einbau in vorh. Installationskanal, mit Zentralplatte DIN 49075-1, mit Beschriftungsfeld.
Menge: 20,000 St
Zeitansatz: 0,29

**11.01.45.71.3 Messung Cu CL Link E**
STLB-Bau 2019-04 061
Messung Kupferkabel CL (Channel Link) - Übertragungsstrecke, DIN EN 50173, Link Klasse E, Darstellung der Messung als Tabelle und als Grafik, Dokumentation vorab digital zur Prüfung und nach Freigabe auf Datenträger, im PDF-Format, als Standard-Report, in einfacher Ausfertigung.
Menge: 40,000 St

**11.01.45.71.4 Daten-Anschlusskabel symm. L 0,5 m**
STLB-Bau 2019-04 061
Daten-Anschlusskabel, symmetrisch, Kategorie 6 DIN EN 50173-1, Link-Klasse E, DIN EN 50173-1,
Länge Kabel '0.5' m, geschirmt.
Menge: 40,000 St
Zeitansatz: 0,02

USt %: 19,00
